# Projekt
Angebotsaufforderung (GAEB DA XML 3.1, DA83)
Währung: EUR
Erstellt mit: G&W CALIFORNIA PRO, CALIFORNIA PRO V12.2.10, 17.06.2024

## Zusätzlicher Text
LEISTUNGSVERZEICHNIS

KaE-GAP-BA1 - Klinikum am Europakanal, Generalausbauplanung, BA1

Bauherr
Bezirkskliniken Mittelfranken
Feuchtwanger Str. 38
91522 Ansbach

Baustelle:
Klinikum am Europakanal Erlangen
Am Europakanal 71
91056 Erlangen

Gewerk
VE113 -  Stahlbau-Schlosser

## Zusätzlicher Text
INHALTSVERZEICHNIS

A - ALLGEMEINE BAUBESCHREIBUNG, ÖRTLICHE VERHÄLTNISSE
1. BAUVORHABEN
2. GRUNDSTÜCK
3. GEBÄUDENULL UND KENNWERTE BA 1
4. BESCHREIBUNG KLINIKUM
5. BAUBESCHREIBUNG

B - ZUSÄTZLICHE TECHNISCHE VERTRAGSBEDINGUNGEN (GEWERKESPEZIFISCH)
01 Angebot des Bieters, Art und Umfang der Leistung
02 Ausführung allgemein
03 Ausführung gewerkespezifisch
04 Abkürzungen
05 Anlagenverzeichnis
C - GRUNDBESCHRIEBE, POSITIONSTEXTE

1. ALLGEMEIN, BAUBETRIEB
2. STAHLBAU, SCHLOSSER
3. ARBEITEN AUF NACHWEIS

ZUSAMMENSTELLUNG

## Zusätzlicher Text
A - ALLGEMEINE BAUBESCHREIBUNG, ÖRTLICHE VERHÄLTNISSE

1. BAUVORHABEN

KAE-GAP-BA1
Klinikum am Europakanal, Generalausbauplanung, BA1

Bauherr
Bezirkskliniken Mittelfranken
Feuchtwanger Str. 38
91522 Ansbach

2. GRUNDSTÜCK

Baustelle:
Klinikum am Europakanal Erlangen
Am Europakanal 71
91056 Erlangen

--»  5.010_Lageplan BA1.pdf

Hinweis: auf dem Lageplan sowie auf allen Grundrissen liegt Norden rechts auf den Plänen.

3. GEBÄUDENULL UND KENNWERTE BA1

Alle angegebenen Höhenkoten beziehen sich auf:
Gebäudenull:  OKF EG +/- 0,00m =  +286,19 mNN.
gemäß Plan 5.010_BE BA1.pdf

Relevante Ca.-Höhen:

OK Gel. des Bestandes ca. +285,52m üNN

Erdbau des Gewerkes 101 Erdarbeiten (AN): ca. bis Sohle +281,96m üNN
Resterdbau des Gewerkes 102 Baumeister: ca. bis +281,56m üNN
- also 40cm tiefer im Regelfall = UK Streifenfundamente.

BA1 - Kennwerte
NUF 5.353,0 m²
BGF 10.267,2 m²
BRI 41.209,0 m³

4. BESCHREIBUNG KLINIKUM

Das Klinikum am Europakanal in Erlangen bietet ein breites Versorgungsspektrum in den Bereichen der Psychiatrie, Psychotherapie, Psychosomatik und Neurologie. Der Campus ist geprägt durch viele fragmentierte Einzelstrukturen, die in den 1970er Jahren errichtet worden sind. Die Wege zwischen Diagnose, Therapie und Pflege sind sehr lang und führen zum Teil durch ungeschützte Außenbereiche. Die Ver- und Entsorgung erfolgt über ein unterirdisches Tunnelsystem. Allerdings sind auch hier die Wege zu den Einzelabnehmern zu weit und unwirtschaftlich.

Der Neubau des Gesamtkomplexes Psychiatrie und Neurologie soll in fünf Bauabschnitten BA0 – BA4 erfolgen. In diesem Leistungsverzeichnis wird das beschriebene Gewerk des BA 1 behandelt.

der BA1 besteht aus folgenden Baukörperen:

- "Pflegekubus" (der größere Baukörper, das Bettenhaus, großteils ohne UG)
- "Funktionsbau" (U+B Bau, der kleinere Baukörper, mit Turnhalle)
- Verbinder (Verbindungsbaukörper zwischen den einzelnen Baukörpern)
- bestehende Versorgungsgänge unter Gelände

Diese Bezeichnungen werden im LV zur Orientierung verwendet.
Die beiliegenden Pläne sind zu beachten.

-

## Zusätzlicher Text
5. BAUBESCHREIBUNG

5.1 Allgemein

Auf allen beiliegenden Grundrissen und Übersichtsplänen liegt Norden rechts.

Das Baufeld befindet sich in 91056 Erlangen, Am Europakanal 71, im Gelände des Klinikums am Europakanal
Die Höhenlagen der Baugrube sind den beiliegenden Plänen zu entnehmen.

Das Klinikum am Europakanal in Erlangen bietet ein breites Versorgungsspektrum in den Bereichen der Psychiatrie, Psychotherapie, Psychosomatik und Neurologie. Der Campus ist geprägt durch viele fragmentierte Einzelstrukturen, die in den 1970er Jahren errichtet worden sind. Die Wege zwischen Diagnose, Therapie und Pflege sind sehr lang und führen zum Teil durch ungeschützte Außenbereiche. Die Ver- und Entsorgung erfolgt über ein unterirdisches Tunnelsystem. Allerdings sind auch hier die Wege zu den Einzelabnehmern zu weit und unwirtschaftlich.

Der Neubau des Gesamtkomplexes Psychiatrie und Neurologie soll in fünf Bauabschnitten BA0 – BA4 erfolgen.

5.2 Konstruktionen, Ausführungen BA1

Bezüglich gewerkespezifischer Beschreibungen sind die ZTV zu beachten.

310 Baugrube
Die Baustelle des BA1 (Bauabschnitt 1) wird derzeit betrieben. Die Baugrube des BA1 (Bauabschnitt 1) liegt direkt südlich neben dem BA0. Die neu zu erstellende Baugrube ist - gemäß den Planbeilagen (5.008_Baugrube BA1.pdf) in 3 Baugrubenabschnitte unterteilt.
Baugrube frei geböscht ohne Berme, Böschungswinkel gemäß Baugrundgutachten, Baugrubenhöhe ca. 4m, Arbeitsbereich allseitig je 50-70cm.

320 Gründung
Gründung in der Regel als Flachgründung als Fundamentplatte auf Sauberkeitsschicht in Magerbeton, partiell Block- und Streifenfundamente.

331 Tragende Außenwände
Tragende Außenwände in Ortbeton und als Fertigteile.
Außenwände erdberührt als Vollfertigteile.

341 Tragende und aussteifende Innenwände
Treppenraum- und Aufzugswände in Stahlbeton bzw. Vollfertigteile, Brandschutz gemäß Brandschutzkonzept.

342 Nichttragende Innenwände
Trockenbau-Ständerwände auf Rohboden, 10 – 40cm stark, Schallschutz nach
Anforderungen Bauphysik, Brandschutz gemäß Brandschutzkonzept.
Trennwände in Umkleiden und Toilettenanlagen teilweise aus HPL-Verbundelementen .

343 Innenstützen
Innenstützen aus Stahlbeton.

351 Deckenkonstruktionen

Linien- bzw. punktgestützte Flachdecken aus Stahlbeton, partiell Decken aus Halbfertigteilen,
Maschinenfundamente in den Technikräumen,
Treppenpodeste aus Ortbeton, und Läufe als Stahlbetonfertigteilen,

353 Deckenbeläge
Schwimmender Estrich mit Beschichtungen in nutzungsspezifischer Qualität, im Untergeschoß auf Bitumenschweißbahn gegen aufsteigende Bodenfeuchte.

--

## B - ZUSÄTZLICHE TECHNISCHE VERTRAGSBEDINGUNGEN

## Zusätzlicher Text
01. Angebot des Bieters, Art und Umfang der Leistungen

01.1 Art und Umfang der Leistungen:

Baustelleneinrichtung,
DIN 18299 Allgemeine Regelungen für Bauarbeiten jeder Art
DIN 18335 Stahlbauarbeiten
DIN 18360 Metallbauarbeitenarbeiten (Schlosser)

Wesentliche bauseitige Leistungen:
Fassadengerüste (in partiellen Ausnahmen hat der Bieter/AN eigene Gerüste/Arbeitsbühnen vorzusehen),
Trockenbauarbeiten,
Estricharbeiten,
WDVS,
Metallbau-Fassade mit Sonnenschutz
Dachabdichtungsarbeiten
haustechnische Gewerke.

Es gilt die VOB/C in Ihrer neusten Fassung für alle beschriebenen Arbeiten und Gewerke, sowie alle in diesem Zusammenhang anwendbaren DIN- und EN-Normen, der "Stand der Technik".

Ergänzend dazu gelten:

Bayerische Bauordnung BayBO,
Unfallverhütungs- und Brandschutzvorschriften,
Diese sind eigenverantwortlich einzuhalten und können auf Anfrage mitgeteilt werden.

01.2 Angebot des Bieters

Die in der ZTV genannten formalen, technischen Anforderungen an die hier ausgeschriebenen Leistungen sind in die Hauptpositionen mit einzukalkulieren, sofern sie nicht in gesonderten Positionen ausgewiesen sind.

Unklarheiten und Widersprüche sind vor Angebotsabgabe mit Bieterfragen zu klären. Siehe Hinweis im Formblatt
211EU, Ziffer 10. Die beiliegenden Pläne und Details sind nicht zur Ausführung freigegeben. Diese sind jedoch bezüglich der Kalkulation zu beachten. Bei Widersprüchen zwischen Text und Zeichnung ist der Text vorrangig. Bei Widersprüchen zwischen Positionskurztext und Positionslangtext ist der Langtext vorrangig. Die im Leistungsverzeichnis beschriebenen Leistungen sind nicht "per se" zur Ausführung freigegeben. Nach Auftragsvergabe hat der AN die zur Ausführung freigegebenen Pläne und Unterlagen bei Architekt, Tragwerkplaner, Fachplaner und SiGeKo anzufordern. Die Ausführung erfolgt nach zur Ausführung freigegebenen Plänen und Unterlagen. Dies können je nach Leistung auch die freigegebenen Werkstatt- und Verlegepläne des AN sein. Siehe auch ZTV Ziffer 02.

Die ausgeschriebenen Arbeiten sind grundsätzlich nach den "Allgemein Anerkannten Regeln der Technik" auszuführen. Die anzubietenden Preise enthalten a l l e erforderlichen Nebenleistungen für Befestigungen, Verankerungen und dergleichen, Gestellung, Vorhalten und Betreiben von Geräten, Maschinen etc.

Alle ausgeschriebenen Massen (Mengen) sind Circa-Mengen.

Alle anzubietenden Leistungen gelten für KaE-GAP BA1

Bei den im Leistungsverzeichnis genannten Spezifikationen handelt es sich um Mindestspezifikationen hinsichtlich der Qualität.

Der Umfang des Bauvorhabens ist prinzipiell aus den Ausschreibungsunterlagen mit Gebäudekenndaten ersichtlich.

Grundsätzliche Bedenken gegen die vom Tragwerkplaner geplante Technologie der tragenden Konstruktion sind vom AN mit Angebotsabgabe schriftlich mitzuteilen.

01.3 Nachtragsangebote (in Ergänzung zu den WBV Ziffer 10.28)

Nachtragsangebote, wenn sie denn erforderlich werden, müssen vom AG dem Grunde nach und der Höhe nach geprüft werden und sind in prüffähiger Form rechtzeitig vom AN vorzulegen. Der AN hat vor der schriftlichen Vorlage der Nachtragsangebote diese mit der Objektüberwachung abzustimmen. Nachtragsangebote sind im Rahmen seiner Arbeitsvorbereitungen vom AN zu erstellen - und zwar so rechtzeitig, dass eine Prüfung rechtzeitig vor Ausführung innerhalb 2-3 KW möglich ist. Komplexere Nachtragsangebote auf Wunsch des AG werden textlich vom AG vorbereitet und nach Erfordernis mit Planbeilagen an den AN, mit der Bitte um ein Nachtragsangebot, per E-Mail übersendet.

Den prüffähigen Nachtragsangeboten sind vom AN folgende Unterlagen schriftlich beizulegen:

- Ursache und Begründung der einzelnen Nachtragspositionen (Ein Hinweis, dass die Nachtragsleistung nicht im LV enthalten ist, ist keine Begründung).
- sowie der Ca.-Zeitpunkt der Einsteuerung in das Projekt,
- wer die zusätzlichen Leistungen in das Projekt einsteuerte,
- zu verringernde Leistungen oder entfallende Leistungen mit Bezug zu den LV-Positionen sind zu benennen,
- Termin, bis wann der AN eine Freigabe / Beauftragung der Nachtragsleistungen benötigt,
- eine fortlaufende Nachtragsliste mit Auflistung der vorgelegten und freigegebenen Nachträge,
- den vom AN zu erstellenden Bauzeitenplan (1x, siehe gesonderte Position),
- vollumfängliche Kalkulationsgrundlagen zu den Nachtragspreisen.
- Angebotspreise der Höhe nach.

Nachlässe, die auf das Hauptangebot gegeben werden, gelten mit Angebotsabgabe auch für alle Nachträge als vereinbart.

01.4 Von Bietern / Auftragnehmern sind folgende Unterlagen auf Verlangen innerhalb 6 Kalendertage vorzulegen:

a) Technische Unterlagen der angebotenen Materialien, Produkte, allgemeine bauaufsichtliche Prüfzeugnisse und Zulassungen - mit Bezug zu den Positionen.
Hinweis: Von Bietern / Auftragnehmern vorgelegte Unterlagen, die die geforderten Mindestspezifikationen des Leistungsverzeichnisses bzw. des Bieterangebotes nicht erfüllen, sind / werden vertraglich nicht relevant. Mit Vorlage von technischen Unterlagen, deren technischer Inhalt von den Vorgaben des LVs nachteilig abweichen, verlieren die Mindestspezifikationen des Leistungsverzeichnisses bzw. des Bieterangebotes nicht ihre Gültigkeit.

b) Referenzliste mit Angaben zu: Bauvorhaben, Bauleistungen des AN,
Ausführungszeitraum, Baukosten, Planer, Telefon des Planers.

c) Haftpflichtversicherungsnachweis (auch bei Präqualifikation).

d) Lieferfristen für Stahlbetonfertigteile, nach Freigabe der M+W-Planung.

--

## Zusätzlicher Text
02. Ausführung allgemein

02.1 Bauablaufplanung

Der zeitliche Ablauf der Arbeiten des AN ist durch die in den Besonderen Vertragsbedingungen (BVB) festgelegten Vertragsterminen festgelegt.

In Ergänzung zu den Weiteren Besonderen Vertragsbedingungen (Ziffer 10.16):

Der AN ist verpflichtet auf Grundlage dieser Einzelfristen einen detailierten Baufristenplan einschließlich Kapazitätsplanung über seine vertraglichen Leistungen zu erstellen, anhand dessen die Einhaltung der Vertragsfristen und Berücksichtigung der Randbedingungen zum Bauablauf nachgewiesen und überwacht werden können.

Der Baufristenplan ist dem Auftraggeber und der Objektüberwachung zu übergeben - Übergabe 10 Werktage nach Auftragserteilung, bei Überarbeitungen unverzüglich - spätestens nach 3 Werktagen.

Aus dem Baufristenplan muß folgendes hervorgehen: siehe Positionstext.

Die Ablaufgeschwindigkeiten und Reihenfolgen müssen vom AN mit der Objektüberwachung abgestimmt  werden und deren Zustimmung erhalten. Die Arbeiten können ggf. nur abschnittsweise ausgeführt und fertig gestellt werden. Montagen sind ggf. zeitlich versetzt auszuführen. Die festgelegten Abläufe werden Basis der Ausführung. Anpassungen und Korrekturen des Ablaufplanes können nur gemeinsam mit der Objektüberwachung festgelegt werden und müssen die übrigen Belange der Baustelle ausreichend berücksichtigen. Anpassungen des Detailablaufes sind nur dann zulässig, wenn die vertraglich vereinbarten Rahmentermine hierdurch nicht berührt werden. Bei  erkennbaren Abweichungen können durch die Objektüberwachung Terminanpassungen und besondere Maßnahmen verlangt werden. Die Einhaltung des vereinbarten Ablaufplanes ist dem AG durch den AN regelmäßig schriftlich nachzuweisen.

Die Festlegungen des Auftraggebers (AG), z.B. zur baufachlichen oder terminlichen Koordinierung mit den übrigen Leistungsbereichen, sind zu berücksichtigen.

02.2 Rahmenbedingungen

Die Arbeiten müssen mit den zeitgleich ablaufenden Nachbargewerken (Haustechnik, Fassaden- und Dachgewerke) ineinander greifen.

Erforderliche Abstimmungen erfolgen während der Ausführung mit der örtlichen Objektüberwachung. Der Bieter/Auftragnehmer hat zu berücksichtigen, dass diese Gewerke parallel ausgeführt werden und sich hierdurch entsprechende Erschwernisse und Arbeitsunterbrechungen ergeben können.

Bezüglich Baulärm und Erschütterungen sind die Weiteren Besonderen vertragsbedingungen zu beachten (Ziffer 10.9)

02.3 Ausführung

02.3.1 Allgemein

Es dürfen nur geprüfte und zugelassene Geräte und Arbeitsmittel auf der Baustelle verwendet werden.

Erforderliche Lehren, Hilfskonstruktionen, Transportmittel etc. sind vom Auftragnehmer zustellen. Für Transport und Montage vor Ort sind geeignete Hebezeuge einzusetzen; die Kosten sind in die entsprechenden Positionen einzurechnen. Sofern nicht anders beschrieben sind die Leistungen des AN auch zu kalkulieren incl. sämtlicher Schutz- und Arbeitsgerüste.

Zu beachten sind hierbei:
DIN 4420-1,-3,
DIN EN 12811-1,
DGUV.

Die Transportwege sind eigenverantwortlich vom AN zu prüfen, Erschwernisse aus dem Transport werden nicht gesondert vergütet; sie sind in die Einheitspreise einzurechnen.

Darüber hinaus gehören auch ohne zusätzliche Vergütung insbesondere nachfolgende Maßnahmen zum Leistungsumfang des AN:

- Statische Berechnung, Planung, Abstimmung und Ausführung sämtlicher Baubehelfe, Bauzustände, Provisorien,
  erforderliche Baustellenorganisation;

- Koordination und Überwachung aller Leistungen des AN und seiner eventuellen Nachunternehmer;

- technische und terminliche Koordination mit allen Versorgungsträgern;

- eigenverantwortliche Beantragung und Erwirkung der für die Abwicklung seiner Vertragsleistung erforderlichen behördlichen und sonstigen Abnahmen, Genehmigungen und Anzeigen, einschl. Übernahme der diesbezüglichen Kosten und der Gebühren; die Baugenehmigung holt der AG ein;

Die Ausführung hat grundsätzlich entsprechend den Vorgaben des betreffenden Fachplaners zu erfolgen, ungeachtet dessen sind die Grundsätze der einschlägigen Vorschriften, insbesondere zum Brandschutz auch für Bauzustände einzuhalten.

Planung und Bemessung für Bauhilfsmaßnahmen soweit hier nicht angegeben, Montagestöße, Montagezustände, Montageverbände, Montagehilfen, Abstützungen, Unterstützungen, Abfangungen, Bauzustände etc. einschl. dem Erstellen der Standsicherheitsnachweise und Planungsunterlagen sowie alle damit verbundenen Kosten (Prüfgebühren etc.) obliegen dem AN und liegen in seinem Verantwortungsbereich.

Flucht- und Rettungswege sind bereits für die Zeit der Bauausführung analog den späteren Flucht- und Rettungswegen des Brandschutzgutachtens einzuhalten. Deshalb sind die hierfür geplanten Treppenläufe auch zügig mit dem Erstellen der Geschosse einzubringen und als Verkehrsweg zu verwenden.

Ist aus baubetrieblichen Gründen z.B. die Nutzung der Treppenläufe nicht möglich, muss vom AN ein Ersatz-Fluchtwegkonzept erstellt werden, dessen Wegeführung im Bauwerk klar erkennbar ist (Hinweisschilder), das dem wechselnden Baubetrieb gerecht wird und das einen sicheren, stolperfreien, durchgängigen und beleuchteten Verkehrsweg gewährleistet.

Die Ausführung hat grundsätzlich entsprechend den Vorgaben des betreffenden Fachplaners zu erfolgen, ungeachtet dessen sind die Grundsätze der einschlägigen Vorschriften, insbesondere zum Brandschutz auch für Bauzustände einzuhalten.

02.3.2 Qualitäts- und Quantitätskontrolle

Nach Auftragsvergabe hat der AN umgehend die zur Ausführung freigegebenen Pläne und Unterlagen des Architekten und der Fachplaner anzufordern oder im PPM-Raum abzuholen. Auf Basis dieser Unterlagen erstellt der AN - sofern vorgesehen - auch seine W+M-Planungen (Werkstatt- und Montageplanung).

Für die Leistungsbestandteile des Auftragnehmers, für die eine W+M-Planung zu erstellen ist, erfolgt die Ausführung ausschließlich anschließend auf Grundlage der von den Planern freigegebenen W+M-Planungen des Auftragnehmers.
Vor der Ausführung sind die Inhalte der vom AN zu erbringenden Leistungen zwingend hinsichtlich der Quantitäten und der Qualitäten zu prüfen und sicherzustellen. Erst nach Sicherstellung der Qualitäten und Quantitäten dürfen die Bauteile bestellt werden bzw. darf mit der Ausführung begonnen werden. Dies ist zwingend erforderlich - wegen den zeitlichen Abständen von Planung, Ausschreibung und Ausführung.

02.4 Nachweise, Güten

Für alle Baustoffe, bei denen Forderungen nach besonderen Klassifizierungen bestehen, sind rechtzeitig Prüfzeugnisse, Zulassungsbescheide, Prüfberichte etc. dem AG bzw. seiner Objektüberwachung vorzulegen.

Für die Leistungen sind insbesondere folgende Nachweise auf Verlangen vorzulegen:

- erforderlicher Schweißnachweis
- allg. bauaufs. Zulassungen und Prüfzeugnisse
- Produktdatenblätter

Für die Güte und einwandfreie Beschaffenheit der zur Verwendung kommenden Materialien, einschl. der von Nachunternehmern verwendeten, haftet allein der AN. Vom AG zurecht beanstandetes Material ist kostenlos zu entfernen.

Soweit Güte- und Gebrauchsprüfungen ergeben, dass vom AN gelieferte Stoffe oder Bauteile vertragswidrig sind, hat der AN auch über die Prüfung hinaus entstandenen Kosten zu erstatten.

Für Verzögerungen, die aufgrund mangelhafter Eigenschaften und vertragswidriger Bauteile entstehen,  haftet der AN.

02.5 Toleranzen

Die Festlegung und Feststellung der zulässigen Bautoleranzen erfolgt nach DIN 18201, DIN 18202, DIN 18203.

02.6 Vermessung, Einmessung

Der AN erhält vom AG eine Längs-, eine Querachse sowie einen Höhenfestpunkt. Alle weiteren Einmessarbeiten sind Leistung des AN.

02.7  Ausführungsunterlagen, W+M-Planung des AN

In Ergänzung zu den Weiteren Besonderen Vertragsbedingungen (Ziffer 10.22)

02.7.0 Leistungsabgrenzung AN - Tragwerkplaner des AG:

a) Leistungstrennung:

1. Erstellung der prüffähigen statischen Berechnung für die Detailnachweise gemäß Ziffer 02.7
2. Anfertigen der Stahlbau- und Schlosserwerkstattpläne gemäß Ziffer 02.7

b) Leistung des AN:

Mit den angegebenen Randbedingungen und Schnittkräften erstellt der AN eine prüffähige Anschlussstatik im Stahlbau mit allen Angaben zu Verbindungsmitteln/ Schweißnähten und sonstigen Knotenbleche etc.

Die Bemessung aller Anschlusspunkte gehört zur Leistung des AN. Ebenfalls zur Leistung des AN gehört die Festlegung der Lage der Montagestöße.

Der AN ist verpflichtet, alle ihm übergebenen Unterlagen auf ihre Übereinstimmung und Richtigkeit zu überprüfen (vgl. DIN 1961, VOB-B, § 3) und den Auftraggeber auf etwaige Unstimmigkeiten oder Mängel hinzuweisen. Die Überprüfung der Unterlagen durch den AN muss so zeitnah erfolgen, dass den Planern eine Frist von mindestens 10 Arbeitstagen für die Nachbesserung eingeräumt werden kann, ohne dass ein Verzug in der Ausführung eintritt.

Für Ergänzungen und Präzisierungen der Ausführungspläne (Werkpläne, Haustechnikpläne, Übersichtspläne, Schalpläne, Bewehrungspläne, Konstruktionspläne) muss der Ausführende pro Plan insgesamt 6 Deckblätter pro Ausführungsplan berücksichtigen. Erst danach wird ein neuer Plan mit neuem Index zur Verfügung gestellt.

c) Leistung des AG-Tragwerkplaners:

- Stahlbauübersichtspläne
- Angabe von Leitdetails (prinzipiell) für ausgewählte Anschlüsse
- geprüfte statische Berechnung mit Angabe der Schnittkräfte und Verformungen

02.7.1 Ausführungsunterlagen vom AG für den AN

Der AN erhält zur Ausführung seiner Leistungen abgestimmte Ausführungsunterlagen des Architekten, des Tragwerkplaners sowie der Fachplaner.

Der AN muss bei seiner Ausführung berücksichtigen, dass auf mehrere Planunterlagen des Architekten, des Tragwerkplaners und TGA-Planung zurückzugreifen ist.

02.7.2 Ausführungsunterlagen des AN

W+M-Planungen (Werkstatt- und Montageplanungen) und Planungen des AN werden erforderlich
bei

- sämtlichen Stahlbau- und Schlosserleistungen

Sämtliche Bauteile sind durch den Tragwerkplaner des AG für die Kalkulation vordimensioniert.
Die verantwortliche prüfbare Statik hat der AN zu erstellen und diese auch zur Prüfung an den Prüfstatiker zu übergeben.

Die Prüfstatik der AN-Statik veranlasst der AN. Die Gebühren dieser Prüfstatik übernimmt der AG. Die Freigabe dieser Statik ist dem Baufortschritt entsprechend rechtzeitig herbeizuführen, mindestens jedoch 5 Wochen vor Materialbestellung / Ausführung. Die Prüffristen des Prüfstatikers sind zu berücksichtigen (ca. 4 KW). Generell darf mit den Ausführungen erst begonnen werden, wen die Prüfstatik vorliegt.

02.7.3 Inhalte der W+M-Planung des AN

Folgende Inhalte muß die W+M-Planung des AN aufweisen:

- Nachweise für Montage- und Transportzustände

- Detailvorgaben des Architekten sowie der statischen Berechnung und Übersichtszeichnungen des Tragwerkplaners (Position- bzw. Konstruktionspläne) sind zu berücksichtigen,

- ergänzende statische Berechnungen für die Ausführungsplanung.

- Die Werkstattplanung muss alle erforderlichen statischen Detailnachweise für Anschlagmittel, Bau-, Montage und Transportzustände und Änderungen sowie detaillierte Material- und Stücklisten, Ausführungszeichnungen sowie Montageanweisungen enthalten.

- Die Planung ist unmittelbar nach Auftragserteilung mit Aufmaßen vor Ort zu beginnen und rechtzeitig vor Beginn der Arbeiten (mind. 4 Wochen vor Herstellungsbeginn) vorzulegen.

- Fertigstellungen der W+M-Planung sukzessive gemäß Positionsbeschrieb.

- Erforderliche Ausfertigungen der Pläne: Prüfingenieur 5× Papier, Objektplaner und Tragwerksplaner als pdf-Datei.

02.7.4 Form der Ausführungsunterlagen des AN:

- gezeichnet nach DIN 1356 - Bauzeichnungen,

- Schriftstücke in A4, ansonsten Planformate nach Bedarf,

- jede Unterlagenlieferung mit aktualisierter Freigabeunterlagenliste / Auflistung der Zulassungen, etc.

- Alle Unterlagen müssen die Einbauörtlichkeit (Bauteil, Geschoss etc.) enthalten.

- Alle Zeichnungen sind ausführlich mit Text und Maßen vorzulegen, so dass eine zweifelsfreie Erkennung bzw. Maßzusammengehörigkeit für den Architekt, die Sonderfachleute und den Prüfingenieur möglich wird. Zeichnungen müssen vollständig sein, nur "Absichtserklärungen" erreichen keine Freigabe.

- Die Unterlagen der statischen Berechnung und -Nachweise des AN sind entspr. den gesetzlichen  Bestimmungen vom AN dem Prüfingenieur vorzulegen und dem Architekten, Tragwerksplaner in Kopie zur Information zuzusenden.

02.7.5 Freigabevorgang der Ausführungsunterlagen des AN:

Freigabevorgang gemäß den Weiteren Besonderen Vertragsbedingungen (Ziffer 10.22)

- Die Freigabeunterlagen sind vom AN in den PPM-Raum einzustellen mit gleichzeitiger Info an alle Beteiligten, ggf. bei Korrekturen auch mehrfach (bis 2x) bis zur endgültigen Freigabe.

- Für den Freigabevorgang des AG ist eine Frist einzuplanen - wie oben beschrieben. Dies gilt für alle zu prüfenden Unterlagen (auch Terminpläne).

- Nach Übernahme der Prüfeintragungen in die Originale des AN sind die fertigen Unterlagen vom AN in den PPM-Raum einzustellen.

- Die genehmigten Zeichnungen entbinden den AN nicht von der Haftung für die von ihm angebotenen Konstruktionen bezüglich Statik, Standfestigkeit, Funktion.

- Die Bearbeitung der Zeichnungen und Prüfung durch die beauftragten Stellen schränken die Haftung und Verantwortung des AN nach dem Vertrag, nicht ein.

- Änderungen, die durch verspätete Zeichnungsvorlage seitens des AN bedingt sind, rechtfertigen keine Terminverschiebung.

- Es ist die Pflicht des AN seine Planung so rechtzeitig zur Prüfung und Freigabe vorzulegen, dass daraus keine Terminverzögerungen im Bauablauf eintreten.

- Alle aus dem Prüfvorgang erforderlichen Korrekturen sind vom AN kurzfristig und ohne gesonderte Vergütung in die Originalpläne zu übernehmen.

02.8 Planradar und Cloudbrixx - beides für den AN kostenfrei

Folgendes hat der Bieter / AN zu beachten: die Verbindliche Nutzung durch den Auftragnehmer (AN) der Cloud-Programme Planradar und Cloudbrixx.

a) Der Auftragnehmer verpflichtet sich, bei der Durchführung des Bauvorhabens das Aufgaben- und Mängelmanagement-System

Planradar (Info: www.planradar.com)

zu nutzen und zu verwenden, soweit es dem AN kostenfrei zur Verfügung gestellt wird. Ein Anspruch auf das System bestehet nicht.

Das Ticketsystem bietet direkten Zugang auf Anweisungen, Klärungsanfragen oder Arbeitsanweisungen der Bauleitung mit Fotos und Verortung auf Planausschnitten.

Es entstehen dem AN vom Tag des Leistungsbeginns an (entsprechend der Bedingungen zum Leistungsabruf) keine
Nutzungskosten der Datenplattform; lediglich Internetverbindung und Hardware (PC und Smartphone) müssen vom
AN gestellt werden.

Der Auftragnehmer erhält kostenfrei für die am Projekt beteiligten einzelnen Mitarbeiter einen persönlichen Zugang
und verpflichtet sich, den Status, Fotos und Kommentare der Tickets bzw. Tasks aktiv und unverzüglich nach Abarbeitung zu bearbeiten und zu aktualisieren.

b) Der Auftragnehmer verpflichtet sich, bei der Durchführung des Bauvorhabens das Bautagebuchsystem

Cloudbrixx  (Info: www.cloudbrixx.de)

zu nutzen und zu verwenden, soweit es dem AN kostenfrei zur Verfügung gestellt wird. Ein Anspruch auf das System bestehet nicht.

Der AN hat dem Objektüberwacher täglich Baustellenberichte in der Online-Plattform "Cloudbrixx" zu erstellen. Es
müssen alle Angaben enthalten sein, die für die Ausführung und Abrechnung von Bedeutung sein können.

Die Cloud-Software bietet direkten Zugang zur digitalen Erstellung, Prüfung und Freigabe der Bautagebücher.
Es entstehen dem AN vom Tag des Leistungsbeginns an (entsprechend der Bedingungen zum Leistungsabruf) keine
Nutzungskosten; lediglich Internetverbindung und Hardware (PC und Smartphone) müssen vom AN gestellt werden.
Der Auftragnehmer erhält kostenfrei für die am Projekt beteiligten einzelnen Mitarbeiter einen persönlichen Zugang
und verpflichtet sich, täglich, spätestens zum Ende jeder Arbeitswoche vollständige Einträge einzustellen.

02.9 Deutschsprachiger Mitarbeiter

Der Auftragnehmer stellt bis zur Fertigstellung der Vertragsleistungen den verantwortlichen Bauleiter und benennt dem Auftraggeber vor Arbeitsbeginn eine hierfür geeignete Person, die nicht ohne Genehmigung des Auftraggebers gegen eine andere ausgetauscht werden darf. Die Kontaktdaten der Bauleitung und des Vorarbeiters werden rechtzeitig vor Beginn der Bauleitung des AG bekannt gegeben.

Der Auftragnehmer verpflichtet sich, die Baustelle während der gesamten Bauzeit mit einem, der deutschen Sprache und Schrift (mindestens B1-Qualifikation des Bildungszentrums) mächtigen, Bauleiter besetzt zu halten, der verantwortlich die Einhaltung aller Sicherheitsmaßnahmen gemäß BayBO, Unfallverhütungsvorschriften, Arbeitsstättenrichtlinien, Auflagen der Berufsgenossenschaften überwacht und entsprechende Maßnahmen ergreift.

Der AN wählt einen hierzu zugelassenen, fachlich geeigneten, fest angestellten Vertreter aus und zeigt Namen und Anschrift unverzüglich den zuständigen Behörden schriftlich an.

Der AN ist nicht berechtigt, den Bauleiter während seiner Vertragsleistungen ohne Zustimmung des AG auszutauschen.

Der AG behält sich das Recht vor, die Ablösung des verantwortlichen Bauleiter des AN zu fordern. Der AN ist daraufhin verpflichtet, den Wechsel innerhalb von 3 Kalenderwochen zu vollziehen.

02.10 Aufmaß- und Rechnungsprüfung

Voraussetzung für eine fristgerechte Rechnungsprüfung sind die vorab vollständig durch den AN eingereichten und durch die Bauleitung frei gegebenen Aufmaße und Abrechnungspläne in digitaler Form (zusätzlich D11 (2009)- oder X31-Aufmaßdatei).
Das geprüfte Aufmaß mit geprüften Abrechnungsplänen ist der Abschlagsrechnung beizulegen.

02.11 Dokumentation

der AN hat eine Dokumentation anzufertigen. Siehe hierzu die gesonderte Position.

02.12 Gewährleistungsfrist

Die Gewärleistungsfrist ist geregelt in der VOB/B, §13 Mängelansprüche.

--

## 32. Ausführung gewerkespezifisch
03. Ausführung gewerkespezifisch

03.1 Materialien
03.1.1  Materialien generell
Die Verträglichkeit der Materialien untereinander muss gewährleistet sein. Kontakte verschiedener Metalle untereinander sind zu vermeiden. Es ist auf jeden Fall die Verträglichkeit und gegenseitige Beeinflussung durch Oxydation zu berücksichtigen. Es darf auf Dauer keine Schwächung der Stabilität erfolgen.
Dehnungen müssen knackfrei erfolgen.
Bei Anschlüssen an bauseitige Materialen hat sich der AN vorher zu informieren und ggf. nach Rücksprache mit der Objektüberwachung entsprechende Maßnahmen zu ergreifen.
Dübel sind auf den Untergrund abzustimmen, Spreizkräfte dürfen den Untergrund nicht beschädigen, Dübelabstände gemäß Zulassung.

03.1.2  Metalle

03.1.2.1 Edelstahl

- Edelstahl aus nichtrostendem Stahl nach DIN 17440,

- Bleche, Profile, Verbindungselemente Befestigungsmittel:
Qualität mindestens: Werkstoffnummer 1.4404,1.4571,
mindestens Festigkeitsklasse 70 nach DIN 267, Teil 11,

- Soweit diese Bauteile sichtbar bleiben sind die Oberflächen fein geschliffen blank auszuführen.
- Die Materialien müssen schweißbar sein - Die Materialien müssen  korrosionsbeständig sein.

Zur Erläuterung:
"V2A"  = Werkstoff Nr. 1.4301
"V4A"  = Werkstoff Nr. 1.4571

Schweißarbeiten sind unter Beachtung der Zulassung und mit entsprechendem  Eignung-Nachweis zum Schweißen von nichtrostenden Stählen durchzuführen. Die Schweißverbindungen mit Baustählen haben nach den Bestimmungen der Zulassung zu  erfolgen, ebenso der dafür erforderlichen Maßnahmen zum Korrosionsschutz. Die Nahtgüten  sind nachzuweisen. Nach dem Schweißen sind die sichtbaren Nähte schuppenfrei  abzuschleifen sowie alle Spritzer und Anlauffarben zu entfernen. Die Nachbehandlung zur  Erzielung ausreichender Korrosionsbeständigkeit auf chemischem bzw. mechanischen  Wege, hat unter Beachtung von DIN 17440 bzw. der Zulassung zu erfolgen. Die Schweißnahtoberfläche ist der übrigen Stahloberfläche gleichzusetzen.

03.1.2.2 Stahl - Profile, Konstruktionsstahl

Es ist Sache des AN, geeignete Maßnahmen für das Schweißen (z.B. Vorwärmen, Schweißfolge etc.) vorzusehen und einzukalkulieren. Der AN ist allein verantwortlich für die richtige Wahl der Gütegruppe, wie sie dem Verwendungszweck und der Verarbeitung entspricht. Der AN hat auf eine werkstoffgerechte Durchbildung der Knotenpunkte und Details zu achten. Besonders ist bei großen Materialdicken auf die vorgeschriebene Festigkeit und erforderliche Güte (z.B. nachgewiesene Freiheit von  Dopplungen, Festigkeit in Quer und Dickenrichtung) zu achten.

Die erforderlichen Werkstoffprüfungen nach DIN 17100 sind mit Werkszeugnis 2.2 nach DIN 50049 zu bescheinigen - vor der Verarbeitung des Materials. Die geforderten Materialgüten sind durch Eigenüberwachung des AN verantwortlich sicherzustellen.  Es wird ausdrücklich darauf hingewiesen, dass der AG zusätzlich die SLV-München beauftragt hat, stichprobenartig eine Güteüberwachung durchzuführen. Dies ist dem AG zu gestatten. Der AG verpflichtet sich jedoch nicht dem AN gegenüber, die Güteüberwachung durchzuführen. Sollten bei der Güteüberwachung Mängel am Material ersichtlich werden, so sind diese vom AN noch vor der Verarbeitung des Materials auf seine Kosten zu beseitigen. Fehlerhaftes Material ist gegen mängelfreies  Material auszutauschen.

Sämtliche in Dickenrichtung auf Zug beanspruchte Bleche (z.B. biegesteifer Kopfplattenstoß) sind auf Dopplungen durch Ultraschallprüfung zu untersuchen. Die jeweils statisch erforderlichen Stahlgüten sind in den einzelnen Positionen aufgezeigt. Bei Werkstoffbeanspruchung in Dickenrichtung ist die Dopplungsfreiheit  nachzuweisen (SEL072). Z-Güte nach DASt Richtlinie 014.

03.1.2.3 Stahlbleche - allgemein

Stahlbleche nach DIN 17162, Mindestdicke = 1,0 mm.

03.1.3  Korrosionsschutz, Oberflächenbearbeitung

03.1.3.1 Allgemein

Der AN hat die Planung, Ausführung und Überwachung aller Korrosionsschutzarbeiten nach DIN 55 928 / 1-9 vorzunehmen.

Der jeweils geforderte Korrosionsschutz ist in den Positionen beschrieben. Alle Bauteile sind im fertig korrosionsgeschützten Zustand zu übergeben.

03.1.3.2 Farb-Beschichtung Pulverlack, Farbtöne
Mindestanforderungen des Pulverlack-Systems bei Profilen und sichtbaren Blechen und Blechen von Paneelen:
Die Beschichtung (Pulverlack) der Aluminium-Profile und/oder -Bleche muss mit GSB International und/oder QUALICOAT gütegesicherten Pulver auf Polyesterbasis in einer Schichtdicke von mindestens 50 µm / erfolgen.
Der ausführende Beschichtungsbetrieb muss Inhaber des Gütezeichens der GSB International ("Gütegemeinschaft für die Stückbeschichtung von Bauteilen aus Aluminium", Franziskanergasse 6, D-73525 Schwäbisch Gmünd) oder des Gütezeichens der QUALICOAT (Verband für die Oberflächenveredelung e.V. (VOA) Laufertormauer 6, 90403 Nürnberg) oder gleichwertiger Gütesiegel sein.

03.1.3.3 Nasslack

Ausführung des Korrosionsschutzes sowie der Oberflächenbehandlungen der Metallbauteile in Verbindung miteinander. Die hier beim Nasslack genannten Werte sind Mindestwerte / Mindestqualitäten.

1) Korrosionsschutz durch den Gesamtaufbau oder durch Feuerverzinkung.
Der AN hat den Korrosionsschutz nachzuweisen.

2) Bei unverzinkten Oberflächen: Entrostung  Normreinheitsgrad  Sa 2 1/2 nach DI N EN ISO 12 944, T4. Die Oberflächen müssen frei sein von Schmutz, Öl, Fett etc.
Oder bei verzinkten Oberflächen: prüfen des zuvor aufgebrachten Korrosionsschutzes und ggf. Ausbessern vor weiteren Arbeiten sowie vorbereiten der verzinkten Oberflächen gemäß Herstellervorgaben für eine dauerhafte Haftung der Farbbeschichtung auf dem verzinkten Untergrund.

Der folgende Aufbau ist auf den Untergrund abzustimmen.

3) Grundierung  Stahlbauteile allseitig mind. 1 x beschichten mit:
hochpigmentiertem 1-Komponenten-Beschichtungsstoff auf
Basis Acryl-Copolymerisat, wasserverdünnbar, lösemittelfrei.
Pigmentierung mit ausgewählten blei- und chromatfreien
Korrosionsschutzpigmenten, incl. Vorbehandlung der
feuerverzinkten Oberflächen gemäß Herstellervorschriften.
ca. 80 µm Trockenschichtdicke.
Farbton: hellgrau, matt.
Applikation im Airless-Spritzverfahren - im Werk.

4) Zwischenbeschichtung grundierte Stahlbauteile allseitig
mind. 1 x beschichten mit:
hochpigmentiertem 1-Komponenten-
Beschichtungsstoff auf Basis Acryl-Copolymerisat, wasserverdünnbar, lösemittelfrei.
Mindestens 80 µm Trockenschichtdicke.
Farbton nach Wahl und Musterfreigabe des AG / Architekten: dunkelgrau,
als RAL-Unifarbton, RAL-Glimmerfarbton (zum Beispiel 9006 oder 9007) oder DB-Glimmerfarbtöne (zum Beispiel DB 703) oder preisgleiche Farbtöne, Oberfläche matt.
Applikation im Airless-Spritzverfahren - im Werk.

5) Deckbeschichtung grundierte und zwischenbeschichtete Stahlbauteile
allseitig mind. 1 x beschichten mit:
hochpigmentiertem 1-Komponenten-
Beschichtungsstoff auf
Basis Acryl-Copolymerisat, wasserverdünnbar, lösemittelfrei.
Mindestens 60 µm Trockenschichtdicke.
Farbton nach Wahl und Musterfreigabe des AG / Architekten: dunkelgrau,
als RAL-Unifarbton, RAL-Glimmerfarbton (zum Beispiel 9006 oder 9007) oder DB-Glimmerfarbtöne (zum Beispiel DB 703) oder preisgleiche Farbtöne, Oberfläche matt.
Applikation im Airless-Spritzverfahren - im Werk, vor der Montage.

6) Ausbesserungen  Schadstellen entsprechend der Punkte 1) bis 4) nach Montage sowie Ausbesserungen vor der Abnahme.

03.1.3.4 Farbgebung, projektspezifisch
Sofern nicht anders im Positionstext beschrieben, kommen folgende Farbtöne zur Ausführung:
siehe Positionstexte.

03.1.3.5  Feuerverzinkung

Feuerverzinkung nur, sofern dies ein Leistungspositionen gefordert wird,  unter Beachtung der DIN 17100, DIN 50975, DIN 50976 und DIN 267 Teil 10:

a) Vorbehandlung aller Stahlteile mit Beiz- und Flußmitteln nach Wahl  der Verzinkerei.

b) Die Überzugsdicke (einschließlich der Legierungsschicht) soll  mindestens 100 µm betragen, bzw. bei Brandschutzbeschichtungen der Zulassung der Brandschutzbeschichtung.

Grundsätzlich sollen Konstruktionen zur Anwendung kommen, die ein  Verschweißen auf der  Baustelle nicht notwendig machen.Bohrungen, Schnitte, Schweißungen etc. Sind vor dem Verzinken auszuführen. Soweit dies nicht eingehalten werden kann, aus welchen Gründen auch immer, entscheidet die örtliche Objektüberwachung, ob mit Zinkstaubanstrich kalt nachverzinkt werden kann, oder ob die Teile ohne  Aufpreis nochmals feuerverinkt werden müssen.

Nach der Feuerverzinkung dürfen die Profile keine scharfkantigen Zinküberstände aufweisen. Sämtliche Profile sind an den Kanten in der Art auszuführen, dass Verletzungen ausgeschlossen sind (Kanten gefast oder nach Wahl des AN leicht gerundet).

03.1.4  Vergußmörtel bzw. Quellmörtel

Der Vergußmörtel und dessen Einbau ist Leistungsbestandteil des AN - sofern es sich um den tragfähigen Anschluß von Stahlbauteilen, Ankern, Fußplatten etc. des AN an die lastabtragenden Rohbauteile handelt. Andere Rohbauaussparungen werden vom AN-Rohbau verschlossen.

Der Vergussmörtel muß dauerhaft den geforderten Anforderungen
entsprechen:
- generell hohlraumfreier, vollsatter Einbau
- schwundfrei / schwindfrei
- verträglich mit den anschließenden Materialien,
- korrosionsschützend
- druckfest, Kräfte übertragend

Futter- und Montagebleche sind voll zu überdecken. Überschüssiges Material ist sauber zu entfernen. Material und Fabrikat der Vergußmörtel sind der Objektüberwachung des AG vor der Ausführung anzugeben.

03.1.5 Dichtungen

Konstruktionsfugen, Baukörperanschlüsse und sonstige Abdichtungen sind mit ozon-, witterungs-,
alterungsbeständigen, temperaturfesten Materialien auszubilden. Für Dichtprofile sind elastomere
Werkstoffe, vorzugsweise EPDM (APTK) zu verwenden. Die Qualität muss DIN 7863 entsprechen. Dichtstoffe müssen in ihren Eigenschaften dem Verwendungszweck entsprechen (DIN 18361 und DIN 18540). Sie dürfen nach DIN 52460 keine aggressiven Bestandteile beinhalten. Die Dimensionierung der Fugen entsprechend der Dehn- und Komprimierfähigkeit des Dichtstoffes und auftretender Dehnungen und Schrumpfung des Bauelements.

03.1.6  Dauerelastische Verfugungen

Bei sämtlichen dauerelastischen Verfugungen dürfen keine Oxinhärtende Dichtungsmassen  und benzaldehydabspaltende Polyurethansysteme verwendet werden.

Dichtstoffe müssen in ihren Eigenschaften dem Verwendungszweck entsprechen (DIN 18361 und DIN
18540). Sie dürfen nach DIN 52460 keine aggressiven Bestandteile beinhalten.

Die Dimensionierung der Fugen entsprechend der Dehn- und Komprimierfähigkeit des Dichtstoffes und
auftretender Dehnungen und Schrumpfung des Bauelements.

03.1.7  Dämmstoffe

Dämmstoffe haben DIN 18164 bzw. DIN 18165 zu entsprechen. Ihre Verlegung muss wärmebrückenfrei und
formhaltig erfolgen. Mineralfaser-Dämmplatten sind in hydrophober Einstellung nach DIN 18165 zu verwenden.
Konstruktionsfugen sind mit loser Mineralwolle / Steinwolle zu hinterfüllen.

Bei Verwendung von Erzeugnissen aus Mineralfasern dürfen nur solche eingesetzt werden, die gemäß Technische Regeln für Gefahrstoffe (TRGS) 905 entweder einen Kanzerogenitätsindex (Ki) von mindestens 40
oder eine Halbwertzeit der Biobeständigkeit von höchstens 40 Tagen aufweisen; dies muss aus dem Kennzeichnungsetikett eindeutig hervor gehen und ist auf Anfrage dem Auftraggeber zu bestätigen. Es müssen
Erzeugnisse aus Mineralwolle verwendet werden, die das RAL-Gütezeichen verwenden.

Verwendung von Steinwolle gemäß Positionsbeschrieb. Der Einbau erfolgt grundsätzlich hohlraumfrei und dauerhaft lagegesichert.

03.2 Ausführung Stahlbau / Metallbau Korrosionsschutz

03.2.1 Generelles

ASR und DGUV sind immer zu beachten.

Alle Stahlbauteile sind aus Baustahl S 235 anzubieten - sofern nicht anders angegeben.

Alle Stahlteile im Aussenbereich sind gemäß der Positionstexte auszuführen in

a) Stahl mit und ohne Feuerverzinkung sowie mit und ohne Farbbeschichtungen gemäß Positionstext, jedoch immer und mindestens mit folgendem Mindestkorrosionsschutz: Korrosivitätskategorie C3, lang ("high", 15 Jahre); incl. Ausbesserungen von Schadstellen im Korrosionsschutz durch Transport und Einbau nach dem Einbau.

b) in Edelstahl V4A = Werkstoff Nr. 1.4571.

c) Sämtliche Verbindungsmittel, wie Schrauben, Dübel und ähnliche Kleinteile beständig gegen Korrosions analog wie V4A = Werkstoff Nr. 1.4571.

03.2.2 Sonstiges

Bei den Stahl- und Edelstahl-Konstruktionen sind alle anfassbaren Kanten zu entgraten oder gerundet auszuführen.

In Dickenrichtung auf Zug beanspruchte Bleche und Breitflachstähle müssen
ultraschallgeprüft sein (Gefahr von Dopplungen ist auszuschließen).

Stahlprodukte mit verbesserten Verformungseigenschaften senkrecht zur
Erzeugnisdicke nach DIN EN 10164 (Z-Güte) sind nicht erforderlich, sofern
terrassenbruchempfindliche Schweißstößen ≥ 100°C vorgewärmt werden. Die Prüfung der Terrassenbruch-Empfindlichkeit und die damit verbundenen Maßnahmen obliegen der Schweißaufsicht des AN.

Alle Stahlprofile, Stahlträger sind fertig korrosionsgeschützt und oberflächenbeschichtet an die Baustelle zum Einbauort anzuliefern.

Transport- und Montageschäden sind vor Ort nach Montage sorgfältig auszubessern. Für den Transport und die Montage sind Stahlprofile, Stahlträger ausreichend gegen Beschädigungen zu schützen. Dies ist in die jeweiligen Positionen mit einzukalkulieren.

Alle ausgeschriebenen Leistungen verstehen sich in kompletter, fix und  fertiger Arbeit, incl. Herstellung, Lieferung (Transport) sowie höhen- und fluchtgerechte Montage, incl. alle dafür erforderlichen Materialien, Teile und Maßnahmen. Enthalten sind auch Anschluß-, Abschluß- oder Ausgleichsprofile der  Konstruktion selbst,wie z.B. Fuß-, Kopfplatten, Aussteifungsbleche, Anschlußlaschen, wie auch Anschlußteile zum Rohbau. Ebenso sind enthalten: Ankerteile, Schrauben, Metalldübel und andere Befestigungsmittel.

Bewegungen der Stahlbauteile untereinander, gegenüber dem bauseitigen Massivbau, aus thermischen Gründen und aus Gründen von Lasteintragungen durch Wind, Verkehrslast etc. sind zu berücksichtigen. In die Positionen sind somit entsprechende Maßnahmen mit einzukalkulieren. Dies sind zum Beispiel konstruktive Festpunkte und verschiebliche Punkte, die nach Statik auszuführen sind.

In Bereichen, in denen Befestigungsmittel, wie Edelstahl-Senkkopfschrauben, sichtbar und von Personen erreichbar sind,  sind diese vandalensicher auszuführen. Vorgeschlagen werden Edelstahl-Senkkopfschrauben Typ "Resis-Torx" mit metrischen Gewinden, Oberfläche bündig mit angrenznden Oberflächen.

Aus Korrosionsschutzgründen geschraubte Bleche über Kopf sind zusätzlich gegen Lockerung dauerhaft zu sichern. Dies hat gemäß Positionstext mit einer Verklebung des Gewindes (Micro-Verkapselung) oder bei Revisionsöffnungen zum Beispiel mit Lack zu erfolgen. Eine unbeabsichtigte Lockerung von
Schrauben über Kopf - zum Beispiel durch dynamische Lasten - muß dauerhaft  ausgeschlossen sein.

Bohrungen, Laschen oder sonstige Befestigungen für Fremdleistungen  (Nachbargewerke) werden gesondert vergütet.

Die Gewichte von genormten Profilen werden nach DIN-Gewicht (nicht nach Handelsgewicht!) ermittelt

Für Transport und Montage vor Ort sind geeignete Hebezeuge und Hilfsmittel einzusetzen; die Kosten sind in die entsprechenden Positionen einzurechnen.

Die Transportwege sind eigenverantwortlich zu prüfen, Erschwernisse aus  dem Transport werden nicht gesondert vergütet; sie sind in die Einheitspreise  einzurechnen.

03.3 Blitzschutz, Erdung:

In die Einheitspreise einzukalkulieren und vom AN auszuführen  ist folgendes:
die Einzelteile der Stahlkonstruktion sind an nicht einsehbaren Stellen leitend zu verbinden.
Prüfung und Protokollierung durch den AN.

03.4  Baustatische Anforderungen

03.4.1  Allgemeines

Die in diesem Grundbeschrieb genannten formalen, bauphysikalischen, technischen Anforderungen an die Stahlbauarbeiten sind in die Hauptpositionen mit einzukalkulieren, sofern sie nicht in gesonderten Positionen ausgewiesen sind.

03.4.2  Vorgaben, Statik, rechnerische Nachweise

Für größere Aussparungen in Stahlträgern muß vom Statiker während der  M+W-Planung die schriftliche Freigabe für das gesamte Bauteil (Träger, Stütze)  vorliegen. Die schriftliche Freigabe eines Regelde ails genügt nicht! Der AN hat diese Freigabe der de m AG vorzulegenden M+W-Planung mit beizulegen.

Vom AN sind im Zuge der M+W-Planung folgende Punkt e zu berechnen:

- Montagezustände, Montageeinrichtun gen, Montageverbände und Gerüste.

- Detailnachweise im Stahlbau (u. a. Verbindungsmit tel, Schweißnähte,  Knotennachweise, etc.) sofern notwe

03.4.3 Lastannahmen

Bei statischer Dimensionierung ist die Gebrauchstauglichkeit zu beachten.

03.4.4  Toleranzen aus dem Rohbau

Die Rohbautoleranzen müssen in der Stahlbaukonstruktion und  insbesondere der Verankerung aufgenommen werden können.

03.5 Baustellenbedingungen, Baubetrieb

03.5.1 Montagebedingungen

Der AN hat die Anlieferung von Maschinen, Werkzeugen und insbes. von Baustoffen so zu steuern, dass diese erst dann an die Baustelle geliefert werden, wenn er diese auch entgegennehmen kann. Der AG nimmt für den AN  keine Lieferungen entgegen.

Montagen auf der Baustelle dürfen nicht vorgenommen werden, oder erfolgen auf  Risiko des AN, wenn der örtlichen Objektüberwachung die freigegebenen Ausführungsunterlagen, Terminpläne, etc. nicht vorliegen. Gleiches gilt für Abnahmen von Fremdgewerken, die dadurch beeinflusst  werden.

03.5.2 Schutzmaßnahmen

Die vom AN gelieferten Teile sind in sauberem Zustand zu montieren und  zur Abnahme im sauberen, unbeschädigten Zustand dem AG zu übergeben.

Schutzvorrichtungen, Schutzfolien, etc. dürfen erst in Abstimmung mit der örtlichen Objektüberwachung enternt werden; diese bleiben Eigentum des AN und sind von ihm zu beseitigen.

03.5.3 Gewerkeschnittstellen

Stützenfüße, Auflagerungen und Verankerungen tragender Stahlbauteile hat der AN verantwortlich mit geeignetem, schwundfreiem Material zu unterstopfen  bzw. zu verpressen.

Die Leistungen des AN sind eng mit den Gewerken Dachabdichtungsarbeiten, Spenglerarbeiten und anderen im Bauablauf verbunden. Der AN hat davon auszugehen, daß eine durchgehende Ausführung ohne Unterbrechnung, nicht immer möglich sein wird.

03.6 Aufmaß, Abrechnung, Preisinhalte

In die Einheitspreise des Angebotes sind vom AN generell mit einzurechnen:

- Kosten für sämtliche erforderliche Kleineisenteile wie Steifen-, Kopf- und Fußplatten, Futter, Laschen, Verbindungsmittel, sofern diese im LV nicht durch besondere Ansätze erfasst sind.
- Kosten für sämtliche erforderlichen Hebezeuge, Montagehilfsmittel, Montageverbände und Gerüste einschließlich deren Rückbau.
- Kosten für das kraftschlüssige Vergießen bzw. Unterstopfen von Fußplatten, etc. mit Kunstharzmörtel sowie nach Erfordernis kleinere Stemmarbeiten.
- Kosten für Materialien und Zubehörteile, die nicht extra genannt sind, aber zur fertigen Arbeit gehören.
- Sämtliche Schutzvorrichtungen wie Geländer, Netze usw.

Die jeweiligen  Arbeitshöhen sind bei der Erstellung der Bauteile zu berücksichtigen.

In den jeweiligen Positionen sind für die Herstellung der Stahlkonstruktionen, sofern in der Leistungsbeschreibung nicht anders vermerkt, weiterhin folgende Leistungen enthalten:

- Alle Schutzmaßnahmen für benachbarte Bauteile gegen Beschädigung oder Verschmutzung.

- Entfernung sämtlichen Schmutzes an benachbarten Bauteilen oder anfallenden Schmutzes bzw. Schuttes während der Arbeit unmittelbar nach Fertigstellung der Arbeiten.

- Die in den Leistungsbeschreibungen aufgeführten Baustoffen sind vom AN hinsichtlich der geforderten Güte und Qualität auf ihre Richtigkeit zu überprüfen. Auf Verlangen des AG ist vom AN der Nachweis vorzulegen, dass die Baustoffe den gestellten Anforderungen entsprechen. Die Ausführung der Arbeiten darf nur nach freigegebenen Plänen erfolgen sowie nach Vorlage der Prüfstatik.

- Gerüste gem. DIN 18 330, Ziff. 4.1.2 sind in die entspechenden Leistungspositionen mit einzurechnen.

- Das Mitbenutzen von Gerüsten des Auftragnehmers während dessen Tätigkeitszeitraumes durch andere Auftragnehmer, sofern keine Behinderungen entstehe

- Statische Nachweise für den Montagezustand.

- Die statische Berechnung für alle Bauzustände i nkl. Baubehelfen und deren Planung obliegen dem AN.

- Alle statischen Berechnungen aus LP5 sind selbstverständlich vor Ausführung dem Prüfingenieu zur Prüfung vorzulegen.

Abrechnungshinweise:

Für die Abrechnung werden nur die technisch erforderlichen und technologisch möglichen Maße anerkannt. Mehrleistungen einschließlich der Folgeleistungen gehen zu Lasten des schuldhaft handelnden Verursachers.

Technologische Zwischenschritte können nicht gesondert berechnet werden.

Sofern nach Masse abgerechnet wird, bleiben Verbindungsmittel wie Schrauben, Schweißnähte etc. von der Gewichtsermittlung ebenso  unberücksichtigt, wie Walztoleranzen und Verschnitt.

-

## Zusätzlicher Text
03. Abkürzungen

Verzeichnis der im LV verwendeten Abkürzungen:

AG =  Auftraggeber
AN =  Auftragnehmer gem. dieses LVs
OUE = OÜ =  Objektüberwachung des AG

BVB = Besondere Vertragsbedingungen
WBV = WBVB = Weitere Besondere Vertragsbedingungen
d = Tag
FT = Stahlbetonfertigteil
ggf = gegebenenfalls
h = Stunden
incl. = inklusive (hier üblich)
KW = Kalenderwoche
LV = Leistungsverzeichnis,
m = Meter
m2 = Quadratmeter
m3 = Kubikmeter
mMt = Meter x Monat
mWo = Meter x Woche
Mt = Monat
Stb = Stahlbeton
St = Stück
ss = ß (hier ohne Unterscheidung üblich)
t = Tonne (= 1.000,00 kg)
ZTV = Zusätzliche Technische Vertragsbedingungen

--»  = Verweis auf Detailpläne, Werkpläne, Unterlagen, Verweis auf beiliegende Dateien.

-

## Zusätzlicher Text
04. Anlagenverzeichnis

Dem Leistungsverzeichnis liegen die nachfolgend aufgeführten Planunterlagen in digitaler Form bei. Bei sämtlichen Planbeilagen ist der angegebene Maßstab auf Richtigkeit zu prüfen. Die der Ausschreibung beiliegenden Pläne und Unterlagen sind vom Bieter zu beachten, jedoch nicht für den AN zur Bauausführung freigegeben.

Anlagen:

A. Generelle Planbeilagen

A.1 Lageplan, Entwurf BE-Plan.pdf

5.010_BE BA1.pdf
5.010_Lageplan BA1.pdf

A.2 Übersichten

20211005_KaE GAP_Dachaufsicht.pdf
20211005_KaE GAP_EG.pdf
20211005_KaE GAP_OG1.pdf
20211005_KaE GAP_OG2.pdf
20211005_KaE GAP_UG.pdf

A.2 Grundrisse

5.101_Grundriss UG.1.pdf
5.102_Grundriss UG.2.pdf
5.103_Grundriss UG.3.pdf
5.111_Grundriss EG.1.pdf
5.112_Grundriss EG.2.pdf
5.113_Grundriss EG.3.pdf
5.121_Grundriss OG1.1.pdf
5.122_Grundriss OG1.2.pdf
5.123_Grundriss OG1.3.pdf
5.131_Grundriss OG2.1.pdf
5.132_Grundriss OG2.2.pdf
5.133_Grundriss OG2.3.pdf
5.141_Dachaufsicht 1.pdf
5.142_Dachaufsicht 2.pdf
5.143_Dachaufsicht 3.pdf

A.3 Schnitte

5.601_Schnitt A-A_B-B.pdf
5.602_Schnitt C-C_D-D.pdf
5.603_Schnitt E-E.pdf

A.4 Ansichten

5.801_Ansicht Nord_Ansicht Süd Pflegekubus.pdf
5.802_Ansicht Nord U+B Bau.pdf
5.803_Ansicht Ost_West.pdf
5.804_Ansicht Süd U+B Baut.pdf

B. Gewerkespezifische Planbeilagen

B.1 Details

6.201 TRH außenliegend 05.04.2024,pdf
6.202 Technikeinhausung Pläne + 3D Ansichten,pdf
6.203 Technikeinhausung Details A, B,pdf
6.204 Technikeinhausung Detail C,pdf
6.205 Technikeinhausung Detail D - Stahlblechtür,pdf
6.206 Techniktreppe auf dem Dach (Treppenturm) 05.04.2024,pdf
6.207 Treppenbrücke auf dem Dach 05.04.2024,pdf
6.208 Loggia Edelstahl-Seilnetz,pdf

240612_A-1015-BA1-L-120_M1_100_Technikzentrale-Dach-Funktionsbau.pdf

ENDE ANLAGENVERZEICHNIS UND ZTV.

--

## .C - GRUNDBESCHRIEBE UND LEISTUNGSPOSITIONEN
C - GRUNDBESCHRIEBE UND LEISTUNGSPOSITIONEN

## BA1-113 Stahlbau-Schlosser
Datum: 17.06.2024

### 1 ALLGEMEIN, BAUBETRIEB

*Hinweis: ZTV Allgemein und Baubetrieb*
ZTV Allgemein und Baubetrieb
Zusätzliche technische Vertragsbedingungen

1. Baustelleneinrichtung (BE) allgemein

Die Baustelleneinrichtung des AN hat alle notwendigen Einrichtungen für die im LV beschriebenen Leistungen zu umfassen und ist für den AN
Nebenleistung.

Die DIN 18299 Allgemeine Regelungen für Bauarbeiten jeder Art ist zu beachten.

--»  5.010_BE BA1.pdf
--»  5.010_Lageplan BA1.pdf

3.  Ausführung der Baustelleneinrichtung (BE)

Die Baustelleneinrichtung des AN muss der Größe des Bauvorhabens angepasst sein und eine termingerechte und bauablaufoptimierte Abwicklung des Bauvorhabens ermöglichen. Aufbau, Vorhaltung evtl. erforderliche Umsetzung, schrittweise Erweiterung bzw. Reduzierung, sowie der Abbau nach Beendigung der Baumaßnahme ist Leistung des AN.

Werden durch die Baustelleneinrichtung Rechte Dritter - insbesondere von Nachbarn - für die Dauer der Bauarbeiten oder vorübergehend und kurzfristig beeinträchtigt, ist der Bauherr oder die Bauleitung unverzüglich zu informieren. Das gilt auch im Zweifel über das Vorliegen von Rechten oder bei zu vermutenden Beeinträchtigungen bzw. bei Beschädigung vorhandener Bauwerke oder Bauteile.

Grundwassergefährdende Stoffe dürfen nicht ohne Zustimmung der entsprechenden Stellen auf den Baustelleneinrichtungsflächen und dem Baufeld transportiert und gelagert werden. Diese Zustimmungen sind vom AN schriftlich einzuholen und unaufgefordert der Objektüberwachung vorzulegen.

Wesentliches aus der Baugenehmigung für dieses Gewerk:

Die Auflagen aus der Baugenehmigung sind einzuhalten. Die Baugenehmigung kann bei Bedarf in der Vergabestelle eingesehen werden.

4. Baustellenorganisation, Start- und Baustellenbesprechungen

4.1 Allgemein

Der Bauablauf ist in Organisation und Terminplanung umgehend nach Auftragserteilung mit der Objektüberwachung des Bauherren abzustimmen.

4.2 Startgespräch, Auftragsbeginn

Nach Auftragserteilung wird ein Startgespräch durchgeführt, in dem der AN unter anderem über die vom AG für die Auftragsabwicklung festgelegten Regelverfahren und Abläufe informiert wird. Unmittelbar nach Beauftragung, innerhalb der ersten 3 Kalendertage, hat sich der AN mit Architekt, Objektüberwachung und SiGeKo sowie mit den Behörden in Verbindung zu setzen, ausführungsreife Pläne, Details, Unterlagen anzufordern und in Abstimmung mit der Objektüberwachung die Vorleistungen anderer Gewerke zu prüfen. Unterlagen und Pläne, die dem Bieter zur Kalkulation vorliegen sind nicht zur Ausführung freigegeben.

4.3 Baustellenbesprechungen

Der Auftragnehmer hat zu den Baustellenbesprechungen, die der Auftraggeber regelmäßig durchführt, einen geeigneten bevollmächtigten Vertreter zu entsenden. Für den Vertreter besteht Anwesenheitspflicht.
Die Besprechungen finden in der Regel einmal pro Woche statt. Die hierdurch entstehenden Kosten und Aufwendungen werden nicht gesondert vergütet und sind in die Einheitspreise einzukalkulieren. Über sämtliche Besprechungen werden Protokolle erstellt.
Die Arbeiten müssen mit den zeitgleich ablaufenden Nachbargewerken (insbesondere Baumeisterleistungen, Dachabdichtungen und Spengler, Trockenbauarbeiten Haustechnik und Elektro) ineinander greifen. Hierdurch entstehende übliche Arbeitsunterbrechungen und Erschwernisse sind zu berücksichtigen.
Der Auftragnehmer hat seine Arbeiten mit allen tangierenden Nachbargewerken abzustimmen. Erforderliche Abstimmungen erfolgen auch in den regelmäßigen Baustellenbesprechungen mit der örtlichen Objektüberwachung.

5. Bauwasser, Bauabwasser, Baustrom

Anschlußstellen für Bauwasser, Bauabwasser und Baustrom: auf dem Baugelände bzw. im näheren Umgriff des Baugeländes. Siehe BE-Pläne.
Verbrauch siehe WBV.

6. Bauschutt

Der AN hat seinen Bauschutt selbst auf seine Kosten zu entsorgen.
Siehe WBV.

7. Baustellenverkehr im Gebäude

Die Rohdecken des Gebäudes dürfen nur im Rahmen der statischen Bemessung belastet werden.

8. Andienung, Ver- und Entsorgung

Die BE ist in der Art zu gestalten, dass eine Andienung für das Gewerk Rohbau, aber auch für die Ausbaugewerke effizient durchgeführt werden kann.

Baustellenzufahrt nur auf den vom AG vorgegebenen Zufahrtsstraßen und Bauzauntore (vgl. BE-Plan)

9. Baustellenführung

9.1 Verantwortlicher Bauleiter des AN

Der AN ist verpflichtet, dem AG bzw. dessen Bevollmächtigten jederzeit zumindest einen nach der Bayerischen Bauordnung verantwortlichen deutschsprachigen Bauleiter zu benennen. Der AN wählt einen hierzu zugelassenen, fachlich geeigneten, fest angestellten Vertreter aus und zeigt Namen und Anschrift unverzüglich den zuständigen Behörden schriftlich an.

Der AN ist nicht berechtigt, den Bauleiter während seiner Vertragsleistungen ohne Zustimmung des AG auszutauschen.

10. Feuerwehrumfahrten

Feuerwehrumfahrungen sind stets frei zu halten.

11. Erkennbarkeit der Beschäftigten des Auftragnehmers

Die Beschäftigten des Auftragnehmers und seiner Nachunternehmer auf der Baustelle müssen jederzeit als solche erkennbar sein. Die Erkennbarkeit ist gegeben, wenn Beschäftigte des Auftragnehmers und seiner Nachunternehmer Oberbekleidung / Warnwesten oder einen Schutzhelm mit dem Firmennamen oder Firmenlogo tragen.

12. Brandschutz

Bei Schweiß-, Flex- und Brennarbeiten sowie dem Hantieren mit entzündlichen Stoffen sind sämtliche Sicherheitsmaßnahmen, wie das Bereitstellen von Feuerlöschern, Wasser, Sand etc., einzuhalten. Der AN hat eine verantwortliche Brandwache zu benennen. Die Arbeiten sind beim AG anzumelden.

13. Alkoholverbot

Für alle am Bau tätigen Mitarbeiter des AN gilt ein striktes Alkoholverbot. Bei Zuwiderhandlung wird von der Objektüberwachung / Bauleitung ein Baustellenverbot ausgesprochen.

.

#### 1.1 Dienstleistungen

*Hinweis: Grundbeschrieb Vermessungsarbeiten*
Grundbeschrieb Vermessungsarbeiten

An den Aufzügen sowie an Treppenhäusern im Pflegekubus sowie im Funktionsbau sind in jeder Ebene vom AG / Baumeister Höhenmarkierungen angebracht. Ebenso sind im Pflegekubus und im Funktionsbau Längs- und Querachsen markiert. Der AN hat sich vom AG bzw. von der Objektüberwachung in das System einweisen zu lassen.

Alle weiteren Einmessarbeiten sind Leistung des AN.

**1.1.0010 Aufstellen Bauzeitenplan**
Aufstellen Bauzeitenplan

Erstellen eines detailierten Bauablaufplans / Baufristenplanes auf Grundlage der Vertragsfristen für die Ausführung der Arbeiten gemäß ZTV Ziffer C.02.

Aus dem Baufristenplan muß folgendes hervorgehen:

- Vorleistungen anderer als Voraussetzung für den Beginn,

- Randbedingungen der Ausführung,

- Vorlaufzeiten für Aufmaße und Werkstattplanung, sowie für Statik und (falls erforderlich) für Zustimmungen im Einzelfall, einschl. der erforderlichen Prüfzeiträume.

- Lieferzeiten für Materialbestellungen und Fertigungszeiträume

- Zeiträume für Montagen, Feinmontagen und Fertigstellungsarbeiten
- Schnittstellen zu anderen Gewerken,

- Kapazitätsplan.
Menge: 1,000 St

**1.1.0020 Fortschreibung Bauzeitenplan**
Fortschreibung Bauzeitenplan

Fortschreiben Bauzeitenplan mit soll / ist Vergleich - nur auf ausdrückliche Anordnung des AG.
Menge: 2,000 St

**1.1.0030 Werk- und Montageplanung**
Werk- und Montageplanung

Erstellen der Werk-. und Montageplanung (W+M-Planung)
gemäß ZTV Ziffer 02.7.

Leistung des AN:

- Prüfen der vorliegenden Pläne der Architekten.

- Beginn der W+M-Planung mit Grundlage theoretischer Maße. Ergänzende Aufmaße siehe Folgeposition.

- Alle Prüfprotokolle und bauaufsichtlichen Zulassungen sind dem AG bzw. der Objektüberwachung im Zuge der W+M-Planung vor der Ausführung auszuhändigen.

- Nach den vorliegenden Zeichnungen der Architekten hat der AN die eigene W+M-Planung gemäß ZTV anzufertigen.

- mit Vermaßung, Koten, Beschriftung und Bezugherstellungen,
- Angaben zu den Oberflächen,
- Materialqualitäten,
- Produktbezeichnungen,
- Bezug zu den Unterlagen des Architekten und zum LV,
- Angaben zu den technischen und bauphysikalischen Spezifikationen und Inhalten.
- Die Bauteile und deren Feuerwiderstandsdauer sind vom AN zwingend nochmals beim AG abzufragen und sich schriftlich bestätigen zu lassen.
- Die Transport- und Montageplanung sind prüfbar mit der M+W-Planung vorzulegen.

- Nach einer Beauftragung hat der AN alle zur Ausführung freigegebenen Unterlagen und Pläne anzufordern. Dies gilt auch für technische und bauphysikalische Unterlagen der Fachplaner. Die der Ausschreibung beiliegenden Unterlagen und Planbeilagen sind nicht zur Ausführung freigegeben, die Angaben im Leistungsverzeichnis sind vordimensioniert für die Kalkulation des Bieters.

- Die Werkstattpläne des AN hat der AN mit dem Architekten und den Fachplanern abzustimmen und dann zur Freigabe vorzulegen. 2 Korrekturläufe sind vorzusehen.

Fristen:

Beginn der W+M-Planung sowie der Statik des AN mit Aufmaßen vor Ort direkt nach Vergabe. Sind Aufmaße noch nicht möglich, sind in Abstimmung mit dem AG nach theoretischen Maßen zu planen. In diesem Fall sind die Aufmaße zu nehmen, wenn die örtlichen Verhältnisse dies zulassen. Die Ergebnisse der Aufmaße und der damit zusammenhängenden Feststellung von Toleranzen im Untergrund (Rohbau) sind mit der dann fortgeschrittenen W+M-Planung zu prüfen und ggf. zu aktualisieren. Siehe Folgeposition.

Erforderliche Aktualisierungen an der W+M-Planung oder der Statik müssen nach Aufwand abgerechnet werden. der Aufwand ist vor Beginn der Korrekturen mit dem AG abzustimmen.

Übergabe als pdf-Datei auf dem Projektkommunikationssystem.

Beginn W+M-Planung und Statik: umgehend nach Beauftragung

W+M-Planung Stahlbau fertig: bis 15 Werktage nach Vergabe

W+M-Planung Schlosser fertig: bis 45 Werktage nach Wergabe (= 30 Werktage)

Prüfung, Korrekturen bis Freigaben: bis 55 Werktage nach Vergabe (= 10 Werktage.
Menge: 1,000 psch

**1.1.0040 Nacharbeiten der Werkstattplanung nach spätem Aufmaß**
Nacharbeiten der Werkstattplanung nach spätem Aufmaß

Sind Aufmaße zu Beginn der W+M-Planung noch nicht möglich ist die W+M-Planung mit theoretischen Maßen in Abstimmung mit dem AG zu beginnen.

In diesem Fall sind die Aufmaße zu nehmen, wenn die örtlichen Verhältnisse dies zulassen. Bei Abweichungen der zulässigen Toleranzen ist die Objektüberwachung und die Fachbauleitung umgehend zu informieren.

Die Ergebnisse der Aufmaße und der damit zusammenhängenden Feststellung von Toleranzen im Untergrund (Rohbau) sind mit der dann fortgeschrittenen W+M-Planung zu prüfen und ggf. auf Nachweis (Stundenbasis) zu aktualisieren.

Nur in Abstimmung mit dem AG.
Menge: 40,000 h

**1.1.0050 An- und Abfahrt für späteres Aufmaß**
An- und Abfahrt für späteres Aufmaß

An- und Abfahrt des AN für spätere Aufmaße gemäß Vorposition.
Nur in Abstimmung mit dem AG.
Menge: 3,000 St

**1.1.0060 Statische Nachweise**
Statische Nachweise

Anfertigen und abstimmen mit den Architekten der erforderlichen, prüffähigen, projektspezifischen statischen Nachweise (ohne der Edelstahlseilnetze) im Rahmen der W+M-Planung gemäß

ZTV Ziffer 02.7

zur vertragsgemäßen Herstellung und Ausführung aller Leistungen des AN,
incl. der fristgerechten Übergabe der Unterlagen an den AG sowie an den Prüfstatiker,

Leistungsabgrenzung gemäß ZTV Ziffer 02.7.0
"Leistungsabgrenzung AN - Tragwerkplaner des AG".

Vorlage der statischen Nachweise beim AG / Architekten unter Beachtung des Prüfzeitraumes bis zur Freigabe.

Fristen: analog zu den Fristen der vorbeschriebenen W+M-Planung.
Menge: 1,000 psch

**1.1.0070 Statische Nachweise Edelstahlseilnetze**
Statische Nachweise Edelstahlseilnetze

Anfertigen und abstimmen mit den Architekten der erforderlichen, prüffähigen, projektspezifischen statischen Nachweise für sämtliche hier im Leistungsverzeichnis beschriebenen Edelstahlseilnetze - im Rahmen der W+M-Planung (Absturzsichernde (!) Seil- und Netzstatik) -

zur vertragsgemäßen Herstellung und Ausführung aller Leistungen des AN,
incl. der fristgerechten Übergabe der Unterlagen an den AG sowie an den Prüfstatiker,

Vorlage der statischen Nachweise beim AG / Architekten unter Beachtung des Prüfzeitraumes bis zur Freigabe.

Fristen: analog zu den Fristen der vorbeschriebenen W+M-Planung.
Menge: 1,000 psch

**1.1.0080 PPM-Raum**
PPM-Raum

Bezüglich der Plangültigkeiten ist die ZTV Ziffer 01.2 zu beachten. Die der Ausschreibung beiliegenden Pläne und Unterlagen sind nicht zur Ausführung freigegeben. Der AN hat unmittelbar nach einer Beauftragung die zur Ausführung freigegebenen Pläne und Unterlagen anzufordern.

Die Planverteilung erfolgt digital über den PPM-Raum (Internetdatenbank), von dem sich der AN seine zur Ausführung freigegebenen Unterlagen zu downloaden hat. Werden von der Planerseite neue Unterlagen in den PPM-Raum eingestellt, wird der AN über eMail benachrichtigt.

Der PPM-Raum ist verbindlich vom AN zu nutzen. Weiteres zur Planverteilung und zu Papierplots von Unterlagen siehe:
WEITERE BESONDERE VERTRAGSBEDINGUNGEN.

Zu kalkulieren: Aufwand für die Verwendung und Ausführung der beschriebenen Planverteilung über den PPM-Raum.
Menge: 1,000 psch

**1.1.0090 Leistungen Dokumentation "allgemein"**
Leistungen Dokumentation "allgemein"

Leistungen des Auftragnehmers zur "allgemeinen" Dokumentation:

Für die Baubestandsdokumentation sind alle für den späteren Betrieb und die Nutzung, sowie für Umbauten, Instandsetzungen und Instandhaltungen erforderlichen Einzeldokumente (inkl. Planunterlagen) vom Auftragnehmer zu erbringen.

In dieser Position ist  die Erbringung der Unterlagen zu kalkulieren, die nicht in anderen Positionen erfasst sind und keine Nebenleistung darstellen.
Auch von den haustechnischen Titeln bzw. Leistungen.

Diese Unterlagen sind mind. 10 Tage vor Abnahme zu übergeben.

A) Inhalte der Dokumentationsunterlagen:

1. Verzeichnis der analogen und digitalen Dokumente

2. Nachweise zu Baustoff und Bauart
2.1 Nachweise zur Einhaltung der von der Planung vorgegebenen Qualitäten: Übereinstimmungserklärungen mit den in den zur Ausführung freigegebenen Unterlagen vorgegebenen Qualitäten.
2.2 Nachweise der Baustoff- und Bauteilprüfungen (Beprobungen, Werkszeugnisse).
2.3 Allgemeine bauaufsichtliche Zulassungen und Prüfzeugnisse mit Übereinstimmungsnachweis.

3. Berechnungen
3.1 Statische Berechnungen des Auftragnehmers

4. Produktdatenblätter, Herstellerverzeichnis
4.1 Bauproduktdatenblätter bzw. Materialdeklarationen: Datenblätter aller bei dem Bauvorhaben vom AN verwendeten Materialien.
4.2 Technische Merkblätter.
4.3 Sicherheitsdatenblätter.
4.4 Herstellerverzeichnis, Fabrikatsverzeichnis: Ersatzliste aller verwendeten Produkte mit Bezugsquellen.

5. Instandhaltungsvorgaben, Pflegehinweise
5.1 Vorgaben zur Instandhaltung und Pflege, Reinigungsanleitungen
5.2 Bedienungs- und Wartungsanleitungen
5.3 Sofern vereinbart: Wartungsverträge
5.4 Protokolle der Funktionsprüfungen.

6. Prüfprotokolle, Gutachten (zum Beispiel Prüfstatik-Berichte)

7. Sonstige Protokolle, Nachweise
7.1 Protokolle der Inbetriebnahmen.
7.2 VOB-Abnahmeniederschrift.
7.3 Übergabeprotokolle (Übergabe von Schlüsseln, Reservematerial etc.).
7.4 Einweisungsprotokolle.
7.5 Entsorgungsnachweise, Zusammenstellung der Begleit- und Wiegescheine,
Aufzeigen und Nachweisen der weiteren Verwertungswege.
7.7 Bautagesberichte

8. Pläne, Zeichnungen, Schemata, letztgültig
8.1 M+W-Planungen, Statik, Prüfstatik, Freigaben.
8.2 Bestandspläne mit Darstellung aller prüf- und wartungspflichtigen sowie wartungsbedürftigen Anlagen (M = 1:100, 1/50).
8.3 Kabelschemata / Klemmpläne (falls elt. Bauteile verwendet wurden).
8.7 Foto- und Bild-Dokumentation (fachlich-, technische Fotodokumentation nach Themenbereichen sortiert).

9. Vorlage einer Fachunternehmererklärung, dass die einzelnen Leistungen
- entsprechend den Zulassungsbestimmungen,
- nach den anerkannten Regeln der Bautechnik,
- dem neuesten Stand der Technik sowie
- nach den vertraglich vereinbarten Eigenschaften,
- den baurechtlichen Vorschriften und
- den genehmigten Bauvorlagen erfolgt ist.
- Bestätigung, dass diese Erklärung auch für die Leistungen der
Nachunternehmer gilt.

B) Form der Dokumentationsunterlagen:

1x alle Unterlagen digital als PDF

Vertragsgemäß kann die Abnahme bei nicht vorliegenden, nicht vollständigen oder nicht prüfbaren Dokumentationsunterlagen verweigert werden.
Menge: 1,000 St

### 2 STAHLBAU, SCHLOSSER

*Hinweis: Hinweise des Tragwerkplaners*
Hinweise des Tragwerkplaners

1. Allgemeines

Die technischen Beschreibungen und Hinweise des Tragwerkplaners gelten für den Stahlbau Schlosser BA1:

- Technikzentrale Dach
- Außentreppenhäuser
- Treppenturm Dach 1.OG-2.OG
- Treppenbrücke Dach
- Vordach Liegendkrankenzufahrt

2. Hinweise des Tragwerkplaners:

2.1 Nutzlasten der vorhandenen Bauteile / Lastangaben

Alle Lastangaben sind immer mit gamma =1,0 angegeben, bei gammafachen Lasten ist der Zusatz gamma-fach angegeben.

2.2 Allgemeine Hinweise

1. Die Montage liegt in der Verantwortung der ausführenden Firma. Die Montagetechnologie ist dabei vom AN eigenverantwortlich so zu wählen, dass jederzeit die Standsicherheit auch einzelner Bauteile gewährleistet wird.

2. Für die Kalkulation des AN muss die Situation auf der Baustelle eindeutig beschrieben werden. Vormontageplätze / Lagerflächen / BE-Flächen / Kranflächen etc. Die beengten Verhältnisse, Transportwege etc. sind dem AN vom Ausschreibenden eindeutig zu beschreiben.

3. Über mögliche Kranstandorte und Störkanten des Gebäudes hat sich der AN eigenverantwortlich vor Angebotsabgabe zu informieren.

4. Der höhenmäßige Toleranzausgleich über Futterplatten beträgt max. 20 mm, so dass der AN vor Herstellung der Stützen ein Aufmaß von OK Rohdecke herstellen sollte, um größere Toleranzen zu erkennen und seine Stützen dann ortsabhängig auf die passende Länge und die Lage der Anschlusspunkte herzustellen.

5. In der Ausschreibung werden Leitprodukte genannt, die in der Ausführungsplanung verwendet werden. Falls der AN alternative Produkte verwenden möchte, muss er die Gleichwertigkeit eigenverantwortlich nachweisen. Dabei sind die kompletten Eigenschaften der Leitprodukte und der vom AN gewählten Produkte in tabellarischer Form gegenüberzustellen; mit genauer Angabe der Quelle, Seite und Abschnitt mit farblicher Markierung in den bauaufsichtlichen Zulassungen, Prüfzeugnissen etc. der Leitprodukte und der Alternativprodukte – Prüfdauer durch LAP 5 AT. Bei Sondervorschlägen geht die Planungsverantwortung vollständig auf den AN über. Nur die Einreichung von bauaufsichtlichen Zulassungen, Prüfzeugnissen etc. gilt nicht als Nachweis der Gleichwertigkeit und wird abgelehnt.

6. Die Grundplatten von Einbauteilen (EBT) müssen dopplungsfrei sein, Nachweis ist von AN vorzulegen.

7. Für den Stahlbau gilt nach DIN EN 1090-2 die Ausführungsklasse: EXC2, wenn nicht in den einzelnen Positionen anders angegeben.

8. Korrosionsschutz siehe Werkplanung Objektplanung.

9. Für die Stahlgüte sind die Mindestwerte angegeben.

10. Hinweise zu Montagestößen im Stahlbau. Die genaue Ausbildung der Montagestöße liegt in Verantwortung des AN im Rahmen seiner Werkstattplanung und Arbeitsvorbereitung. Stirnplattenstöße sind nach Abstimmung mit dem Architekten nicht gewünscht. Es ist zwingend auf die teilweise beengten Platzverhältnisse beim Schweißen hinzuweisen (bspw. Knotenpunkt Treppe, Konsolbereiche), ggf. eine separate Position für erhöhten Schweißaufwand auf der Baustelle auszuschreiben.

11. Für die Planung von Baubehelfen ist der AN eigenverantwortlich. Bei der Planung seiner Gerüste und Abstützungen muss der AN die Einbaubarkeit und den Transport der Bauteile zu ihrem Einbauort berücksichtigen.

12. Die Baustellenlasten auf dem Dach über 1.OG betragen innerhalb der Zentrale 7kN/m² und außerhalb der Zentrale 3,5 kN/m². Auf dem Dach über 2.OG durchgängig 7 kN/m²

3 Stahlbaukonstruktion

3.1 Beschreibung der Konstruktion

1. Technikzentrale Dach

Die Einhausung rückt von der Fassade ab und beschreibt einen rechteckigen Grundriss von 25x15 m als stützenfreien Raum mit leicht geneigtem Satteldach als kalte Stahlleichtbaukonstuktion mit Blechverkleidung.
Haupttragwerk bilden Rahmen mit gelenkigem Fuß und Firstpunkt, sowie einer geschraubten Rahmenecke mit Voute. Die Rahmen stehen im Abstand von 4,1m analog den darunterliegenden Sporthallenbindern, welche die Lasten abfangen. Der Rahmenfuß lagert horizontal unverschieblich mit einer Knagge auf einem Stahlbetonsockel.
Auf dem Rahmen befinden sich aufgelegte Koppelpfetten und eine Dachhaut aus Trapezblech.
Die Fassadenverkleidung als Trapezblech spannt horizontal zwischen den Stützen.
Die Aussteifung erfolgt quer über die Rahmenwirkung und längs über ein ausgekreuztes Feld in Dach und Wandebene.

2. Außentreppenhäuser

Die beiden Treppehäuser an den Ecken des Bettenhauses werden als außenliegende Stahlkonstruktionen errichtet um das 1.OG und 2.OG zu erschließen. Rohbauseitig ist das Stahlbetondach über den Bereich vorhanden, sowie zwei Stahlstützen HEA200.
Zwischen Stahlbetonaußenwand und den Stützen werden Querträger HEA180 in Höhe der Zwischen- und Hauptpodeste gelegt unmittelbar am Treppenauge. Auf diesen Trägern liegen die vier Wangen der Treppe, wobei das Zwischenpodest dabei auskragt.

3. Treppenturm Dach 1.OG-2.OG

Der Treppenturm besteht aus zwei Teilen:
Teil 1: Treppenturm: vom 1.OG über drei gerade Läufe mit Podesten gelangt man auf Attikahöhe des. 2.OG und über einen kleinen Abstieg auf die Dachfläche 2.OG. Die Läufe besitzen seitlich Wangen mit U200 und dazwischen Pressrostbeläge. Diese Wangen spannen als Einfeld im Treppenbereich mit Auskragungen an den Podesten.
Teil 2 Brücke über Lüftungskanäle: Vom ersten Poest führt ein Steg mit Treppe über auf dem Dach laufenden Lüftungskanäle. In den Knickpunkt von Podest und Lauf lagern die U200 Wangen auf Stützen.

4. Treppenbrücke Dach

Die Treppenbrücke auf dem Dach spannt über mehrere Lüftungskanäle und Attiken. Die Konstruktion Besteht aus einem Hauptteil und zwei kleineren angeschlossenen Treppenteilen. Die Treppenteile sind alle gleich aufgebaut. Bestehend aus 2 Wangen spannen die Treppenstufen aus Pressrosten. Die Wangen sind gelenkig gelagert. Der Hauptteil der Tragsysteme besteht aus Einfeldträgern, bei zwei Wangen befindet sich ein kurzer Kragarm am Ende.

--

#### 2.1 Aussentreppen

*Hinweis: Hinweise zu den Aussentreppen*
Hinweise zu den Aussentreppen

1. Allgemeines

Im Pflegekubus sind 2 offene Treppenhäuser in Achse AP an den Hausecken geplant. Bei den Treppen handelt es sich um Stahlkonstruktionen.

Folgende Planbeilagen sind für beide Treppenanlagen zu beachten:

6.201 TRH außenliegend 05.04.2024,pdf (Details)
20211005_KaE GAP_EG.pdf (Zeigt die Lage der Treppenhäuser)

2. Vorleistungen

Der Baumeister verbaut im Zuge der Rohbauarbeiten bereits die jeweils 2 Stahlstützen HEA 200 zwischen den Stahlbetonfundamenten im Gelände und den Stahlbetonfertigteilen des Daches pro Treppenhaus.

Stahlstütze HEA200 des Baumeisters:

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
Stahlstütze:

HEA200, Material: S235 JR,
UK Stahlstütze bei ca. +0,30m
OK Stahlstütze bei ca. +10,85m
Stützenhöhe H somit (incl. der Fuß- und Kopfplatten) bei ca. 10,55m.

Der AN hat die Statik dieser Stützen nach Vergabe anzufordern bzw. bekommt diese für seine Statik der Treppenkonstruktion ausgehändigt.

Die je 2 Stahlstützen pro Treppenhaus werden dem AN vom AG / Baumeister übergeben - vom AN sind die Stahlstützen jeweils zu prüfen hinsichtlich Schnittstelle, Achs-Lage und Höhenkote.

3. Lastannahme:

Die Lastannahme von 5.00 kN/m2 für Podeste und Stufen hat der AN vor seiner Statik und W+M-Planung schriftlich abzufragen und sich schriftlich bestätigen zu lassen. Ebenso die horizontalen Lasten an Geländern in 1m Höhe von 1,0kN/m.

4. Hinweise zu den Edelstahlnetz-Absturzsicherungen

4. 1. Allgemein

In den beiden Aussentreppenhäusern Achse AP sind sowohl im Treppenauge als auch aussen an den Treppenhäusern in Fassadenebene System-Edelstahlnetze vorzusehen, die eine zusätzliche Absturzsicherung bieten sollen.

Folgende Planbeilagen sind zu beachten:

6.201 TRH außenliegend 05.04.2024,pdf

4.2. Kalkulation und Ausführung

Bei der Kalkulation zu berücksichtigen:

a) Edelstahlseilnetz im Treppenauge
System-Edelstahlnetz, Maschenweite 40mm,
liegende Maschen,
Seile 1,5mm,
OK Betonfundament ca. 40cm unter OK Gel.

b) Edelstahlseilnetz in Fassadenebene
System-Edelstahlseilnetz
auf Kote +3,38 wechselt die Maschenweite des Netzes
unterhalb dieser Kote Maschenweite 40mm
oberhalb dieser Kote Maschenweite 60mm
liegende Maschen,
Seile 1,5mm (bei Maschenweite 60mm nur 2mm Seile, wenn dies technisch erforderlich ist oder preislich günstiger ist).
Zu beachten ist hier der umlaufende Betonsockel unterhalb der Netze auf +0,40m.
Achtung:

Alle Teile der Systemnetzkonstruktionen sind aus Edelstahl vorzusehen, mindestens "V4A"  = Werkstoff Nr. 1.4571

An- und Abschlüsse mit Edelstahlrohren gleichen Materials gemäß Positionsbeschrieb, incl. der Verankerungen und Befestigungen an Stahlbetonbauteilen (Fundamente, Stahlbetonfertigteilvordächer, Stahlwangen der Treppen)

Halteseile an Anschlüssen zur Halterung der Edelstahlseilnetze sind aus gleichem Material wie die Netze herzustellen und haben einen Durchmesser von 8mm sofern in Positionen nicht anders beschrieben. Sämtliche Beschläge, die diese Seile und Netze halten, sind ebenfalls aus diesem Material und sind für die jeweilige Situation mit einzukalkulieren.

Ausführung nach Statik des AN.

4.3. Weitere techn. Beschreibungen

Für alle Systemedelstahlnetze + Edelstahlseile gilt: Einbau mit Vorspannung gem. Angabe des Systemherstellers. Die Systembeschläge hierfür, für die Befestigung sowie für Abschlüsse und Eckausbildungen sowie die Fluchttüren im EG sind hier bezüglich der Anforderungen beschrieben - die tatsächlichen Systembeschläge kann der Bieter aus dem Herstellerprogramm anbieten und später ausführen - sofern diese mindestens den beschriebenen Anforderungen entsprechen.

Die Absturzsicherungen sind vom AN nach Aufmaß vor Ort herzustellen, zu fertigen sowie betriebsfertig zu montieren.

Alle in der Leistungsbeschreibung aufgeführten Positionen verstehen sich einschl. aller Befestigungsmittel wie z.B. Schrauben, Dübel usw. Diese sind in die Einheitspreise einzurechnen.

Dübelverankerungen sind für eine einwandfreie Befestigung aller Konstruktionen in die Einheitspreise einzurechnen. Bei Dübelverankerung dürfen nur zugelassene Dübel zur Anwendung kommen. Die Dübelvorschriften sind einzuhalten. Alle Ankermittel (einschl. Dübel) müssen aus nicht rostendem Material bzw. Edelstahl bestehen, Werkstoffnummer 1.4571. Kunststoffdübel dürfen nicht verwendet werden. Die Mindestrandabstände für Dübelverankerungen sind einzuhalten. Bei geringen Randabständen sind Klebeanker zu verwenden.

Schrauben und Zubehör: Es sind nur rostfreie Materialien zugelassen (mindestens Werkstoff Nr. 1.4571). Alle Schraubverbindungen sind gegen mutwilliges Öffnen durch selbstsichernde Muttern, Kontermuttern oder dgl. zu sichern.

5. ASR und DGUV sind immer zu beachten.

-

**2.1.0010 Übernahme der 4 Stahlstützen in den Aussentreppenhäusern**
Übernahme der 4 Stahlstützen in den Aussentreppenhäusern

Gemäß des vorstehenden Hinweises sind je 2 Stahlstützen des Rohbauunternehmers pro Aussentreppenhaus vom AN zu übernehmen. Qualitäten der Aussenstützen wie vor beschrieben.

Leistungen des AN: der AN hat die vor Ort bereits verbauten Stahlstützen zu prüfen - insbesondere hinsichtlich der Maßhaltigkeit, Schnittstelle, Achs-Lage und Höhenkote.

Bezüglich der Übernahme hat der AN ein Protokoll zu erstellen und dem AG im Zuge seiner Werkstattplanung auszuhändigen.
Menge: 1,000 psch

**2.1.0020 Querträger HEA180**
Querträger HEA180

Nach freigegebener W+M-Planung, Statik und Prüfstatik herstellen, liefern und fertig einbauen von

Querträgern,
für 2 Aussentreppenanlagen Achse AP,
gemäß Planbeilage:

6.201 TRH außenliegend 05.04.2024.pdf

Zwischen Stahlbetonaußenwand und den Stahl-Stützen (HEA 200) des Baumeisters sind vom AN Querträger HEA180 in Höhe der Zwischen- und Hauptpodeste zu verbauen - unmittelbar am Treppenauge. Auf diesen Trägern liegen die vier Wangen der Treppe, wobei das Zwischenpodest dabei auskragt.

Als Zwischenauflager für Wangen,
Querschnitte: HEA180,
Stahlgüte: S 235,
Einzellängen: 3,5m,
insgesamt 8 Stück Querträger

incl. 8 Stück Anschlüsse an Stahlstütze gelenkig,
Kopfplatte 190x190x8 2M20 8.8,

incl. 8 Stück Anschlüsse an Stahlbetonwand gelenkig
Kopfplatte 200x325x10 2 M16 z.B. FAZII

Stahlträger komplett, fertig montiert und abgebunden, incl. aller Bohrungen, Klein- und Befestigungsteile, incl. aller Montagehilfen, incl. Transport vom Stahlwerk zum Einbauort.

Korrosionsschutz siehe Folgeposition.

Einbauort: Aussentreppenanlagen Achse AP
Menge: 1200,000 kg

**2.1.0030 Zulage: Korrosionsschutz**
Zulage: Korrosionsschutz

Z u l a g e  zu den Stahlbauteilen der Vorposition für:

als feuerverzinkungsgerechte Konstruktion, komplett feuerverzinkt.

Die Feuerverzinkung aller Teile muß mindestens der Korrosivitätskategorie C3, lang ("high", 15 Jahre) entsprechen; incl. Ausbesserungen von Schadstellen im Korrosionsschutz durch Transport und Einbau nach dem Einbau.
Menge: 1200,000 kg

**2.1.0040 Randträger Hauptpodest UPN 200**
Randträger Hauptpodest UPN 200

Nach freigegebener W+M-Planung, Statik und Prüfstatik herstellen, liefern und fertig einbauen von

Randträger Hauptpodeste,
für 2 Aussentreppenanlagen Achse AP,
gemäß Planbeilage:

6.201 TRH außenliegend 05.04.2024.pdf

Auflager für innere Treppenwangen,
Querschnitte: UPN 200,
Stahlgüte: S 235,
Einzellängen: ca. 3,1m
Anschlüsse:
Endauflager auf äußerer Treppenwangen gelenkig,
ebenengleich mit Kopfplatte je 200x200x10 4M12 8.8
insgesamt 4 Stück,

Stahlträger komplett, fertig montiert und abgebunden, incl. aller Bohrungen, Klein- und Befestigungsteile, incl. aller Montagehilfen, incl. Transport vom Stahlwerk zum Einbauort.

Korrosionsschutz siehe Folgeposition.

Einbauort: Aussentreppenanlagen Achse AP
Menge: 450,000 kg

**2.1.0050 Zulage: Korrosionsschutz**
Zulage: Korrosionsschutz

Z u l a g e  zu den Stahlbauteilen der Vorposition für:

als feuerverzinkungsgerechte Konstruktion, komplett feuerverzinkt.

Die Feuerverzinkung aller Teile muß mindestens der Korrosivitätskategorie C3, lang ("high", 15 Jahre) entsprechen; incl. Ausbesserungen von Schadstellen im Korrosionsschutz durch Transport und Einbau nach dem Einbau.
Menge: 450,000 kg

**2.1.0060 Randträger Zwischenpodest RRO 200x100x5**
Randträger Zwischenpodest RRO 200x100x5

Nach freigegebener W+M-Planung, Statik und Prüfstatik herstellen, liefern und fertig einbauen von

Randträger Zwischenpodeste,
für 2 Aussentreppenanlagen Achse AP,
gemäß Planbeilage:

6.201 TRH außenliegend 05.04.2024.pdf

konstruktives Verbindungselement der Kragarmspitzen der Treppenläufe,
Querschnitte: RRO 200x100x5,
Stahlgüte: S 235,
Einzellängen: 3,1m,
Anschlüsse: je zur Stahlbaukonstruktion,

insgesamt 4 Stück,

Stahlträger komplett, fertig montiert und abgebunden, incl. aller Bohrungen, Klein- und Befestigungsteile, incl. aller Montagehilfen, incl. Transport vom Stahlwerk zum Einbauort.

Korrosionsschutz siehe Folgeposition.

Einbauort: Aussentreppenanlagen Achse AP
Menge: 330,000 kg

**2.1.0070 Zulage: Korrosionsschutz**
Zulage: Korrosionsschutz

Z u l a g e  zu den Stahlbauteilen der Vorposition für:

als feuerverzinkungsgerechte Konstruktion, komplett feuerverzinkt.

Die Feuerverzinkung aller Teile muß mindestens der Korrosivitätskategorie C3, lang ("high", 15 Jahre) entsprechen; incl. Ausbesserungen von Schadstellen im Korrosionsschutz durch Transport und Einbau nach dem Einbau.
Menge: 330,000 kg

**2.1.0080 Treppenwangen UPN 200 Randträger**
Treppenwangen UPN 200 Randträger

Nach freigegebener W+M-Planung, Statik und Prüfstatik herstellen, liefern und fertig einbauen von

Treppenwangen UPN 200 Randträger
für 2 Aussentreppenanlagen Achse AP,
gemäß Planbeilage:

6.201 TRH außenliegend 05.04.2024.pdf

Querschnitte: UPN 200,
Stahlgüte: S 235,
Einzellängen: je bis 7,8 m, zweifach biegesteif geknickt,

Anschlüsse:

Zwischenauflager zwei Mal auf Querträger, gelenkig mit 2 M12 8.8 durch Untergurt UPN bzw. Obergurt Querträger,

Endauflager innere Treppenwangen auf Hauptpodest gelenkig ebenengleich mit Fahnenblech 134x157x10 2M12 8.8,

Endauflager äußere Treppenwangen auf Hauptpodest gelenkig an Stahlbetonaußenwand mit Kopfplatte 200x200x10 4 M16 z.B. FAZ II,

Endauflager an Kragarmspitze konstruktiv mit Fahnenblech 130x140x8 2M12 8.8,

16x Ausführen - davon 4x ohne Hauptpodest mit Auflager auf dem Streifenfundament (Antritt)

Treppenwangen komplett, fertig montiert und abgebunden, incl. aller Bohrungen, Klein- und Befestigungsteile, incl. aller Montagehilfen, incl. Transport vom Stahlwerk zum Einbauort.

Korrosionsschutz siehe Folgeposition.

Einbauort: Aussentreppenanlagen Achse AP
Menge: 3300,000 kg

**2.1.0090 Zulage: Korrosionsschutz**
Zulage: Korrosionsschutz

Z u l a g e  zu den Stahlbauteilen der Vorposition für:

als feuerverzinkungsgerechte Konstruktion, komplett feuerverzinkt.

Die Feuerverzinkung aller Teile muß mindestens der Korrosivitätskategorie C3, lang ("high", 15 Jahre) entsprechen; incl. Ausbesserungen von Schadstellen im Korrosionsschutz durch Transport und Einbau nach dem Einbau.
Menge: 3300,000 kg

**2.1.0100 Gitterroststufen**
Gitterroststufen

Nach freigegebener W+M-Planung, Statik und Prüfstatik herstellen, liefern und fertig einbauen von

Trittstufen aus systemverzinkten Stahl-Gitterrosten,

gemäß Planbeilage:

6.201 TRH außenliegend 05.04.2024.pdf

je Treppenlauf: STG 17,3cm x 27,4cm,
Abmessungen pro Stufe: Tiefe x Breite ca. 30cm x 140cm
Gitterrostbelag, Preßrost RAL GZ 638,
Gitterrost profiliert R11,
mit Sicherheitsantrittkante (doppelt gelocht),
Stahl, feuerverzinkt,
Maschen 30x10x3mm,
Stahlgüte: S235,
incl. seitliche Stahlwinkelauflager, an den Wangen lockerungssicher befestigt.
Alle Gitterroste und Gitterroststufen demontierbar und lagegesichert.

Einbauort: Aussentreppenanlagen Achse AP
Menge: 88,000 St

**2.1.0110 Gitterrosthauptpodest**
Gitterrosthauptpodest

Nach freigegebener W+M-Planung, Statik und Prüfstatik herstellen, liefern und fertig einbauen von

Gitterrosthauptpodeste aus systemverzinkten Stahl-Gitterrosten,

gemäß Planbeilage:

6.201 TRH außenliegend 05.04.2024.pdf

Tiefe ca. 2,71m
Breite ca. 3,23m
unter Berücksichtigung der Treppenstufen,
insgesamt 2 Hauptpodeste pro Treppenhaus.

Konstruktion und Ausführung analog zu den Treppenstufen,
Gitterrostbelag, Preßrost RAL GZ 638,
Gitterrost profiliert R11,
mit Sicherheitsantrittkante (doppelt gelocht),
Stahl, feuerverzinkt,
Maschen 30x10x3mm,
Stahlgüte: S235,
incl. seitliche Stahlwinkelauflager, an den Wangen lockerungssicher befestigt,
zusätzliche Stahlunterkonstruktion gemäß Folgeposition,
Gitterrostpodestfläche aus einzelnen Gitterrosten in transportablen
Einzelgrößen.
Alle Gitterroste demontierbar und lagegesichert.

Einbauort: Aussentreppenanlagen Achse AP
Menge: 24,000 m2

**2.1.0120 Gitterrostzwischenpodest**
Gitterrostzwischenpodest

Nach freigegebener W+M-Planung, Statik und Prüfstatik herstellen, liefern und fertig einbauen von

Gitterrostzwischenpodeste aus systemverzinkten Stahl-Gitterrosten,

gemäß Planbeilage:

6.201 TRH außenliegend 05.04.2024.pdf

Tiefe ca. 1,40m
Breite ca. 3,23m
unter Berücksichtigung der Treppenstufen,
insgesamt zwei Zwischenpodeste pro Treppenhaus.

Konstruktion und Ausführung analog zu den Treppenstufen,
Gitterrostbelag, Preßrost RAL GZ 638,
Gitterrost profiliert R11,
mit Sicherheitsantrittkante (doppelt gelocht),
Stahl, feuerverzinkt,
Maschen 30x10x3mm,
Stahlgüte: S235,
incl. seitliche Stahlwinkelauflager, an den Wangen lockerungssicher befestigt,
zusätzliche Stahlunterkonstruktion gemäß Folgeposition,
Gitterrostpodestfläche aus einzelnen Gitterrosten in transportablen
Einzelgrößen.
Alle Gitterroste demontierbar und lagegesichert.

Einbauort: Aussentreppenanlagen Achse AP
Menge: 18,000 m2

**2.1.0130 Gitterrostpodest, Stahl-Unterkonstruktion**
Gitterrostpodest, Stahl-Unterkonstruktion

Nach freigegebener W+M-Planung, Statik und Prüfstatik herstellen, liefern und fertig einbauen von

Stahl-T-Trägern, als zusätzliche Auflager für die
Gitterroste der Gitterrostpodeste,

für 2 Aussentreppenanlagen Achse AP,
gemäß Planbeilage:

6.201 TRH außenliegend 05.04.2024.pdf

Profile nach Statik,
ca. von 60x60x7mm bis 100x100x11mm
Stahlgüte: S 235,
incl. der Anschlüsse an die vorbeschriebenen Stahlbauteile,

Stahlträger komplett, fertig montiert und abgebunden, incl. aller Bohrungen, Klein- und Befestigungsteile, incl. aller Montagehilfen, incl. Transport vom Stahlwerk zum Einbauort.

Korrosionsschutz siehe Folgeposition.

Einbauort: Aussentreppenanlagen Achse AP
Menge: 850,000 kg

**2.1.0140 Zulage: Korrosionsschutz**
Zulage: Korrosionsschutz

Z u l a g e  zu den Stahlbauteilen der Vorposition für:

als feuerverzinkungsgerechte Konstruktion, komplett feuerverzinkt.

Die Feuerverzinkung aller Teile muß mindestens der Korrosivitätskategorie C3, lang ("high", 15 Jahre) entsprechen; incl. Ausbesserungen von Schadstellen im Korrosionsschutz durch Transport und Einbau nach dem Einbau.
Menge: 850,000 kg

**2.1.0150 Absturzsicherung, Stahlplatten, Podeste**
Absturzsicherung, Stahlplatten, Podeste

Nach freigegebener W+M-Planung, Statik und Prüfstatik herstellen, liefern und fertig einbauen von

Absturzsicherung (Brüstung), Stahlplatten, Podeste

für 2 Aussentreppenanlagen Achse AP,
gemäß Planbeilage:

6.201 TRH außenliegend 05.04.2024.pdf

Absturzsicherung bestehend aus Stahlplatten,
Stahlgüte S355,
an den Treppenaussenseiten,
Stahlplatten D=10mm,
Höhe ca. 148cm,
biegesteif an den Wangen aussen befestigt,

Absturzsicherung komplett, fertig montiert und abgebunden, incl. aller Bohrungen, Klein- und Befestigungsteile, incl. aller Montagehilfen, incl. Transport vom Stahlwerk zum Einbauort.

Korrosionsschutz siehe Folgeposition.

Einbauort: Aussentreppenanlagen Achse AP
Menge: 46,000 m2

**2.1.0160 Zulage: Korrosionsschutz**
Zulage: Korrosionsschutz

Z u l a g e  zu den Stahlbauteilen (Absturzsicherung) der Vorposition für:

Korrosionsschutzanstrich ohne Verzinkung mit mindestens der Korrosivitätskategorie C3, lang ("high", 15 Jahre); incl. Ausbesserungen von Schadstellen im Korrosionsschutz durch Transport und Einbau nach dem Einbau.

Die Absturzsicherung ist allseitig an Flächen und Kanten zusätzlich deckend mit allen Arbeitsgängen gemäß Herstellersystem zu beschichten. Folgende Arbeitsgänge sind zu berücksichtigen:
gemäß ZTV Ziffer 03.1.3.3 Nasslack

Achtung: die angeschweissten Edelstahlkonsolen des Handlaufes dürfen nicht farblich beschichtet werden und sind sauber abzusetzen.
Menge: 92,000 m2

**2.1.0170 Absturzsicherung, Stahlplatten, Treppenläufe**
Absturzsicherung, Stahlplatten, Treppenläufe

Nach freigegebener W+M-Planung, Statik und Prüfstatik herstellen, liefern und fertig einbauen von

Absturzsicherung (Brüstung), Stahlplatten, Treppenläufe

für 2 Aussentreppenanlagen Achse AP,
gemäß Planbeilage:

6.201 TRH außenliegend 05.04.2024.pdf

Absturzsicherung bestehend aus Stahlplatten,
Stahlgüte S355,
an den Treppenaussenseiten,
Stahlplatten D=10mm,
Höhe ca. 148cm (vertikal gemessen),
biegesteif an den Wangen aussen befestigt,

Absturzsicherung komplett, fertig montiert und abgebunden, incl. aller Bohrungen, Klein- und Befestigungsteile, incl. aller Montagehilfen, incl. Transport vom Stahlwerk zum Einbauort.

Korrosionsschutz siehe Folgeposition.

Einbauort: Aussentreppenanlagen Achse AP
Menge: 18,000 m2

**2.1.0180 Zulage: Korrosionsschutz**
Zulage: Korrosionsschutz

Korrosionsschutzanstrich ohne Verzinkung mit mindestens der Korrosivitätskategorie C3, lang ("high", 15 Jahre); incl. Ausbesserungen von Schadstellen im Korrosionsschutz durch Transport und Einbau nach dem Einbau.

Die Absturzsicherung ist allseitig an Flächen und Kanten zusätzlich deckend mit allen Arbeitsgängen gemäß Herstellersystem zu beschichten. Folgende Arbeitsgänge sind zu berücksichtigen:
gemäß ZTV Ziffer 03.1.3.3 Nasslack

Achtung: die angeschweissten Edelstahlkonsolen des Handlaufes dürfen nicht farblich beschichtet werden und sind sauber abzusetzen.
Menge: 36,000 m2

**2.1.0190 Geländerpfosten**
Geländerpfosten

Nach freigegebener W+M-Planung, Statik und Prüfstatik herstellen, liefern und fertig einbauen von

Geländerpfosten,

für 2 Aussentreppenanlagen Achse AP,
gemäß Planbeilage:

6.201 TRH außenliegend 05.04.2024.pdf

Geländerpfosten aus Flachstahl
Edelstahl "V4A"  = Werkstoff Nr. 1.4571
2 parallele Flachprofile mit je 70x10mm,
Pfostenhöhe ca. 1,0m,
Pfostenabstand max. 90 cm

Am Fußpunkt an Stahllasche der Treppenwange biegesteif verschraubt. Incl. der Stahllasche, die an die Treppenwange angeschweißt ist, Material der Stahllasche wie Treppenwange, zusammen mit der Wange feuerverzinkt.

feuerverzinkte Stahllasche ca. 100x70x10mm,

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
Am Kopfpunkt "schräg" zugeschnitten gemäß Planbeilage, passend für die Handlaufkonsolen, und mit der Edelstahlkonsole des Handlaufes verschraubt.

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
Geländerpfosten komplett, fertig montiert und abgebunden, incl. aller Bohrungen, Klein- und Befestigungsteile, incl. aller Montagehilfen, incl. Transport vom Stahlwerk zum Einbauort.

Einbauort: Aussentreppenanlagen Achse AP
Menge: 40,000 St

**2.1.0200 Handlauf**
Handlauf

Nach freigegebener W+M-Planung, Statik und Prüfstatik herstellen, liefern und fertig einbauen von

Handlauf

für 2 Aussentreppenanlagen Achse AP,
gemäß Planbeilage:

6.201 TRH außenliegend 05.04.2024.pdf

Rundrohr Durchmesser ca.  4,2cm / 2mm,
Edelstahl "V4A"  = Werkstoff Nr. 1.4571
OK Handlauf über Podest und Treppenstufenvorderkante: 1,10m,
Oberfläche fein geschliffen nach Musterfreigabe.
Anschweisskonsolen siehe Folgeposition.

Handlauf komplett, fertig montiert und abgebunden, incl. aller Bohrungen, Klein- und Befestigungsteile, incl. aller Montagehilfen, incl. Transport vom Stahlwerk zum Einbauort.

Einbauort: Aussentreppenanlagen Achse AP
Menge: 128,000 m

**2.1.0210 Handlauf, Ecke**
Handlauf, Ecke

Eck-Ausbildungen sowie "Knicke" bei Richtungs- und Neigungswechsel im Verlauf des Handlaufes, 90-Grad-Winkel und Winkel ungleich 90-Grad,
auf Gehrung verschweisst, ohne sichtbare Schweissraupen und fein verschliffen.
Menge: 56,000 St

**2.1.0220 Handlauf, Abschluss**
Handlauf, Abschluss

Abschluss des Handlaufrohres dicht zugeschweisst mit 2mm starkem Blech des Handlaufmaterials, ohne sichtbare Schweissraupen und fein verschliffen.
Menge: 8,000 St

**2.1.0230 Handlaufkonsolen**
Handlaufkonsolen

Nach freigegebener W+M-Planung, Statik und Prüfstatik herstellen, liefern und fertig einbauen von

Handlaufkonsolen

für 2 Aussentreppenanlagen Achse AP,
gemäß Planbeilage:

6.201 TRH außenliegend 05.04.2024.pdf

Handlaufkonsolen aus Flachstahl,
Edelstahl "V4A"  = Werkstoff Nr. 1.4571
zugeschnitten gemäß Planbeilage

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
Konsolhöhe gesamt ca. 15cm,
Materialdicke 10mm,
oben am Handlauf 10mm x 10mm,
der untere Konsolteil verbreitert sich und ist mit der breiten vertikalen Seite an die Stahlplatten der vorbeschriebenen Absturzsicherzung zu schweissen (Edelstahl auf Stahl, durchgesteckte rückseitige Schweissung, sauber vor den Lackierarbeiten verschliffen).

Die Edelstahlkonsole darf bei der Beschichtung der Stahlplatten nicht mitlackiert werden - genaue Abgrenzung.

Konsolabstand max. 90 cm

Einbauort: Aussentreppenanlagen Achse AP
Menge: 84,000 St

**2.1.0240 Handlaufkonsolen an Geländerpfosten**
Handlaufkonsolen an Geländerpfosten

Nach freigegebener W+M-Planung, Statik und Prüfstatik herstellen, liefern und fertig einbauen von

Handlaufkonsolen

für 2 Aussentreppenanlagen Achse AP,
gemäß Planbeilage:

6.201 TRH außenliegend 05.04.2024.pdf

Handlaufkonsolen aus Flachstahl,
Edelstahl "V4A"  = Werkstoff Nr. 1.4571
zugeschnitten gemäß Planbeilage, passend zum Geländerpfosten

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
Konsolhöhe gesamt ca. 15cm,
Materialdicke 10mm,
schräg parallelogramartig zugeschnitten mit Neigungen wie der obere Abschluss der Geländerpfosten;

die Edelstahl-Konsole ist biegesteif zwischen den beiden Flachprofilen des Geländerpfostens (gleiche Edelstahlqualität) zu montieren - Schweissung ohne sichtbare Raupen.

Einbauort: Aussentreppenanlagen Achse AP
Menge: 40,000 St

**2.1.0250 Edelstahlseilnetz im Treppenauge**
Edelstahlseilnetz im Treppenauge

Nach freigegebener W+M-Planung, Statik und Prüfstatik herstellen, liefern und fertig einbauen von

Edelstahlseilnetz im Treppenauge
gemäß Planbeilage:

6.201 TRH außenliegend 05.04.2024.pdf

Einbauort: in beiden Aussentreppenanlagen Achse AP,
Ebene der Edelstahlseilnetzes: im mittig im Treppenauge
Breite im Grundriss: ca. 3,015m
Höhe insgesamt: 10,45m
Fläche F ca. 63m2

UK Edelstahlseilnetz ca. bei + 0,10m
OK Edelstahlseilnetz ca. bei + 10,55m

An- und Abschlüsse siehe Folgepositionen.
Menge: 63,000 m2

**2.1.0260 Edelstahlseilnetz, untere Abschlusskonstruktion**
Edelstahlseilnetz, untere Abschlusskonstruktion

Nach freigegebener W+M-Planung, Statik und Prüfstatik herstellen, liefern und fertig einbauen von

unterer Abschlusskonstruktion der Edelstahlseilnetze im EG Treppenauge,
in beiden Treppenhäusern,
gemäß Planbeilage:

6.201 TRH außenliegend 05.04.2024.pdf

Breite des Edelstahlseilnetzes wie vor beschrieben ca. 3,015m
Unterer Abschluss durch Edelstahlrohr ca. 50 / 3mm,
Länge mindestens wie Breite des Edelstahlseilnetzes,
incl. des Anarbeiten des Netzes an dieses Rohr,

das Edelstahlrohr ist in gleichmäßigen Abständen von kleinergleich 50cm mit Edelstahlankern an dem etwa 50cm tiefer liegendem Stahlbetonfundament zu Befestigen. Ergibt: 7 Stück Edelstahlanker mit Spannglieder. Die Stahlrohre sind an den Enden dicht zuzuschweissen.
Achtung: sollten die Spannglieder über Gelände mehr Platz in Anspruch nehmen, ist die Edelstahlstange in der W+M-Planung des AN entsprechend höher zu setzen.

UK Edelstahlseilnetz ca. bei + 0,10m
OK Stahlbetonfundament ca. bei -0,40m
OK Gel. bei +/- 0,00m

Die Befestigung erfolgt im System des Herstellers zum Beispiel mit angeschweissten Edelstahlkopfplatten und geeigneten Dübeln am Stahlbetonfundament.
das Stahlbetonfundament ist in der Planbeilage dargestellt.
Menge: 2,000 St

**2.1.0270 Edelstahlseilnetz, obere Abschlusskonstruktion**
Edelstahlseilnetz, obere Abschlusskonstruktion

Nach freigegebener W+M-Planung, Statik und Prüfstatik herstellen, liefern und fertig einbauen von

oberer Abschlusskonstruktion der Edelstahlseilnetze im Treppenauge,
in beiden Treppenhäusern,
gemäß Planbeilage:

6.201 TRH außenliegend 05.04.2024.pdf

Breite des Edelstahlseilnetzes wie vor beschrieben ca. 3,015m
Oberer Abschluss durch Edelstahlrohr ca. 50 / 3mm,
Länge mindestens wie Breite des Edelstahlseilnetzes,
incl. des Anarbeiten des Netzes an dieses Rohr;

das Edelstahlrohr ist in gleichmäßigen Abständen von kleinergleich 50cm mit Edelstahlankern an der oberhalb liegenden Stahlbetonfertigteildecke zu befestigen. Ergibt: 7 Stück Edelstahlanker. Die Stahlrohre sind an den Enden dicht zuzuschweissen.

OK Edelstahlseilnetz ca. bei + 10,55m
"Luft" zur UK des Wärmedämmverbundsystems (WDVS) ca. 7cm,
Dicke des WDVS ca. 18cm,
UK der Stahlbetonfertigteildecke ca. bei +10,85m
Distanz zwischen OK Edelstahlrohr und UK Stahlbetondecke somit ca. 0,30m.

Die Befestigung erfolgt im System des Herstellers zum Beispiel mit angeschweissten Edelstahlkopfplatten und geeigneten Dübeln an der Stahlbetondecke (zeitlich vor dem WDVS).

Einbauort: in beiden Aussentreppenanlagen Achse AP,
Ebene der Edelstahlseilnetzes: im mittig im Treppenauge
Breite im Grundriss: ca. 3,015m
Höhe insgesamt: 10,45m
Menge: 2,000 St

**2.1.0280 Edelstahlseilnetz, Abschluss seitlich**
Edelstahlseilnetz, Abschluss seitlich

Nach freigegebener W+M-Planung, Statik und Prüfstatik herstellen, liefern und fertig einbauen von

seitlichem Abschluss des Edelstahlseilnetzes im Treppenauge mit vertikalem, geeignetem Edelstahlseil (Halteseil) im System des Herstellers,

Seildurchmesser 8mm
nach Statik des AN.

Die an beiden Seiten des Edelstahlseilnetzes sind an den vorbeschriebenen Edelstahlrohren oben und unten dauerhaft sicher zu befestigen und auf Spennung zu halten. Das Edelstahlseilnetz ist an diese vertikalen Seile systemgerecht anzuschliessen.

Seileinzellänge ca. 10,55m
Seilgesamtlänge ca. 42,2m

Befestigung im System des Herstellers.
Menge: 42,000 m

**2.1.0290 Edelstahlseilnetz aussen in Fassadenebene**
Edelstahlseilnetz aussen in Fassadenebene

Nach freigegebener W+M-Planung, Statik und Prüfstatik herstellen, liefern und fertig einbauen von

Edelstahlseilnetz aussen in der Fassadenebene
gemäß Planbeilage:

6.201 TRH außenliegend 05.04.2024.pdf

Einbauort: in beiden Aussentreppenanlagen Achse AP,
Ebene der Edelstahlseilnetzes: in Fassadenebene

Treppenanlagenstirnseite:
Breite im Grundriss: ca. 3,50m
Höhe insgesamt: 10,05m
Fläche F ca. 35m2

Treppenanlagenlängsseite:
Breite im Grundriss: ca. 7,33m
Höhe insgesamt: 10,05m
Fläche F ca. 74m2

Zu beachten ist der umlaufende Betonsockel unterhalb der Netze auf +0,40m.
Achtung: auf Kote +3,38 wechselt die Maschenweite des Netzes
unterhalb dieser Kote Maschenweite 40mm
oberhalb dieser Kote Maschenweite 60mm

UK Edelstahlseilnetz ca. bei + 0,50m
OK Edelstahlseilnetz ca. bei + 10,55m

An- und Abschlüsse siehe Folgepositionen.
Menge: 218,000 m2

**2.1.0300 Edelstahlseilnetz, untere Abschlusskonstruktion, Kurzseite**
Edelstahlseilnetz, untere Abschlusskonstruktion, Kurzseite

Nach freigegebener W+M-Planung, Statik und Prüfstatik herstellen, liefern und fertig einbauen von

unterer Abschlusskonstruktion der Edelstahlseilnetze Kurzseite
in beiden Treppenhäusern,
gemäß Planbeilage:

6.201 TRH außenliegend 05.04.2024.pdf

Breite des Edelstahlseilnetzes wie vor beschrieben ca. 3,5m
Unterer Abschluss durch Edelstahlrohr ca. 50 / 3mm,
Länge mindestens wie Breite des Edelstahlseilnetzes,
incl. des Anarbeiten des Netzes an dieses Rohr,

das Edelstahlrohr ist in gleichmäßigen Abständen von kleinergleich 50cm mit Edelstahlankern an dem etwa 50cm tiefer liegendem Stahlbetonfundament zu Befestigen. Ergibt: 8 Stück Edelstahlanker mit Spannglieder. Die Stahlrohre sind an den Enden dicht zuzuschweissen.
Achtung: sollten die Spannglieder über Gelände mehr Platz in Anspruch nehmen, ist die Edelstahlstange in der W+M-Planung des AN entsprechend höher zu setzen.

UK Edelstahlseilnetz ca. bei + 0,50m
OK Stahlbetonsockel ca. bei +0,40m
OK Gel. bei +/- 0,00m

Die Befestigung erfolgt im System des Herstellers zum Beispiel mit angeschweissten Edelstahlkopfplatten und geeigneten Dübeln am Stahlbetonfundament.
das Stahlbetonfundament ist in der Planbeilage dargestellt.
Menge: 2,000 St

**2.1.0310 Edelstahlseilnetz, untere Abschlusskonstruktion, Langseite**
Edelstahlseilnetz, untere Abschlusskonstruktion, Langseite

Nach freigegebener W+M-Planung, Statik und Prüfstatik herstellen, liefern und fertig einbauen von

unterer Abschlusskonstruktion der Edelstahlseilnetze Langseite
in beiden Treppenhäusern,
gemäß Planbeilage:

6.201 TRH außenliegend 05.04.2024.pdf

Breite des Edelstahlseilnetzes wie vor beschrieben ca. 6,3m
(Fluchttür abgezogen)
Unterer Abschluss durch Edelstahlrohr ca. 50 / 3mm,
Länge mindestens wie Breite des Edelstahlseilnetzes,
incl. des Anarbeiten des Netzes an dieses Rohr,

das Edelstahlrohr ist in gleichmäßigen Abständen von kleinergleich 50cm mit Edelstahlankern an dem etwa 50cm tiefer liegendem Stahlbetonfundament zu Befestigen. Ergibt: 13 Stück Edelstahlanker mit Spannglieder. Die Stahlrohre sind an den Enden dicht zuzuschweissen.
Achtung: sollten die Spannglieder über Gelände mehr Platz in Anspruch nehmen, ist die Edelstahlstange in der W+M-Planung des AN entsprechend höher zu setzen.

UK Edelstahlseilnetz ca. bei + 0,50m
OK Stahlbetonsockel ca. bei +0,40m
OK Gel. bei +/- 0,00m

Die Befestigung erfolgt im System des Herstellers zum Beispiel mit angeschweissten Edelstahlkopfplatten und geeigneten Dübeln am Stahlbetonfundament.
das Stahlbetonfundament ist in der Planbeilage dargestellt.
Menge: 2,000 St

**2.1.0320 Edelstahlseilnetz, obere Abschlusskonstruktion, Kurzseite**
Edelstahlseilnetz, obere Abschlusskonstruktion, Kurzseite

Nach freigegebener W+M-Planung, Statik und Prüfstatik herstellen, liefern und fertig einbauen von

oberer Abschlusskonstruktion der Edelstahlseilnetze Kurzseite
in beiden Treppenhäusern,
gemäß Planbeilage:

6.201 TRH außenliegend 05.04.2024.pdf

Breite des Edelstahlseilnetzes wie vor beschrieben ca. 3,5m
Oberer Abschluss durch Edelstahlrohr ca. 50 / 3mm,
Länge mindestens wie Breite des Edelstahlseilnetzes,
incl. des Anarbeiten des Netzes an dieses Rohr;

das Edelstahlrohr ist in gleichmäßigen Abständen von kleinergleich 50cm mit Edelstahlankern an der oberhalb liegenden Stahlbetonfertigteildecke zu befestigen. Ergibt: 8 Stück Edelstahlanker. Die Stahlrohre sind an den Enden dicht zuzuschweissen.

OK Edelstahlseilnetz ca. bei + 10,55m
"Luft" zur UK des Wärmedämmverbundsystems (WDVS) ca. 7cm,
Dicke des WDVS ca. 18cm,
UK der Stahlbetonfertigteildecke ca. bei +10,85m
Distanz zwischen OK Edelstahlrohr und UK Stahlbetondecke somit ca. 0,30m.

Die Befestigung erfolgt im System des Herstellers zum Beispiel mit angeschweissten Edelstahlkopfplatten und geeigneten Dübeln an der Stahlbetondecke (zeitlich vor dem WDVS).

Einbauort: in beiden Aussentreppenanlagen Achse AP,
Ebene der Edelstahlseilnetzes: im mittig im Treppenauge
Breite im Grundriss: ca. 3,015m
Höhe insgesamt: 10,45m
Menge: 2,000 St

**2.1.0330 Edelstahlseilnetz, obere Abschlusskonstruktion, Langseite**
Edelstahlseilnetz, obere Abschlusskonstruktion, Langseite

Nach freigegebener W+M-Planung, Statik und Prüfstatik herstellen, liefern und fertig einbauen von

oberer Abschlusskonstruktion der Edelstahlseilnetze Langseite
in beiden Treppenhäusern,
gemäß Planbeilage:

6.201 TRH außenliegend 05.04.2024.pdf

Breite des Edelstahlseilnetzes wie vor beschrieben ca. 7,33m
Oberer Abschluss durch Edelstahlrohr ca. 50 / 3mm,
Länge mindestens wie Breite des Edelstahlseilnetzes,
incl. des Anarbeiten des Netzes an dieses Rohr;

das Edelstahlrohr ist in gleichmäßigen Abständen von kleinergleich 50cm mit Edelstahlankern an der oberhalb liegenden Stahlbetonfertigteildecke zu befestigen. Ergibt: 8 Stück Edelstahlanker. Die Stahlrohre sind an den Enden dicht zuzuschweissen.

OK Edelstahlseilnetz ca. bei + 10,55m
"Luft" zur UK des Wärmedämmverbundsystems (WDVS) ca. 7cm,
Dicke des WDVS ca. 18cm,
UK der Stahlbetonfertigteildecke ca. bei +10,85m
Distanz zwischen OK Edelstahlrohr und UK Stahlbetondecke somit ca. 0,30m.

Die Befestigung erfolgt im System des Herstellers zum Beispiel mit angeschweissten Edelstahlkopfplatten und geeigneten Dübeln an der Stahlbetondecke (zeitlich vor dem WDVS).

Einbauort: in beiden Aussentreppenanlagen Achse AP,
Ebene der Edelstahlseilnetzes: im mittig im Treppenauge
Breite im Grundriss: ca. 3,015m
Höhe insgesamt: 10,45m
Menge: 2,000 St

**2.1.0340 Edelstahlseilnetz, Eckausbildung**
Edelstahlseilnetz, Eckausbildung

Nach freigegebener W+M-Planung, Statik und Prüfstatik herstellen, liefern und fertig einbauen von

Eckausbildung, 90-Grad-Ecke, mit
feuerverzinktem Stahlprofil 90mm x 90mm x 4mm,
mit seitlichen Seilführungen der vertikalen Seile,
incl. der vertikalen Seile mit Durchmesser 8mm,
nach Statik des AN.

Höhe Stahlprofil ca. 11,05m,
unten mit Fußplatte toleranzausgleichend auf dem Stahlbetonfundament verdübelt (4 Dübel), oben gleitend an der Unterseite des Stahlbetonfertigteiles gehalten. Gleitweg mindestens 30mm. Oberer Schuh ebenfalls mit Kopfplatte und 4 Dübeln befestigt.

An den Netzseiten sind die beiden Edelstahlseile mit Durchmesser je 8mm vorzusehen, die auf Spannung zu halten sind und mit Edelstahl-Seilführungen, die an der Stahlstütze befestigt sind geführt werden.

Die beiden Edelstahlseilnetze an der jeweiligen Kurz- und Langseite sind an diesen vertikalen Seilen systemgerecht anzuschliessen.

Seileinzellänge ca. 10,05m
Seilgesamtlänge ca. 40,2m

Befestigung im System des Herstellers.
Abrechnung nach Stützenhöhe incl. des oberen Schuhs sowie den Kopf- und Fussplatten.
Menge: 20,000 m

**2.1.0350 Edelstahlseilnetz, Abschluss seitlich**
Edelstahlseilnetz, Abschluss seitlich

Nach freigegebener W+M-Planung, Statik und Prüfstatik herstellen, liefern und fertig einbauen von

seitlichem Abschluss des Edelstahlseilnetzes mit vertikalem, geeignetem Edelstahlseil (Halteseil) im System des Herstellers,

Seildurchmesser 8mm
nach Statik des AN.

Die an beiden Seiten des Edelstahlseilnetzes sind an den vorbeschriebenen Edelstahlrohren oben und unten dauerhaft sicher zu befestigen und auf Spennung zu halten. Das Edelstahlseilnetz ist an diese vertikalen Seile systemgerecht anzuschliessen.

Seileinzellänge ca. 10,05m
Seilgesamtlänge ca. 40,2m

Befestigung im System des Herstellers.
Menge: 42,000 m

**2.1.0360 Edelstahlseilnetz, Fluchttür EG**
Edelstahlseilnetz, Fluchttür EG

Nach freigegebener W+M-Planung, Statik und Prüfstatik herstellen, liefern und fertig einbauen von

Fluchttür im Edelstahlseilnetz auf der Langseite,
gemäß Planbeilage:

6.201 TRH außenliegend 05.04.2024.pdf

Tür, 1-flügelig, Drehtür, feuerverzinkte Stahlkonstruktion aus 3-fach umlaufendem Stahlrahmen und passendem, nach aussen in Fluchtrichtung aufschlagendem Türblatt. Türprofile aus Stahlsystemprofilen mit Edelstahlbeschlägen für 3-fach umlaufenden Edelstahlseilnetzanschluss (inck. Seilhalter und umlaufendes 8mm durchmessendes Edelstahlseil.

Anforderungen an die Tür:
Fluchttür.
Panikschloss,
treppenhausseitige Betätigung der Tür darf von aussen nicht erreichbar sein.

Lichte Durchgangsbreite 1,05mn.
Lichte Höhe ca. 2,40m.

Incl. folgender Bestandteile:

Türblattfüllung aus Edelstahlseilnetz mit Masche 40mm,
3 einstellbare 3-Rollenedelstahlbänder (2 im oberen Bereich, 1 im unteren Bereich),
incl. wetterfester Schliessfunktion der Tür oben am Türblatt,
1 wetterfestes Objekt-Motorschloss mit Panikfuktion in Fluchtrichtung nach aussen (PZ bauseits),
1 Fluchtwegterminal, Brandmeldekoppler,
incl. Falle Riegel, Stulp, incl. Anschluss an bauseitiges Fluchtwegterminal (incl. Abstimmung mit der Elt.-Fachplanung),

1 Edelstahldrücker aussen,
1 Edelstahldrücker treppenhausseitig,
Drücker: Objektbeschlag nach EN 1906 Kat.4, mit Ovalrosetten,
Drücker mit mind. 200.000 Zyklen, U-Form, Drücker zugelassen für Notausgangsverschlüsse nach DIN EN 179; festdrehbar gelagert auf Ovalrosette, mit nicht sichtbarer Befestigung, Hochhaltemechanismus, Feuerbeständigkeit nach DIN 18273, 9mm Vierkantloch. Bei Rohrrahmentüren sind Drücker verkröpft auszuführen. Höhe der Tür-Handhaben, sofern nicht anders angegeben: ca. 105cm über OKF. Material und Oberfläche von Drücker und Ovalrosetten: Edelstahl, feinmatt. Form und Mindestqualität wie zum Beispiel Fabrikat FSB 1146 oder gleichwertig (produktneutrale Ausschreibung).

Bleche im Bereich des Edelstahlseilnetzes sowie im Türbereich zur Vermeidung, dass der Drücker von aussen bedient wird: Blechbreite 32cm, auf der Schliesskantenseite, Höhe wie Türflügel, gemäß Skizze.

Keine Schwelle,
1 diagonale Zug-Edelstahlstrebe mit Durchmesser 10mm baundseitig von der oberen Ecke zur unteren bandgegenseitigen Ecke des Türflügelrahmens - zur Aussteifung des Türflügelrahmens.

Incl. der im oberen Bereich der Tür zu verbauenden Stahltraverse - zur Stabilisierung und Lagesicherung der Türkonstruktion sowie zur verdeckten Verlegung der Kabel.

Leistungen des AN bezüglich der elektrischen Bauteile: Liefern und betriebsfertig abnahmereif verbauen der Elt.-Bauteile, wie Mototschloss, Fluchtwegterminal, Kabel, incl. des Anschlusses an die Übergabedose im Bereich der Massivwand/Wärmedämmverbundsystem. Incl. der Inbetriebnahme zur Abnahme.

Incl. der Kabel in Abstimmung mit der Elt.-Fachplanung mindestens 5m lang, in der Bauzeit aufgerollt und gesichert. Anschlüsse an die Übergabedose am Massivbau wetter- und witterungsgeschützt nach Vorschrift durch das  Elt.-Gewerk.
Stahltraverse aus den Systemprofilen der Türkonstruktion, in der Ausführung nach Statik des AN.

Ansicht einer Tür:

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
Alle Stahlprofile feuerverzinkt, Das türhohe schliesskantenseitige Blech ist zusätzlich farblich zu beschichten - analog zu den Brüstungen. Die Feuerverzinkung aller Teile muß mindestens der Korrosivitätskategorie C3, lang ("high", 15 Jahre) entsprechen; incl. Ausbesserungen von Schadstellen im Korrosionsschutz durch Transport und Einbau nach dem Einbau.

Alle Beschläge für starke Beanspruchung als Objektbeschläge und Eignung im Aussenbereich mit Witterungsschutz. Allg. bauaufs. Prüfzeugnisse und Zulassungen sind unaufgefordert im Zuge der Werkstattplanung mit vorzulegen.
Menge: 2,000 St

**2.1.0370 Zulage Drückerumrahmung (Blechkragen)**
Zulage Drückerumrahmung (Blechkragen)

Zulage zu der Tür der Vorposition für die Ausbildung einer treppenhausseitigen Stahlblechumrahmung des Drückers mit
Stahlblech 3mm, im Zuge der Tür mit feuerverzinkt,
4-seitige Umrahmung,
BxH ca. 18cm x 22cm,
Blechtiefe der Umrahmung (Blechkragen) ca. 10cm,
öffnung treppenhausseitig zur manuellen Bedienung des Drückers durch Personen,

Ziel: vermeidung der Drückerbetütigung mit Drähten oder ähnlichen Hilfsmitteln von ausserhalb des Treppenhauses.
Menge: 2,000 St

**2.1.0380 Messung Leitfähigkeit Stahlkonstruktion**
Messung Leitfähigkeit Stahlkonstruktion

Spätestens vor der Abnahme ist die Leitfähigkeit der hier in diesem
Untertitel 2.1

verbauten Stahlkonstruktionen zu messen und zu protokollieren. Das Protokoll ist dem AG zur Abnahme vorzulegen.
Menge: 1,000 psch

**2.1.0390 Gerüste, Transport- und Hebezeuge**
Gerüste, Transport- und Hebezeuge

Hier zu kalkulieren: Zur Montage erforderliche Hilfskonstruktionen, Transport- und Hebezeuge, die für die Arbeiten des AN für die in diesem Titel

2.1 Aussentreppen

notwendigen Montagearbeiten erforderlich werden.

Fassadengerüste aussen an den beiden Aussentreppenhäusern werden bauseitig durch den AG bzw. durch eine Gerüstbaufirma gestellt.

Arbeitsbühnen und Böcke im Bereich der Treppenläufe sind jedoch vom AN mit vorzusehen und vom Bieter hier ebenso mit einzukalkulieren.

ASR und DGUV sind immer zu beachten.
Menge: 1,000 St

#### 2.2 Treppenturm Dach, Aussenbereich

*Hinweis: Hinweise zum Treppenturm, Dach, Aussenbereich*
Hinweise zum Treppenturm, Dach, Aussenbereich

1. Allgemeines

Auf der Dachfläche ist ein Treppenturm geplant, der nur zu Wartungszwecken begangen wird. Ein öffentlicher Zugang ist hier nicht gegeben.
Bei der Konstruktion handelt es sich um eine feuerverzinkte Stahlkonstruktion

Folgende Planbeilagen sind zu beachten:

6.206 Techniktreppe auf dem Dach (Treppenturm) 05.04.2024.pdf

2. Lastannahme:

Die Lastannahme von 5.00 kN/m2 für Podeste und Stufen hat der AN vor seiner Statik und W+M-Planung schriftlich abzufragen und sich schriftlich bestätigen zu lassen. .

3. ASR und DGUV sind immer zu beachten.

-

**2.2.0010 Wangen**
Wangen

Nach freigegebener W+M-Planung, Statik und Prüfstatik herstellen, liefern und fertig einbauen von

Wangen,
gemäß Planbeilage:

6.206 Techniktreppe auf dem Dach (Treppenturm) 05.04.2024.pdf

Stahlwangen,
Querschnitt: UPN 200
Stahlgüte: S 235
Gesamtlänge: ca. 50 m

Schrauben: 2 x M12 SFK 8.8
Kopfplatte: 200 mm x 200 mm x 10mm
Anzahl (a6): 4 mal vorhanden
Schrauben: 4 x M12 SFK 8.8

Fahnenblech:
2 x Wange ca. 7,25 m; 2 mal geknickt
4 x Wange ca. 4,70 m; 2 mal geknickt
2 x Wange ca. 2,25 m; 2 mal geknickt
2 x Wange ca. 4,50 m; 2 mal geknickt

Fuß- und Kopfpunkte der jeweiligen Wangen gelenkig ausgebildet und verschraubt mittels Fuß- und Kopfplatten.

Incl. aller Knick- und Eckausbildungen, aller Abschlüsse,
incl. aller Klein und Befestigungsteile.
Menge: 1450,000 kg

**2.2.0020 Zulage: Korrosionsschutz**
Zulage: Korrosionsschutz

Z u l a g e  zu den Stahlbauteilen der Vorposition für:

als feuerverzinkungsgerechte Konstruktion, komplett feuerverzinkt.

Die Feuerverzinkung aller Teile muß mindestens der Korrosivitätskategorie C3, lang ("high", 15 Jahre) entsprechen; incl. Ausbesserungen von Schadstellen im Korrosionsschutz durch Transport und Einbau nach dem Einbau.
Menge: 1450,000 kg

**2.2.0030 Fußpunkt Detail Wangen**
Fußpunkt Detail Wangen

Nach freigegebener W+M-Planung, Statik und Prüfstatik herstellen, liefern und fertig einbauen von

Fußpunkt Detail Wangen
gemäß Planbeilage:

6.207 Treppenbrücke auf dem Dach 05.04.2024.pdf (!)

Fußpunkt Wange bestehend aus
Rechteckrohr
180x100x8
Stahlgüte: S 235
Höhe ca. 64cm (in der W+M-Planung zu prüfen)

incl. Stahlfußplatte ca. 300x300x10mm
incl. Stahlkopfplatte ca. 300x300x10mm.
UK Kopfplatte ist mindestens 25cm über OK Dachbelag (Kiesfläche
nach Statik des AN.
Incl. aller Klein- und Befestigungsmittel.
Menge: 6,000 St

**2.2.0040 Zulage: Korrosionsschutz**
Zulage: Korrosionsschutz

Z u l a g e  zu den Stahlbauteilen der Vorposition für:

als feuerverzinkungsgerechte Konstruktion, komplett feuerverzinkt.

Die Feuerverzinkung aller Teile muß mindestens der Korrosivitätskategorie C3, lang ("high", 15 Jahre) entsprechen; incl. Ausbesserungen von Schadstellen im Korrosionsschutz durch Transport und Einbau nach dem Einbau.
Menge: 6,000 St

**2.2.0050 Stütze**
Stütze

Nach freigegebener W+M-Planung, Statik und Prüfstatik herstellen, liefern und fertig einbauen von

Stütze,
gemäß Planbeilage:

6.206 Techniktreppe auf dem Dach (Treppenturm) 05.04.2024.pdf

Querschnitt: HEA 120
Stahlgüte: S 235
Gesamtlänge: ca. 15,5 m

Kopfplatte: 1 x 200 mm x 200 mm x 10 mm
1 x 140 mm x 240 mm x 8 mm
Schrauben: 2 X M12 SFK 8.8

2 x Stütze ca. 2,0 m
1 x Stütze ca. 2,0 m
1 x Stütze ca. 3,5 m
2 x Stütze ca. 3,0 m

Fuß- und Kopfpunkt gelenkig ausgebildet mit Fuß- und Kopfplatte,
incl. aller Klein und Befestigungsteile.
Menge: 400,000 kg

**2.2.0060 Zulage: Korrosionsschutz**
Zulage: Korrosionsschutz

Z u l a g e  zu den Stahlbauteilen der Vorposition für:

als feuerverzinkungsgerechte Konstruktion, komplett feuerverzinkt.

Die Feuerverzinkung aller Teile muß mindestens der Korrosivitätskategorie C3, lang ("high", 15 Jahre) entsprechen; incl. Ausbesserungen von Schadstellen im Korrosionsschutz durch Transport und Einbau nach dem Einbau.
Menge: 400,000 kg

**2.2.0070 Fußpunkt Detail Stützen**
Fußpunkt Detail Stützen

Nach freigegebener W+M-Planung, Statik und Prüfstatik herstellen, liefern und fertig einbauen von

Fußpunkt Detail Stützen
gemäß Planbeilage:

6.206 Techniktreppe auf dem Dach (Treppenturm) 05.04.2024.pdf

Fußpunkt Stütze bestehend aus
Stahl- Quadratrohr
120x120x6
Stahlgüte: S 235
Höhe ca. 64cm,

incl. Stahlfußplatte ca. 300x300x10mm
incl. Stahlkopfplatte ca. 300x300x10mm.
UK Kopfplatte ist mindestens 25cm über OK Dachbelag (Kiesfläche
nach Statik des AN.
Incl. aller Klein- und Befestigungsmittel.
Menge: 6,000 St

**2.2.0080 Zulage: Korrosionsschutz**
Zulage: Korrosionsschutz

Z u l a g e  zu den Stahlbauteilen der Vorposition für:

als feuerverzinkungsgerechte Konstruktion, komplett feuerverzinkt.

Die Feuerverzinkung aller Teile muß mindestens der Korrosivitätskategorie C3, lang ("high", 15 Jahre) entsprechen; incl. Ausbesserungen von Schadstellen im Korrosionsschutz durch Transport und Einbau nach dem Einbau.
Menge: 6,000 St

**2.2.0090 Querträger**
Querträger

Nach freigegebener W+M-Planung, Statik und Prüfstatik herstellen, liefern und fertig einbauen von

Querträger,
gemäß Planbeilage:

6.206 Techniktreppe auf dem Dach (Treppenturm) 05.04.2024.pdf

Die Querträger bilden einen gelenkig angeschlossenen Einfeldträger. Sie ruhen auf Stützen und sind teileweise mit der Fassade verschraubt.

Querschnitt: HEA 140
Material: S235

Anzahl: 3
Gesamtlänge: ca. 8,2 m

Geschraubter Anschluss: 2 x WIT-PE 1000 + W-VD-A/S M12 S 5.8
Kopfplatte: 152 mm x 160 mm x 10 mm

Anschlusspunkte gelenkig ausgebildet mit Fuß- und Kopfplatte.
Der verschraubte Anschluss in der Fassade ist bei zwei von drei Querträgern vorhanden, während einer auf 2 Stützen ruht,
incl. aller Klein und Befestigungsteile.
Menge: 230,000 kg

**2.2.0100 Zulage: Korrosionsschutz**
Zulage: Korrosionsschutz

Z u l a g e  zu den Stahlbauteilen der Vorposition für:

als feuerverzinkungsgerechte Konstruktion, komplett feuerverzinkt.

Die Feuerverzinkung aller Teile muß mindestens der Korrosivitätskategorie C3, lang ("high", 15 Jahre) entsprechen; incl. Ausbesserungen von Schadstellen im Korrosionsschutz durch Transport und Einbau nach dem Einbau.
Menge: 230,000 kg

**2.2.0110 Querträger Rand**
Querträger Rand

Nach freigegebener W+M-Planung, Statik und Prüfstatik herstellen, liefern und fertig einbauen von

Querträger, Rand,
gemäß Planbeilage:

6.206 Techniktreppe auf dem Dach (Treppenturm) 05.04.2024.pdf

Rein konstruktiver Träger am Rand der Wange.
Querschnitt: UPN200
Länge: ca. 2,7 m
incl. aller Klein und Befestigungsteile.
Menge: 120,000 kg

**2.2.0120 Zulage: Korrosionsschutz**
Zulage: Korrosionsschutz

Z u l a g e  zu den Stahlbauteilen der Vorposition für:

als feuerverzinkungsgerechte Konstruktion, komplett feuerverzinkt.

Die Feuerverzinkung aller Teile muß mindestens der Korrosivitätskategorie C3, lang ("high", 15 Jahre) entsprechen; incl. Ausbesserungen von Schadstellen im Korrosionsschutz durch Transport und Einbau nach dem Einbau.
Menge: 120,000 kg

**2.2.0130 Gitterroststufen**
Gitterroststufen

Nach freigegebener W+M-Planung, Statik und Prüfstatik herstellen, liefern und fertig einbauen von

Gitterroststufen,
gemäß Planbeilage:

6.206 Techniktreppe auf dem Dach (Treppenturm) 05.04.2024.pdf

je Treppenlauf: STG 19,5cm x 23cm,
Abmessungen pro Stufe: Tiefe x Breite ca. 28cm x 80cm
Gitterrostbelag, Preßrost RAL GZ 638,
Gitterrost profiliert R11,
mit Sicherheitsantrittkante (doppelt gelocht),
Stahl, feuerverzinkt,
Maschen 30x30x3mm,
Stahlgüte: S235,
incl. seitliche Stahlwinkelauflager, an den Wangen lockerungssicher befestigt.
Alle Gitterroste und Gitterroststufen demontierbar und lagegesichert.
Menge: 44,000 St

**2.2.0140 Gitterrostpodeste**
Gitterrostpodeste

Nach freigegebener W+M-Planung, Statik und Prüfstatik herstellen, liefern und fertig einbauen von

Gitterrostpodeste,
gemäß Planbeilage:

6.206 Techniktreppe auf dem Dach (Treppenturm) 05.04.2024.pdf

Konstruktion und Ausführung analog zu den Treppenstufen,
Gitterrostbelag, Preßrost RAL GZ 638,
Gitterrost profiliert R11,
mit Sicherheitsantrittkante (doppelt gelocht),
Stahl, feuerverzinkt,
Maschen 30x30x3mm,
Stahlgüte: S235,
incl. seitliche Stahlwinkelauflager, an den Wangen lockerungssicher befestigt,
zusätzliche Stahlunterkonstruktion gemäß Folgeposition,
Gitterrostpodestfläche aus einzelnen Gitterrosten in transportablen
Einzelgrößen.
Alle Gitterroste demontierbar und lagegesichert.
Menge: 9,000 m2

**2.2.0150 Gitterrostpodest, Stahl-Unterkonstruktion**
Gitterrostpodest, Stahl-Unterkonstruktion

Nach freigegebener W+M-Planung, Statik und Prüfstatik herstellen, liefern und fertig einbauen von

Stahl-T-Trägern, als zusätzliche Auflager für die
Gitterroste der Gitterrostpodeste,

Profile nach Statik,
ca. von 60x60x7mm bis 100x100x11mm
Stahlgüte: S 235,
incl. der Anschlüsse an die vorbeschriebenen Stahlbauteile,

Stahlträger komplett, fertig montiert und abgebunden, incl. aller Bohrungen, Klein- und Befestigungsteile, incl. aller Montagehilfen, incl. Transport vom Stahlwerk zum Einbauort.

Korrosionsschutz siehe Folgeposition.
Menge: 180,000 kg

**2.2.0160 Zulage: Korrosionsschutz**
Zulage: Korrosionsschutz

Z u l a g e  zu den Stahlbauteilen der Vorposition für:

als feuerverzinkungsgerechte Konstruktion, komplett feuerverzinkt.

Die Feuerverzinkung aller Teile muß mindestens der Korrosivitätskategorie C3, lang ("high", 15 Jahre) entsprechen; incl. Ausbesserungen von Schadstellen im Korrosionsschutz durch Transport und Einbau nach dem Einbau.
Menge: 180,000 kg

**2.2.0170 Geländer mit Handlauf**
Geländer mit Handlauf

Nach freigegebener W+M-Planung, Statik und Prüfstatik herstellen, liefern und fertig einbauen von

Geländer mit Handlauf
gemäß Planbeilage:

6.206 Techniktreppe auf dem Dach (Treppenturm) 05.04.2024.pdf

Handlauf: Rundprofi RO 48,3 mm x 5 mm
Material: S235

Handlauf: Rundprofil RO 48,3x5mm
Ständer: Rundprofil RO 48,3x5mm
Knielauf RO Ø20mm

Höhe: 1,10 m (OK Handlauf über Podest und Stufenvorderkante),
Abstand Ständer: 1,0 m

Schrauben: 2 x M12 SFK 4.6
Koppelstangen: RO 60,3 x 2,5
Anzahl: 5

Kopfplatte: 2 x 200 mm x 200 mm x 10 mm
Schrauben: 2 x 4 x M12 SFK 4.6

Geländer mit Handlauf als feuerverzinkungsgerechte Konstruktion, komplett feuerverzinkt. Die Feuerverzinkung aller Teile muß mindestens der Korrosivitätskategorie C3, lang ("high", 15 Jahre) entsprechen; incl. Ausbesserungen von Schadstellen im Korrosionsschutz durch Transport und Einbau nach dem Einbau.

Geländer mit Handlauf im Bereich der Treppenläufe als auch im Bereich der Treppenpodeste, incl. aller Eckausbildungen sowie Neigungswechsel, incl. aller Klein und Befestigungsteile.

Das Geländer ist in jedem Fall entsprechend den einschlägigen Sicherheitsvorschriften auszuführen, ASR und DGUV sind zu beachten.

Abrechnung nach Länge des Handlaufes.
Menge: 48,000 m

**2.2.0180 Messung Leitfähigkeit Stahlkonstruktion**
Messung Leitfähigkeit Stahlkonstruktion

Spätestens vor der Abnahme ist die Leitfähigkeit der hier in diesem
Untertitel 2.2

verbauten Stahlkonstruktionen zu messen und zu protokollieren. Das Protokoll ist dem AG zur Abnahme vorzulegen.
Menge: 1,000 psch

**2.2.0190 Gerüste, Transport- und Hebezeuge**
Gerüste, Transport- und Hebezeuge

Hier zu kalkulieren: Zur Montage erforderliche Hilfskonstruktionen, Transport- und Hebezeuge, die für die Arbeiten des AN für die in diesem Titel

2.2 Treppenturm Dach, Aussenbereich

notwendigen Montagearbeiten erforderlich werden.

Fassadengerüste an den Gebäudeaussenseiten werden bauseitig durch den AG bzw. durch eine Gerüstbaufirma gestellt.

Arbeitsbühnen und Böcke im Bereich der Treppenturmanlage sind jedoch vom AN mit vorzusehen und vom Bieter hier ebenso mit einzukalkulieren.

ASR und DGUV sind immer zu beachten.
Menge: 1,000 St

#### 2.3 Treppenbrücke, Dach, Aussenbereich

*Hinweis: Hinweise zum Treppenturm, Dach, Aussenbereich*
Hinweise zur Treppenbrücke, Dach, Aussenbereich

1. Allgemeines

Auf der Dachfläche ist eine Treppenbrücke geplant, die nur zu Wartungszwecken begangen wird. Ein öffentlicher Zugang ist hier nicht gegeben.
Bei der Konstruktion handelt es sich um eine feuerverzinkte Stahlkonstruktion

Folgende Planbeilagen sind zu beachten:

6.207 Treppenbrücke auf dem Dach 05.04.2024.pdf

2. Lastannahme:

Die Lastannahme von 5.00 kN/m2 für Podeste und Stufen hat der AN vor seiner Statik und W+M-Planung schriftlich abzufragen und sich schriftlich bestätigen zu lassen. .

3. ASR und DGUV sind immer zu beachten.

-

**2.3.0010 Wangen**
Wangen

Nach freigegebener W+M-Planung, Statik und Prüfstatik herstellen, liefern und fertig einbauen von

Wangen,
gemäß Planbeilage:

6.207 Treppenbrücke auf dem Dach 05.04.2024

Stahlwangen,
Querschnitt: UPN 200
Stahlgüte: S 235
Gesamtlänge: ca. 29 m

Schrauben: 2 x M12 SFK 8.8
Kopfplatte: 200 mm x 200 mm x 10mm
Anzahl (a3): 5 mal vorhanden

2 x Wange ca. 6 m – 7 m; 4 mal geknickt
2 x Wange ca. 3 m; 2 mal geknickt
2 x Wange ca. 5 m; 2 mal geknickt

Fuß- und Kopfpunkt gelenkig ausgebildet mit Fuß- und Kopfplatte.

Incl. aller Knick- und Eckausbildungen, aller Abschlüsse,
incl. aller Klein und Befestigungsteile.
Menge: 850,000 kg

**2.3.0020 Zulage: Korrosionsschutz**
Zulage: Korrosionsschutz

Z u l a g e  zu den Stahlbauteilen der Vorposition für:

als feuerverzinkungsgerechte Konstruktion, komplett feuerverzinkt.

Die Feuerverzinkung aller Teile muß mindestens der Korrosivitätskategorie C3, lang ("high", 15 Jahre) entsprechen; incl. Ausbesserungen von Schadstellen im Korrosionsschutz durch Transport und Einbau nach dem Einbau.
Menge: 850,000 kg

**2.3.0030 Fußpunkt Detail Wangen**
Fußpunkt Detail Wangen

Nach freigegebener W+M-Planung, Statik und Prüfstatik herstellen, liefern und fertig einbauen von

Fußpunkt Detail Wangen
gemäß Planbeilage:

6.207 Treppenbrücke auf dem Dach 05.04.2024

Fußpunkt Wange bestehend aus
Rechteckrohr
180x100x8
Stahlgüte: S 235
Höhe ca. 64cm (in der W+M-Planung zu prüfen)

incl. Stahlfußplatte ca. 300x300x10mm
incl. Stahlkopfplatte ca. 300x300x10mm.
UK Kopfplatte ist mindestens 25cm über OK Dachbelag (Kiesfläche
nach Statik des AN.
Incl. aller Klein- und Befestigungsmittel.
Menge: 6,000 St

**2.3.0040 Zulage: Korrosionsschutz**
Zulage: Korrosionsschutz

Z u l a g e  zu den Stahlbauteilen der Vorposition für:

als feuerverzinkungsgerechte Konstruktion, komplett feuerverzinkt.

Die Feuerverzinkung aller Teile muß mindestens der Korrosivitätskategorie C3, lang ("high", 15 Jahre) entsprechen; incl. Ausbesserungen von Schadstellen im Korrosionsschutz durch Transport und Einbau nach dem Einbau.
Menge: 6,000 St

**2.3.0050 Stütze**
Stütze

Nach freigegebener W+M-Planung, Statik und Prüfstatik herstellen, liefern und fertig einbauen von

Stütze,
gemäß Planbeilage:

6.207 Treppenbrücke auf dem Dach 05.04.2024.pdf

Querschnitt: HEA 120
Stahlgüte: S 235
Länge: 1,95 m

Kopfplatte: 1 x 200 mm x 200 mm x 10 mm
1 x 140 mm x 240 mm x 8 mm
Schrauben: 2 X M12 SFK 8.8

Fuß- und Kopfpunkt gelenkig ausgebildet mit Fuß- und Kopfplatte.
incl. aller Klein und Befestigungsteile.
Menge: 40,000 kg

**2.3.0060 Zulage: Korrosionsschutz**
Zulage: Korrosionsschutz

Z u l a g e  zu den Stahlbauteilen der Vorposition für:

als feuerverzinkungsgerechte Konstruktion, komplett feuerverzinkt.

Die Feuerverzinkung aller Teile muß mindestens der Korrosivitätskategorie C3, lang ("high", 15 Jahre) entsprechen; incl. Ausbesserungen von Schadstellen im Korrosionsschutz durch Transport und Einbau nach dem Einbau.
Menge: 40,000 kg

**2.3.0070 Fußpunkt Detail Stützen**
Fußpunkt Detail Stützen

Nach freigegebener W+M-Planung, Statik und Prüfstatik herstellen, liefern und fertig einbauen von

Fußpunkt Detail Stützen
gemäß Planbeilage:

6.206 Techniktreppe auf dem Dach (Treppenturm) 05.04.2024.pdf (!)

Fußpunkt Stütze bestehend aus
Stahl- Quadratrohr
120x120x6
Stahlgüte: S 235
Höhe ca. 64cm,

incl. Stahlfußplatte ca. 300x300x10mm
incl. Stahlkopfplatte ca. 300x300x10mm.
UK Kopfplatte ist mindestens 25cm über OK Dachbelag (Kiesfläche
nach Statik des AN.
Incl. aller Klein- und Befestigungsmittel.
Menge: 6,000 St

**2.3.0080 Zulage: Korrosionsschutz**
Zulage: Korrosionsschutz

Z u l a g e  zu den Stahlbauteilen der Vorposition für:

als feuerverzinkungsgerechte Konstruktion, komplett feuerverzinkt.

Die Feuerverzinkung aller Teile muß mindestens der Korrosivitätskategorie C3, lang ("high", 15 Jahre) entsprechen; incl. Ausbesserungen von Schadstellen im Korrosionsschutz durch Transport und Einbau nach dem Einbau.
Menge: 6,000 St

**2.3.0090 Gitterroststufen**
Gitterroststufen

Nach freigegebener W+M-Planung, Statik und Prüfstatik herstellen, liefern und fertig einbauen von

Gitterroststufen,
gemäß Planbeilage:

6.206 Techniktreppe auf dem Dach (Treppenturm) 05.04.2024.pdf

je Treppenlauf: STG 19,5cm x 23cm,
Abmessungen pro Stufe: Tiefe x Breite ca. 28cm x 80cm
Gitterrostbelag, Preßrost RAL GZ 638,
Gitterrost profiliert R11,
mit Sicherheitsantrittkante (doppelt gelocht),
Stahl, feuerverzinkt,
Maschen 30x30x3mm,
Stahlgüte: S235,
incl. seitliche Stahlwinkelauflager, an den Wangen lockerungssicher befestigt.
Alle Gitterroste und Gitterroststufen demontierbar und lagegesichert.
Incl. aller Klein und Befestigungsteile.
Menge: 28,000 St

**2.3.0100 Gitterrostpodeste**
Gitterrostpodeste

Nach freigegebener W+M-Planung, Statik und Prüfstatik herstellen, liefern und fertig einbauen von

Gitterrostpodeste,
gemäß Planbeilage:

6.206 Techniktreppe auf dem Dach (Treppenturm) 05.04.2024.pdf

Konstruktion und Ausführung analog zu den Treppenstufen,
Gitterrostbelag, Preßrost RAL GZ 638,
Gitterrost profiliert R11,
mit Sicherheitsantrittkante (doppelt gelocht),
Stahl, feuerverzinkt,
Maschen 30x30x3mm,
Stahlgüte: S235,
incl. seitliche Stahlwinkelauflager, an den Wangen lockerungssicher befestigt,
zusätzliche Stahlunterkonstruktion gemäß Folgeposition,
Gitterrostpodestfläche aus einzelnen Gitterrosten in transportablen
Einzelgrößen.
Alle Gitterroste demontierbar und lagegesichert.
Menge: 7,000 m2

**2.3.0110 Gitterrostpodest, Stahl-Unterkonstruktion**
Gitterrostpodest, Stahl-Unterkonstruktion

Nach freigegebener W+M-Planung, Statik und Prüfstatik herstellen, liefern und fertig einbauen von

Stahl-T-Trägern, als zusätzliche Auflager für die
Gitterroste der Gitterrostpodeste,

Profile nach Statik,
ca. von 60x60x7mm bis 100x100x11mm
Stahlgüte: S 235,
incl. der Anschlüsse an die vorbeschriebenen Stahlbauteile,

Stahlträger komplett, fertig montiert und abgebunden, incl. aller Bohrungen, Klein- und Befestigungsteile, incl. aller Montagehilfen, incl. Transport vom Stahlwerk zum Einbauort.

Korrosionsschutz siehe Folgeposition.
Menge: 60,000 kg

**2.3.0120 Zulage: Korrosionsschutz**
Zulage: Korrosionsschutz

Z u l a g e  zu den Stahlbauteilen der Vorposition für:

als feuerverzinkungsgerechte Konstruktion, komplett feuerverzinkt.

Die Feuerverzinkung aller Teile muß mindestens der Korrosivitätskategorie C3, lang ("high", 15 Jahre) entsprechen; incl. Ausbesserungen von Schadstellen im Korrosionsschutz durch Transport und Einbau nach dem Einbau.
Menge: 60,000 kg

**2.3.0130 Geländer mit Handlauf**
Geländer mit Handlauf

Nach freigegebener W+M-Planung, Statik und Prüfstatik herstellen, liefern und fertig einbauen von

Geländer mit Handlauf
gemäß Planbeilage:

6.206 Techniktreppe auf dem Dach (Treppenturm) 05.04.2024.pdf

Handlauf: Rundprofi RO 48,3 mm x 5 mm
Material: S235

Ständer: Rundprofi RO 48,3 mm x 5 mm
Höhe: 1,10 m
Abstand Ständer: 1,0 m

Schrauben: 2 x M12 SFK 8.8
Koppelstangen: RO 60,3 x 2,5
Anzahl: 5
Kopfplatte: 2 x 200 mm x 200 mm x 10 mm
Schrauben: 2 x 4 x M12 SFK 8.8

Geländer mit Handlauf als feuerverzinkungsgerechte Konstruktion, komplett feuerverzinkt. Die Feuerverzinkung aller Teile muß mindestens der Korrosivitätskategorie C3, lang ("high", 15 Jahre) entsprechen; incl. Ausbesserungen von Schadstellen im Korrosionsschutz durch Transport und Einbau nach dem Einbau.

Geländer mit Handlauf im Bereich der Treppenläufe als auch im Bereich der Treppenpodeste, incl. aller Eckausbildungen sowie Neigungswechsel, incl. aller Klein und Befestigungsteile.

Das Geländer ist in jedem Fall entsprechend den einschlägigen Sicherheitsvorschriften auszuführen, ASR und DGUV sind zu beachten.

Abrechnung nach Länge des Handlaufes.
Menge: 34,000 m

**2.3.0140 Messung Leitfähigkeit Stahlkonstruktion**
Messung Leitfähigkeit Stahlkonstruktion

Spätestens vor der Abnahme ist die Leitfähigkeit der hier in diesem
Untertitel 2.3

verbauten Stahlkonstruktionen zu messen und zu protokollieren. Das Protokoll ist dem AG zur Abnahme vorzulegen.
Menge: 1,000 psch

**2.3.0150 Gerüste, Transport- und Hebezeuge**
Gerüste, Transport- und Hebezeuge

Hier zu kalkulieren: Zur Montage erforderliche Hilfskonstruktionen, Transport- und Hebezeuge, die für die Arbeiten des AN für die in diesem Titel

2.3 Treppenbrücke, Dach, Aussenbereich

notwendigen Montagearbeiten erforderlich werden.

Fassadengerüste an den Gebäudeaussenseiten werden bauseitig durch den AG bzw. durch eine Gerüstbaufirma gestellt.

Arbeitsbühnen und Böcke im Bereich der Treppenbrückenanlage sind jedoch vom AN mit vorzusehen und vom Bieter hier ebenso mit einzukalkulieren.

ASR und DGUV sind immer zu beachten.
Menge: 1,000 St

#### 2.4 Loggia mit Edelstahlseilnetz

*Hinweis: Hinweise zum Treppenturm, Dach, Aussenbereich*
Hinweise zur Treppenbrücke, Dach, Aussenbereich

1. Allgemeines

In der Achse AP sind im EG, im 1.OG sowie im 2.OG je 2 Loggien geplant, die Geländer sowie Edelstahlseilnetze erhalten sollen.

Folgende Planbeilagen sind zu beachten:

6.208 Loggia Edelstahl-Seilnetz.pdf

Nicht bestandteil der Leistungen des AN sind die Fassadenpaneele hinter dem Edelstahlseilnetz.

2. Kalkulation und Ausführung

Bei der Kalkulation zu berücksichtigen:

Edelstahlseilnetz in Fassadenebene
System-Edelstahlseilnetz
auf Kote +3,38 wechselt die Maschenweite des Netzes
unterhalb dieser Kote Maschenweite 40mm
oberhalb dieser Kote Maschenweite 60mm
liegende Maschen,
Seile 1,5mm (bei Maschenweite 60mm nur 2mm Seile, wenn dies technisch erforderlich ist oder preislich günstiger ist).
Zu beachten ist hier der umlaufende Betonsockel unterhalb der Netze auf +0,40m.
Achtung:

Alle Teile der Systemnetzkonstruktionen sind aus Edelstahl vorzusehen, mindestens "V4A"  = Werkstoff Nr. 1.4571

An- und Abschlüsse mit Edelstahlrohren gleichen Materials gemäß Positionsbeschrieb, incl. der Verankerungen und Befestigungen an Stahlbetonbauteilen (Fundamente, Stahlbetonfertigteilvordächer, Stahlwangen der Treppen)

Halteseile an Anschlüssen zur Halterung der Edelstahlseilnetze sind aus gleichem Material wie die Netze herzustellen und haben einen Durchmesser von 8mm sofern in Positionen nicht anders beschrieben. Sämtliche Beschläge, die diese Seile und Netze halten, sind ebenfalls aus diesem Material und sind für die jeweilige Situation mit einzukalkulieren.

Ausführung nach Statik des AN.

3. Weitere techn. Beschreibungen

Für alle Systemedelstahlnetze + Edelstahlseile gilt: Einbau mit Vorspannung gem. Angabe des Systemherstellers. Die Systembeschläge hierfür, für die Befestigung sowie für Abschlüsse und Eckausbildungen sowie die Fluchttüren im EG sind hier bezüglich der Anforderungen beschrieben - die tatsächlichen Systembeschläge kann der Bieter aus dem Herstellerprogramm anbieten und später ausführen - sofern diese mindestens den beschriebenen Anforderungen entsprechen.

Alle in der Leistungsbeschreibung aufgeführten Positionen verstehen sich einschl. aller Befestigungsmittel wie z.B. Schrauben, Dübel usw. Diese sind in die Einheitspreise einzurechnen.

Dübelverankerungen sind für eine einwandfreie Befestigung aller Konstruktionen in die Einheitspreise einzurechnen. Bei Dübelverankerung dürfen nur zugelassene Dübel zur Anwendung kommen. Die Dübelvorschriften sind einzuhalten. Alle Ankermittel (einschl. Dübel) müssen aus nicht rostendem Material bzw. Edelstahl bestehen, Werkstoffnummer 1.4571. Kunststoffdübel dürfen nicht verwendet werden. Die Mindestrandabstände für Dübelverankerungen sind einzuhalten. Bei geringen Randabständen sind Klebeanker zu verwenden.

Schrauben und Zubehör: Es sind nur rostfreie Materialien zugelassen (mindestens Werkstoff Nr. 1.4571). Alle Schraubverbindungen sind gegen mutwilliges Öffnen durch selbstsichernde Muttern, Kontermuttern oder dgl. zu sichern.

4. Geländer

Horizontale Lasten an Geländern: 1kN/m - diesen Wert hat der AN im Zuge seiner W+M-Planung sich bestätigen zu lassen.

5. ASR und DGUV sind immer zu beachten.

--

**2.4.0010 Geländerpfosten, OGs**
Geländerpfosten, OGs

Nach freigegebener W+M-Planung, Statik und Prüfstatik herstellen, liefern und fertig einbauen von

Geländerpfosten, OGs,
gemäß Planbeilage:

6.208 Loggia Edelstahl-Seilnetz.pdf

Geländerpfosten aus Flachstahl
Edelstahl "V4A"  = Werkstoff Nr. 1.4571
2 parallele Flachprofile mit je 70x10mm,
Pfostenhöhe ca. 0,9m,
Pfostenabstand max. 90 cm

Am Fußpunkt an Stahllasche biegesteif verschraubt.

Incl. Stahllasche feuerverzinkt, ca. 100x70x10mm mit angeschweisster Fußplatte zum Andübeln auf Stahlbetonuntergrund ca. 250x200x70 (wird später von bauseitigen Abdeckblech abgedeckt) Hier sin in jedem Fall Dübel mit Edelstahl-Senkkopfschrauben zu verweden.

Geländerpfosten oben: Am Kopfpunkt "schräg" zugeschnitten gemäß Planbeilage, passend für die Handlaufkonsolen, und mit der Edelstahlkonsole des Handlaufes verschraubt.

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
Geländerpfosten komplett, fertig montiert und abgebunden, incl. aller Bohrungen, Klein- und Befestigungsteile, incl. aller Montagehilfen, incl. Transport vom Stahlwerk zum Einbauort.

Einbauort: Loggien OG1 und OG2
Menge: 24,000 St

**2.4.0020 Geländerpfosten**
Geländerpfosten

Nach freigegebener W+M-Planung, Statik und Prüfstatik herstellen, liefern und fertig einbauen von

Geländerpfosten, EG,
gemäß Planbeilage:

6.208 Loggia Edelstahl-Seilnetz.pdf

Geländerpfosten aus Flachstahl,
Edelstahl "V4A"  = Werkstoff Nr. 1.4571,
2 parallele Flachprofile mit je 70x10mm,
Pfostenhöhe ca. 0,4m,
Pfostenabstand max. 90 cm

Am Fußpunkt an Stahllasche biegesteif verschraubt.

Incl. Stahllasche feuerverzinkt, ca. 100x70x10mm mit angeschweisster Fußplatte zum Andübeln auf Stahlbetonuntergrund ca. 250x200x70 (wird später von bauseitigen Abdeckblech abgedeckt) Hier sin in jedem Fall Dübel mit Edelstahl-Senkkopfschrauben zu verweden.

Geländerpfosten oben: Am Kopfpunkt "schräg" zugeschnitten gemäß Planbeilage, passend für die Handlaufkonsolen, und mit der Edelstahlkonsole des Handlaufes verschraubt.

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
Geländerpfosten komplett, fertig montiert und abgebunden, incl. aller Bohrungen, Klein- und Befestigungsteile, incl. aller Montagehilfen, incl. Transport vom Stahlwerk zum Einbauort.

Einbauort: Loggien EG
Menge: 12,000 St

**2.4.0030 Handlauf**
Handlauf

Nach freigegebener W+M-Planung, Statik und Prüfstatik herstellen, liefern und fertig einbauen von

Handlauf
gemäß Planbeilage:

6.208 Loggia Edelstahl-Seilnetz.pdf

Rundrohr Durchmesser ca.  4,2cm / 2mm,
Edelstahl "V4A"  = Werkstoff Nr. 1.4571
OK Handlauf über OKF Loggie: 1,10m,
Oberfläche fein geschliffen nach Musterfreigabe.
Anschweisskonsolen siehe Folgeposition.

Handlauf komplett, fertig montiert und abgebunden, incl. aller Bohrungen, Klein- und Befestigungsteile, incl. aller Montagehilfen, incl. Transport vom Stahlwerk zum Einbauort.
Menge: 35,000 m

**2.4.0040 Handlauf, Abschluss**
Handlauf, Abschluss

Abschluss des Handlaufrohres dicht zugeschweisst mit 2mm starkem Blech des Handlaufmaterials, ohne sichtbare Schweissraupen und fein verschliffen.
Menge: 12,000 St

**2.4.0050 Handlaufkonsolen an Geländerpfosten**
Handlaufkonsolen an Geländerpfosten

Nach freigegebener W+M-Planung, Statik und Prüfstatik herstellen, liefern und fertig einbauen von

Handlaufkonsolen
gemäß Planbeilage:

6.208 Loggia Edelstahl-Seilnetz.pdf

Handlaufkonsolen aus Flachstahl,
Edelstahl "V4A"  = Werkstoff Nr. 1.4571
zugeschnitten gemäß Planbeilage, passend zum Geländerpfosten

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
Konsolhöhe gesamt ca. 15cm,
Materialdicke 10mm,
schräg parallelogramartig zugeschnitten mit Neigungen wie der obere Abschluss der Geländerpfosten;

die Edelstahl-Konsole ist biegesteif zwischen den beiden Flachprofilen des Geländerpfostens (gleiche Edelstahlqualität) zu montieren - Schweissung ohne sichtbare Raupen.
Menge: 36,000 St

**2.4.0060 Edelstahlseilnetz**
Edelstahlseilnetz

Nach freigegebener W+M-Planung, Statik und Prüfstatik herstellen, liefern und fertig einbauen von

Edelstahlseilnetz
gemäß Planbeilage:

6.209 Raucherbalkon.pdf

Einbauort: Zwischen den Betonbrüstungen der Balkone und der über den Balkonen liegende Stahlbetonuntersicht.

Höhe der Netze: H ca. 1,9m
Länge der Edelstahlseilnetze pro Balkon: ca. 4,75m,
Ebene der Edelstahlseilnetze mittig auf Brüstung.
Fläche F pro Balkon somit ca. 9m2

Achtung: auf Kote +3,38 wechselt die Maschenweite des Netzes
unterhalb dieser Kote Maschenweite 40mm
oberhalb dieser Kote Maschenweite 60mm

An- und Abschlüsse siehe Folgepositionen.
Menge: 115,000 m2

**2.4.0070 Kopfhalterung OG, für Edelstahlseilnetz**
Kopfhalterung OG, für Edelstahlseilnetz

Nach freigegebener W+M-Planung, Statik und Prüfstatik herstellen, liefern und fertig einbauen von

Kopfhalterung OG, für Edelstahlseilnetz
gemäß Planbeilage:

6.208 Loggia Edelstahl-Seilnetz.pdf

Kopfhalterung bestehend aus:
Trägerstück aus HEA 120, Länge ca. 650mm,
mit mindestens 4 Dübeln an dem Stahlbetonunerzug verdübelt,
vertikal an der Stahlbetonwand befindlich,
zwischen dem HEA 120 und der Stahlbetonfläche sind thermische Trennlagen mit 10mm Stärke zu verbauen (zum Beispiel Termostopp);
an dieses Trägerstück ist unten angeschweisst ein stehendes Flachstahlblech 12x100x200mm mit Bohrungen zur Seilhalterung.

Diese Stahlkopfhalterung ist feuerverzinkt auszuführen und liegt - gemäß Planbeilage - in der Dämmebene des bauseitigen Wärmedämmverbundsystems - nur der untere angeschweisste Flachstahl wird später sichtbar.
Nach Statik.
Incl. aller Klein- und Befestigungsteile.
Menge: 5,000 St

**2.4.0080 Kopfhalterung OG, für Edelstahlseilnetz, Ecken**
Kopfhalterung OG, für Edelstahlseilnetz, Ecken

Nach freigegebener W+M-Planung, Statik und Prüfstatik herstellen, liefern und fertig einbauen von

Kopfhalterung OG, für Edelstahlseilnetz, Ecken
gemäß Planbeilage:

6.208 Loggia Edelstahl-Seilnetz.pdf

Kopfhalterung bestehend aus:
Trägerstück aus HEA 120, Länge ca. 850mm,
mit mindestens 6 Dübeln an dem Stahlbetonunerzug verdübelt,
im 45-Grad-Winkel geneigt an der Stahlbetonwand befindlich,
zwischen dem HEA 120 und der Stahlbetonfläche sind thermische Trennlagen mit 10mm Stärke zu verbauen (zum Beispiel Termostopp);
an dieses Trägerstück ist unten angeschweisst ein stehendes Flachstahlblech 12x100x200mm mit Bohrungen zur Seilhalterung.

Diese Stahlkopfhalterung ist feuerverzinkt auszuführen und liegt - gemäß Planbeilage - in der Dämmebene des bauseitigen Wärmedämmverbundsystems - nur der untere angeschweisste Flachstahl wird später sichtbar.
Nach Statik.
Incl. aller Klein- und Befestigungsteile.
Menge: 2,000 St

**2.4.0090 Fußhalterung, EG, für Edelstahlseilnetz**
Fußhalterung, EG, für Edelstahlseilnetz

Nach freigegebener W+M-Planung, Statik und Prüfstatik herstellen, liefern und fertig einbauen von

Fußhalterung, EG, für Edelstahlseilnetz
gemäß Planbeilage:

6.208 Loggia Edelstahl-Seilnetz.pdf

Fusshalterung bestehend aus:
Edelstahlplatte 10x150x300mm,  "V4A"  = Werkstoff Nr. 1.4571,
incl. angeschweisster Edelstahllasche zur Seilhalterung,
an der Stahlbetonbrüstung mit mindestens 4 Dübeln pro Platte verdübelt,
Zu verwenden sind Senkkopfschrauben - die Platte soll später überputzt werden.

Nach Statik.
Incl. aller Klein- und Befestigungsteile.
Menge: 7,000 St

**2.4.0100 Halteseile umlaufend**
Halteseile umlaufend

Nach freigegebener W+M-Planung, Statik und Prüfstatik herstellen, liefern und fertig einbauen von

Edelstahlseilen

Geeignete Edelstahlseile gleichen Materials wie das Edelstahlseilnetz,
Durchmesser 8mm,
vertikal an den Loggiaseiten, sowie
horizontal in den Sturzbereichen und Brüstungsbereichen
zur Halterung der Edelstahlseilnetze,
incl. sämtlicher Beschläge.
Die Seile sind vorgespannt zu verbauen und dauerhaft auf Spannung zu halten (auch bei Temperaturschwankungen).

Incl. aller Klein- und Befestigungsteile, Abrechnung nach Stück Balkon.
Menge: 43,000 m

**2.4.0110 Messung Leitfähigkeit Stahlkonstruktion**
Messung Leitfähigkeit Stahlkonstruktion

Spätestens vor der Abnahme ist die Leitfähigkeit der hier in diesem
Untertitel 2.4

verbauten Stahlkonstruktionen zu messen und zu protokollieren. Das Protokoll ist dem AG zur Abnahme vorzulegen.
Menge: 1,000 psch

**2.4.0120 Gerüste, Transport- und Hebezeuge**
Gerüste, Transport- und Hebezeuge

Hier zu kalkulieren: Zur Montage erforderliche Hilfskonstruktionen, Transport- und Hebezeuge, die für die Arbeiten des AN für die in diesem Titel

2.5 Loggia mit Edelstahlseilnetz

notwendigen Montagearbeiten erforderlich werden.

Fassadengerüste an den Gebäudeaussenseiten werden bauseitig durch den AG bzw. durch eine Gerüstbaufirma gestellt.

Arbeitsbühnen und Böcke im Innenbereich der Loggien sind jedoch vom AN mit vorzusehen und vom Bieter hier ebenso mit einzukalkulieren.

ASR und DGUV sind immer zu beachten.
Menge: 1,000 St

#### 2.5 Technikeinhausung, Dach Technikzentrale

*Hinweis: Hinweise zur Technikeinhausung, Dach Technikzentrale*
Hinweise zur Technikeinhausung, Dach Technikzentrale

1. Allgemeines

Auf dem Dach des Funktionsbaues ist für die Dach-Technikzentrale ein Witterungsschutzbau geplant.

Folgende Planbeilagen sind zu beachten:

6.202 Technikeinhausung Pläne + 3D Ansichten.pdf
6.203 Technikeinhausung Details A, B.pdf
6.204 Technikeinhausung Detail C.pdf
6.205 Technikeinhausung Detail D - Stahlblechtür.pdf

Dachneigung: 3 Grad.

Blechstärken:

- Lüftungsfirst – mind. 1.0 mm; 1,5mm – Halter für Lüfterhaube
- Ortgang – mind. 0,75 mm
- Traufe – 0,75 mm
- Einlaufstutzen – 1mm
- Rinnenabschlüsse - 0,75 mm
- Regenrohr – 1mm
- Sockelausbildung – mind. 0,75mm; 1,5mm – für Montageabstützwinkel
- Fassadenecken – 0,75mm

2. ASR und DGUV sind immer zu beachten.

-

**2.5.0010 Stahlunterkonstruktion**
Stahlunterkonstruktion

Nach freigegebener W+M-Planung, Statik und Prüfstatik herstellen, liefern und fertig einbauen von

Stahlunterkonstruktion der Technikeinhausung als Rahmen,
gemäß Planbeilage:

6.202 Technikeinhausung Pläne + 3D Ansichten.pdf
6.203 Technikeinhausung Details A, B.pdf
6.204 Technikeinhausung Detail C.pdf
6.205 Technikeinhausung Detail D - Stahlblechtür.pdf

Dachneigung: 3 Grad

Rahmen:
Querschnitte: HEA320
Stahlgüte: S 235

Anschlüsse:
Fußpunkt gelenkig mit Fußplatte 360x400x15, Knagge auf Innenseite Betonsockel 80x360x15, 2x Betonanker M12 z.B. FAZII

Rahmenecke geschraubt Biegesteif mit Schottblechen t=20-30mm in
Untergurtsverlängerung und Voutenverlängerung Voute 550x290mm
mit Untergurt, 6M27 8.8.

Variante als geschweißte Rahmenecke möglich:
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Firststoß als biegesteifer Kopfplattenanschluss 6M27 8.8 Stirnplaten 400x300x25mm:
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Einzellängen: Stützen inkl. Rahmenecke L ca. 3,7m, Riegel L ca. 15 m
Anzahl: 7 Stk,
incl. aller Klein und Befestigungsteile.
Menge: 18500,000 kg

**2.5.0020 Zulage: Korrosionsschutz**
Zulage: Korrosionsschutz

Z u l a g e  zu den Stahlbauteilen der Vorposition für:

als feuerverzinkungsgerechte Konstruktion, komplett feuerverzinkt.

Die Feuerverzinkung aller Teile muß mindestens der Korrosivitätskategorie C3, lang ("high", 15 Jahre) entsprechen; incl. Ausbesserungen von Schadstellen im Korrosionsschutz durch Transport und Einbau nach dem Einbau.
Menge: 18500,000 kg

**2.5.0030 Koppelpfette**
Koppelpfette

Nach freigegebener W+M-Planung, Statik und Prüfstatik herstellen, liefern und fertig einbauen von

Koppelpfette,
gemäß Planbeilage:

6.202 Technikeinhausung Pläne + 3D Ansichten.pdf
6.203 Technikeinhausung Details A, B.pdf
6.204 Technikeinhausung Detail C.pdf
6.205 Technikeinhausung Detail D - Stahlblechtür.pdf

Querschnitte: HEA120
Stahlgüte: S 235
3Feld-System mit Stumpfstoß in Gebäudemitte

Anschlüsse: auf Rahmenobergurt aufliegend mit zwei diagonalen M12 8.8 verbunden durch Untergurt Koppelpfette
Einzellängen: 12,5 m
Anzahl: 20 Stk
incl. aller Klein und Befestigungsteile.
Menge: 5400,000 kg

**2.5.0040 Zulage: Korrosionsschutz**
Zulage: Korrosionsschutz

Z u l a g e  zu den Stahlbauteilen der Vorposition für:

als feuerverzinkungsgerechte Konstruktion, komplett feuerverzinkt.

Die Feuerverzinkung aller Teile muß mindestens der Korrosivitätskategorie C3, lang ("high", 15 Jahre) entsprechen; incl. Ausbesserungen von Schadstellen im Korrosionsschutz durch Transport und Einbau nach dem Einbau.
Menge: 5400,000 kg

**2.5.0050 Stahl-Wechselprofile**
Stahl-Wechselprofile

Nach freigegebener W+M-Planung, Statik und Prüfstatik herstellen, liefern und fertig einbauen von

Stahl-Wechselprofile,
bestehend aus Stahl-Rohrprofilen,
Querschnitte: ca. von 10x10cm bis ca. 14x20cm,
nach Erfordernis und Statik des AN,

incl. aller Anschlüsse an die vorbeschriebene Stahlkonstruktion, sowie aller Anschlüsse untereinander; Profile incl. der Ausnemungen, Kopf- und Fußplatten sowie Bohrungen im Bereich der Anschlüsse.

Stahl-Wechselprofile im Bereich von Kanaldurchführungen durch die Wandkonstruktion sowie im Bereich von bauseitigen Lüftungsgittern in der Wandkonstruktion - wie nachfolgend beschrieben.
Bauseitige Leistungen: Lüftungskanäle, Lüftungsgitter bzw. Lüftungslamellen und Abdeckrahmen.

Stahlgüte: S 235
incl. aller Klein und Befestigungsteile.
Menge: 750,000 kg

**2.5.0060 Zulage: Korrosionsschutz**
Zulage: Korrosionsschutz

Z u l a g e  zu den Stahlbauteilen der Vorposition für:

als feuerverzinkungsgerechte Konstruktion, komplett feuerverzinkt.

Die Feuerverzinkung aller Teile muß mindestens der Korrosivitätskategorie C3, lang ("high", 15 Jahre) entsprechen; incl. Ausbesserungen von Schadstellen im Korrosionsschutz durch Transport und Einbau nach dem Einbau.
Menge: 750,000 kg

**2.5.0070 Windverband**
Windverband

Nach freigegebener W+M-Planung, Statik und Prüfstatik herstellen, liefern und fertig einbauen von

Windverband,
gemäß Planbeilage:

6.202 Technikeinhausung Pläne + 3D Ansichten.pdf
6.203 Technikeinhausung Details A, B.pdf
6.204 Technikeinhausung Detail C.pdf
6.205 Technikeinhausung Detail D - Stahlblechtür.pdf

Querschnitte: d20 z.B. Detan oder gleichwertig
Stahlgüte: S 235

Anschlüsse: Gabelstück an Fahnenblech
Einzellängen: 5,5m - 7,5m
Anzahl: 8 Stk
inkl. Spannschloss und Gabelstücke
incl. aller Klein und Befestigungsteile.
Menge: 8,000 St

**2.5.0080 Zulage: Korrosionsschutz**
Zulage: Korrosionsschutz

Z u l a g e  zu den Stahlbauteilen der Vorposition für:

als feuerverzinkungsgerechte Konstruktion, komplett feuerverzinkt.

Die Feuerverzinkung aller Teile muß mindestens der Korrosivitätskategorie C3, lang ("high", 15 Jahre) entsprechen; incl. Ausbesserungen von Schadstellen im Korrosionsschutz durch Transport und Einbau nach dem Einbau.
Menge: 8,000 St

**2.5.0090 Pendelstützen**
Pendelstützen

Nach freigegebener W+M-Planung, Statik und Prüfstatik herstellen, liefern und fertig einbauen von

Pendelstützen,
gemäß Planbeilage:

6.202 Technikeinhausung Pläne + 3D Ansichten.pdf
6.203 Technikeinhausung Details A, B.pdf
6.204 Technikeinhausung Detail C.pdf
6.205 Technikeinhausung Detail D - Stahlblechtür.pdf

Querschnitte: HEA140
Stahlgüte: S 235

Anschlüsse: Fuß- und Kopfplatte 180x180x8 mit 4x12 8.8 bzw. 4 M10 Betonanker z.B. FAZII
Einzellängen: ca. 3,-3,9 m
Anzahl: 7 Stk
incl. aller Klein und Befestigungsteile.
Menge: 700,000 kg

**2.5.0100 Zulage: Korrosionsschutz**
Zulage: Korrosionsschutz

Z u l a g e  zu den Stahlbauteilen der Vorposition für:

als feuerverzinkungsgerechte Konstruktion, komplett feuerverzinkt.

Die Feuerverzinkung aller Teile muß mindestens der Korrosivitätskategorie C3, lang ("high", 15 Jahre) entsprechen; incl. Ausbesserungen von Schadstellen im Korrosionsschutz durch Transport und Einbau nach dem Einbau.
Menge: 700,000 kg

**2.5.0110 Dacheindeckung**
Dacheindeckung

Nach freigegebener W+M-Planung, Statik und Prüfstatik herstellen, liefern und fertig einbauen von

Dacheindeckung,
gemäß Planbeilage:

6.202 Technikeinhausung Pläne + 3D Ansichten.pdf
6.203 Technikeinhausung Details A, B.pdf
6.204 Technikeinhausung Detail C.pdf
6.205 Technikeinhausung Detail D - Stahlblechtür.pdf

Dachneigung: 3 Grad

Stahl-Trapezblech:
Querschnitte: T50/250 t=0,75 mm
2-Feldträger /
4-Feldträger

Trapezblech mit Antitropfbeschichtung auf oberer Seite und Vlieskaschierung an unterer Seite gegen abtropfendes Kondenswasser.

Trapezblech verzinkt, oben und unten sowie alle Bleche mit Korrosionsschutz mindestens der Korrosivitätskategorie C3, lang ("high", 15 Jahre) entsprechend; incl. Ausbesserungen von Schadstellen im Korrosionsschutz durch Transport und Einbau nach dem Einbau.

Auflagerung auf Koppelpfette je ca. 1,9m
incl. aller Klein und Befestigungsteile.
Menge: 384,000 m2

**2.5.0120 Lüftungsfirst**
Lüftungsfirst

Nach freigegebener W+M-Planung, Statik und Prüfstatik herstellen, liefern und fertig einbauen von

Lüftungsfirst aus Stahlblechen,
gemäß Planbeilage:

6.203 Technikeinhausung Details A, B.pdf

passend zum Trapezblech, alle Blechteile verzinkt, mit Korrosionsschutz mindestens der Korrosivitätskategorie C3, lang ("high", 15 Jahre) entsprechend; incl. Ausbesserungen von Schadstellen im Korrosionsschutz durch Transport und Einbau nach dem Einbau.

Blechdicken des Lüftungsfirstes: mind. 1.0 mm,
Halter der Lüfterhaube, Blechdicken: 1,5mm.

Incl. aller Klein und Befestigungsteile.
Menge: 25,000 m

**2.5.0130 Ortgang**
Ortgang

Nach freigegebener W+M-Planung, Statik und Prüfstatik herstellen, liefern und fertig einbauen von

Ortgang,
gemäß Planbeilage:

6.204 Technikeinhausung Detail C.pdf

alle Blecheteile verzinkt, mit Korrosionsschutz mindestens der Korrosivitätskategorie C3, lang ("high", 15 Jahre) entsprechend; incl. Ausbesserungen von Schadstellen im Korrosionsschutz durch Transport und Einbau nach dem Einbau.

Blechdicken mindestens 0,75mm

incl. aller Klein und Befestigungsteile.
Menge: 30,000 m

**2.5.0140 Traufe**
Traufe

Nach freigegebener W+M-Planung, Statik und Prüfstatik herstellen, liefern und fertig einbauen von

Traufe aus Stahlblechen und verzinkten Rinneneisen,
gemäß Planbeilage:

6.203 Technikeinhausung Details A, B.pdf

incl. der Rinne, passend zum Trapezblech, alle Blecheteile verzinkt, mit Korrosionsschutz mindestens der Korrosivitätskategorie C3, lang ("high", 15 Jahre) entsprechend; incl. Ausbesserungen von Schadstellen im Korrosionsschutz durch Transport und Einbau nach dem Einbau.

Kastenrinne mit verzinkten Rinneneisen,
Querschnitt rechteckig (!), Breite 22,5cm
Rinnenhöhe 12,5cm,
Rinne dicht, im Gefälle von 2%.

Blechdicken mindestens 0,75mm

incl. aller Klein und Befestigungsteile.
Menge: 50,000 m

**2.5.0150 Einlaufstutzen**
Einlaufstutzen

Stahlblech-Einlaufstutzen, dicht,  incl. Laubfangkorb aus Kunststoff,

alle Blecheteile verzinkt, mit Korrosionsschutz mindestens der Korrosivitätskategorie C3, lang ("high", 15 Jahre) entsprechend; incl. Ausbesserungen von Schadstellen im Korrosionsschutz durch Transport und Einbau nach dem Einbau.

Blechdicken mindestens 1,0mm

Einlaufstutzen für Regenrohre DN100,
incl. aller Klein und Befestigungsteile.
Menge: 4,000 St

**2.5.0160 Rinnenabschlüsse**
Rinnenabschlüsse

Stahlblech-Rinnenabschlüsse, dicht,

alle Blecheteile verzinkt, mit Korrosionsschutz mindestens der Korrosivitätskategorie C3, lang ("high", 15 Jahre) entsprechend; incl. Ausbesserungen von Schadstellen im Korrosionsschutz durch Transport und Einbau nach dem Einbau.

Blechdicken mindestens 0,75mm

incl. aller Klein und Befestigungsteile.
Menge: 4,000 St

**2.5.0170 Regenrohr**
Regenrohr

Regenrohr, dicht,

alle Blecheteile verzinkt, mit Korrosionsschutz mindestens der Korrosivitätskategorie C3, lang ("high", 15 Jahre) entsprechend; incl. Ausbesserungen von Schadstellen im Korrosionsschutz durch Transport und Einbau nach dem Einbau.

Blechdicken mindestens 1,0mm

Regenrohr, DN 100, Einzelhöhe ca. 3,7m, unten mit 45-Grad-Speier auf die bekieste Dachfläche, dichter Anschluss an die Einlaufstutzen,
in gesamter Höhe je Regenrohr 3 Edelstahl-Systemhalter mit Befestigung an der Wand,

incl. aller Klein und Befestigungsteile.
Menge: 4,000 St

**2.5.0180 Wandeindeckung**
Wandeindeckung

Nach freigegebener W+M-Planung, Statik und Prüfstatik herstellen, liefern und fertig einbauen von

Wandeindeckung
gemäß Planbeilage:

6.202 Technikeinhausung Pläne + 3D Ansichten.pdf
6.203 Technikeinhausung Details A, B.pdf
6.204 Technikeinhausung Detail C.pdf
6.205 Technikeinhausung Detail D - Stahlblechtür.pdf

Stahl-Trapezblech:
Querschnitte: T50/250 t=1,0 mm 2-Feldträger / 3-Feldträger
Auflagerung auf Stützen je 4,2 m

Trapezblech mit Antitropfbeschichtung auf Aussenseite und Vlieskaschierung an der Innenseite, gegen abtropfendes Kondenswasser.

Trapezblech verzinkt, oben und unten sowie alle Bleche mit Korrosionsschutz mindestens der Korrosivitätskategorie C3, lang ("high", 15 Jahre) entsprechend; incl. Ausbesserungen von Schadstellen im Korrosionsschutz durch Transport und Einbau nach dem Einbau.

incl. aller Klein und Befestigungsteile.
Menge: 298,000 m2

**2.5.0190 Sockelausbildung**
Sockelausbildung

Nach freigegebener W+M-Planung, Statik und Prüfstatik herstellen, liefern und fertig einbauen von

Sockelausbildung
gemäß Planbeilage:

6.203 Technikeinhausung Details A, B.pdf

Unterer Abschluss der Wandeindeckung

incl. der äusseren Schutzbleche, Zuschnitt je 650mm, 4 Kantungen.
Due Schutzbleche sind hinter dem Trapezblech hochzuziehen, zwischen dem Schutzblech und dem Trapezblech sind lückenfreie Edelstahl-Insekten- und Kleintierschutzgitter zu verbauen, Maschenweite ca. 2mm,

alle Blecheteile verzinkt, mit Korrosionsschutz mindestens der Korrosivitätskategorie C3, lang ("high", 15 Jahre) entsprechend; incl. Ausbesserungen von Schadstellen im Korrosionsschutz durch Transport und Einbau nach dem Einbau.

Blechdicken mindestens 0,75mm,
Montageabstützwinkel 1,5mm

Sockel incl. der 4 Gebäudeecken.
incl. aller Klein und Befestigungsteile.
Menge: 50,000 m

**2.5.0200 Fassadenecken**
Fassadenecken

Nach freigegebener W+M-Planung, Statik und Prüfstatik herstellen, liefern und fertig einbauen von

Fassadenecken
gemäß Planbeilage:

6.203 Technikeinhausung Details A, B.pdf

alle Blecheteile verzinkt, mit Korrosionsschutz mindestens der Korrosivitätskategorie C3, lang ("high", 15 Jahre) entsprechend; incl. Ausbesserungen von Schadstellen im Korrosionsschutz durch Transport und Einbau nach dem Einbau.

Blechdicken mindestens 0,75mm

Einzelhöhe der Fassadeneckem ca. 3,77m.
incl. aller Klein und Befestigungsteile.
Menge: 15,000 m

**2.5.0210 Ortsfeste Steigleiter mit Rückenschutz, Achse**
Ortsfeste Steigleiter mit Rückenschutz, Achse

Liefern und betriebsfertig montieren der ortsfesten Steigleiter mit Rückenschutz gemäß Planbeilage:

6.202 Technikeinhausung Pläne + 3D Ansichten.pdf

Ausführung nach DIN 14094, entsprechend den einschlägigen Bestimmungen des Arbeits- und Unfallschutzes, bestehend aus:

2 Stück Rechteckrohre, 60/25/4mm,
innen und aussen feuerverzinkt,
Holmabstand ca. 45cm im Lichten,
Rohr-Einzelgesamtlänge je ca. 570cm,

je Holm 2 Stück 90-Grad Bögen im oberen Bereich zusätzlich
(über der Attika horizontal und dachseitig wieder nach unten geführt);
Biegeradien ca. 17cm. Rohrenden der Holme jeweils offen;

incl. 18 Stück eingeschweißte trittsichere, profilierte (geriefte) Lochsprossen,
Tiefe ca. 60mm, lichte Breite wie Leiter ca. 450mm, verzinkt, Rutschklasse R11,
Incl. je Holm 3 Stück Befestigungs-Wandhalter aus Stahl, Befestigung durch die Wand-Trapezbleche hindurch an die Stahlunterkonstruktion im Innenbereich der Technikeinhausung. Die Stahlunterkonstruktion im Innenbereich ist in gesonderten Positionen beschrieben (Pos. Stahl-Wechselprofile).

Einzellänge der Befestigungs-Wandhalter ca. 42cm incl. der Kopfplatten zur biegesteifen, toleranzausgleichenden Befestigung / Verschraubung am Stahlbau des AN,
incl. aller Klein- und Befestigungsteile,
incl. der Abdichtung der Trapezblechdurchdringungen.
Diese insgesamt 6 Stück Wandhalter tragen die gesamten Lasten der Steigleiter und die Verkehrslasten.

Abstand der Leiter zur Fassade (Trapezblech) ca. 20cm.

Incl. des vorschriftsmäßigen Rückenschutzes gemäß der Planbeilage mit einer Höhe von ca. 3,46m - bis zum oberen Ausstieg.

Steigleiter gefertigt nach Aufmaß vor Ort und in Einzelteilen vor Ort montiert,
Sämtliche Montagen incl. der erforderlichen Gerüste, Transport- und Montagehilfen, Maßnahmen für den Arbeits- und Unfallschutz.

Stahlbauteile komplett aus Werkstoff S235JR, DIN EN 10025,

Sämtliche Stahlteile aussen und innen feuerverzinkt,
Korrosionsschutz: DIN EN ISO 12944 Klasse C3, Schutzdauer > 15 Jahre
Gesamtkonstruktion verzinkt DIN EN ISO 1461, DASt-Richtlinie 022 "Feuerverzinken von tragenden Stahlbauteilen"
Keine nachträglichen Bohrungen, keine Kaltverzinkung, incl. aller Klein- und Befestigungsmittel, Befestigungsmittel Edelstahl.

Incl. einem Schild gemäß einschlägiger Vorschriften mit deutlich lesbarer Aufschrift: "Dach nur mit PSAgA betreten".
(PSAgA = Persönliche Schutzausrüstung gegen Absturz).
Das korrosionsfreie Schild ist in Augenhöhe sichtbar an der Trapezblechwand zu befestigen.
Menge: 1,000 St

**2.5.0220 Lüftungskanaldurchlass in Wandkonstruktion, BxH je ca. 146x105cm**
Lüftungskanaldurchlass in Wandkonstruktion, BxH je ca. 146x105cm

Herstellen eines Lüftungskanal-Durchlasses in der Wandeindeckung:
Abmessungen BxH je ca. 146cm x 105cm,

Die Stahlunterkonstruktion im Bereich des Durchlasses ist hier auszuwechseln, die Masse der Wechselprofile ist in der Position "Stahl-Wechselprofile" zu kalkulieren.

Umlaufend ist ein Öffnungsspalt von ca. 5cm um die Lüftungskanäle herzustellen, incl. eines umlaufenden Regenkragens, der ca. 30cm nach aussen
auskragt und dicht in die Wand-Trapezbleche eingearbeitet ist.
Keine Berührung der Fassadenbleche mit den Lüftungskanälen.

Der Spalt zwischen den Fassadenblechen und den Lüftungskanälen ist mit spannungsfreier Dichtfolie umlaufen einzudichten (Kleintierschutz), die Folie ist sowohl an den Fassadenbauteilen als auch am Lüftungskanal in Abstimmung mit dem Fachplaner mechanisch zu sichern bzw. zu klemmen.
Menge: 2,000 St

**2.5.0230 Zuluftöffnung in Wandkonstruktion, BxH je ca. 350x60cm**
Zuluftöffnung in Wandkonstruktion, BxH je ca. 350x60cm

Herstellen einer Öffnung in der vorbeschriebenen Wandkonstruktion der Technikeinhausung für die bauseitige Montage von Lüftungslamellen durch die Haustechnik-Firma.

Öffnung BxH je ca. 350cm x 60cm.
UK der Öffnung = +3,0m OK Dachbelag

Die Stahlunterkonstruktion im Bereich der Wandöffnung ist hier mit vorbeschriebenen Stahlprofilen auszuwechseln, die Masse der Wechselprofile ist in der Position "Stahl-Wechselprofile" zu kalkulieren.

Umlaufend um die Öffnung sind verzinkte Bleche zu montieren - im System der Wandkonstruktion. Oberhalb und unterhalb der Öffnung sind mindestens 15cm auskragende Tropfbleche zu montieren. Incl. aller Klein- und Befestigungsteile.
Menge: 2,000 St

**2.5.0240 Zuluftöffnung in Wandkonstruktion, BxH je ca. 250x60cm**
Zuluftöffnung in Wandkonstruktion, BxH je ca. 250x60cm

Herstellen einer Öffnung in der vorbeschriebenen Wandkonstruktion der Technikeinhausung für die bauseitige Montage von Lüftungslamellen durch die Haustechnik-Firma.

Öffnung BxH je ca. 250cm x 60cm.
UK der Öffnung = +3,0m OK Dachbelag

Die Stahlunterkonstruktion im Bereich der Wandöffnung ist hier mit vorbeschriebenen Stahlprofilen auszuwechseln, die Masse der Wechselprofile ist in der Position "Stahl-Wechselprofile" zu kalkulieren.

Umlaufend um die Öffnung sind verzinkte Bleche zu montieren - im System der Wandkonstruktion. Oberhalb und unterhalb der Öffnung sind mindestens 15cm auskragende Tropfbleche zu montieren. Incl. aller Klein- und Befestigungsteile.
Menge: 1,000 St

**2.5.0250 Zuluftöffnung in Wandkonstruktion, BxH je ca. 100x60cm**
Zuluftöffnung in Wandkonstruktion, BxH je ca. 100x60cm

Herstellen einer Öffnung in der vorbeschriebenen Wandkonstruktion der Technikeinhausung für die bauseitige Montage von Lüftungslamellen durch die Haustechnik-Firma.

Öffnung BxH je ca. 100cm x 60cm.
UK der Öffnung = +3,0m OK Dachbelag

Die Stahlunterkonstruktion im Bereich der Wandöffnung ist hier mit vorbeschriebenen Stahlprofilen auszuwechseln, die Masse der Wechselprofile ist in der Position "Stahl-Wechselprofile" zu kalkulieren.

Umlaufend um die Öffnung sind verzinkte Bleche zu montieren - im System der Wandkonstruktion. Oberhalb und unterhalb der Öffnung sind mindestens 15cm auskragende Tropfbleche zu montieren. Incl. aller Klein- und Befestigungsteile.
Menge: 1,000 St

**2.5.0260 Fortluftöffnung in Wandkonstruktion, BxH je ca. 350x90cm**
Fortluftöffnung in Wandkonstruktion, BxH je ca. 350x90cm

Herstellen einer Öffnung in der vorbeschriebenen Wandkonstruktion der Technikeinhausung für die bauseitige Montage von Lüftungslamellen durch die Haustechnik-Firma.

Öffnung BxH je ca. 350cm x 90cm.
UK der Öffnung ca. +3,0m OK Dachbelag

Die Stahlunterkonstruktion im Bereich der Wandöffnung ist hier mit vorbeschriebenen Stahlprofilen auszuwechseln, die Masse der Wechselprofile ist in der Position "Stahl-Wechselprofile" zu kalkulieren.

Umlaufend um die Öffnung sind verzinkte Bleche zu montieren - im System der Wandkonstruktion. Oberhalb und unterhalb der Öffnung sind mindestens 15cm auskragende Tropfbleche zu montieren. Incl. aller Klein- und Befestigungsteile.
Menge: 2,000 St

**2.5.0270 Fortluftöffnung in Wandkonstruktion, BxH je ca. 110x51,5cm**
Fortluftöffnung in Wandkonstruktion, BxH je ca. 110x51,5cm

Herstellen einer Öffnung in der vorbeschriebenen Wandkonstruktion der Technikeinhausung für die bauseitige Montage von Lüftungslamellen durch die Haustechnik-Firma.

Öffnung BxH je ca. 110cm x 51,5cm.
UK der Öffnung ca. +3,0m OK Dachbelag

Die Stahlunterkonstruktion im Bereich der Wandöffnung ist hier mit vorbeschriebenen Stahlprofilen auszuwechseln, die Masse der Wechselprofile ist in der Position "Stahl-Wechselprofile" zu kalkulieren.

Umlaufend um die Öffnung sind verzinkte Bleche zu montieren - im System der Wandkonstruktion. Oberhalb und unterhalb der Öffnung sind mindestens 15cm auskragende Tropfbleche zu montieren. Incl. aller Klein- und Befestigungsteile.
Menge: 1,000 St

**2.5.0280 Fortluftöffnung in Wandkonstruktion, BxH je ca. 50x51,5cm**
Fortluftöffnung in Wandkonstruktion, BxH je ca. 50x51,5cm

Herstellen einer Öffnung in der vorbeschriebenen Wandkonstruktion der Technikeinhausung für die bauseitige Montage von Lüftungslamellen durch die Haustechnik-Firma.

Öffnung BxH je ca. 50cm x 51,5cm.
UK der Öffnung ca. +3,0m OK Dachbelag

Die Stahlunterkonstruktion im Bereich der Wandöffnung ist hier mit vorbeschriebenen Stahlprofilen auszuwechseln, die Masse der Wechselprofile ist in der Position "Stahl-Wechselprofile" zu kalkulieren.

Umlaufend um die Öffnung sind verzinkte Bleche zu montieren - im System der Wandkonstruktion. Oberhalb und unterhalb der Öffnung sind mindestens 15cm auskragende Tropfbleche zu montieren. Incl. aller Klein- und Befestigungsteile.
Menge: 1,000 St

**2.5.0290 Tür**
Tür

Nach freigegebener W+M-Planung, Statik und Prüfstatik herstellen, liefern und fertig einbauen von

Tür,
gemäß Planbeilage:

6.202 Technikeinhausung Pläne + 3D Ansichten.pdf
6.203 Technikeinhausung Details A, B.pdf
6.204 Technikeinhausung Detail C.pdf
6.205 Technikeinhausung Detail D - Stahlblechtür.pdf

Tür in Wand der Technikeinhausung wie folgt:

Abmessungen BxH ca. 3,10m x 2,83m
2-flügelig, nach aussen öffnend in Fluchtrichtung,
Anforderungen: Fluchttür,
Objektqualität mit sehr hoher Beanspruchung,
Stahlblechtürflügel, Dünnfalz, verzinkt wie Trapezbleche,
Stahl-Türrahmen passend zu den Türblättern, verzinkt wie Trapezbleche,
über der Tür ca. 30cm auskragendes Wetterschutzblech mit vorderer Tropfkante, an Wandkonstruktion befestigt,
3-seitig umlaufende Dichtung,
unten Schwelle und Bürstendichtung,
Türrahmen in die Stahlprofile der Wandkonstruktion (Wechselprofile im Bereich der Tür) verbaut. Die Masse der Stahl-Wechselprofile ist in den Vorpositionen der Stahlkonstruktion mit enthalten.

Wetter- und Witterungsfeste Ausführung der Tür,
mit raumseitigen Obentürschliessern incl. Schliessfolgeregelung,
Je Türflügel 4 Edelstahl-3D-Rollenbänder, einstellbar,
Falztreibriegel,
Objektschloss mit Antipanik in Fluchtrichtung,
für bauseitigen PZ,
Aussen Edelstahl-Objekt-Kugelknopf, Rundrossetten,
Innen U-förmigen Edelstahl-Objekt-Drücker mit Hochhaltemechanismus,
Edelstahlrundrossetten.

Aussenseitig 2 Stück auskragende Stahlkonstruktionen mit Gummipuffern zur Öffnungsbegrenzung der beiden Türflügel, an der Stahltragkonstruktion der Wand befestigt, mit Durchgängen durch das Trapezblech, incl. Kleintierschutz an den Trapezblechdurchgängen.
Auskragung je Öffnungsbegrenzer: 1,0m.
Lage in der Höhe: oben an den Türflügeln.
Öffnungswinkel der Türflügel nach Herstellerangaben - mindestens 110 Grad.

Incl. aller Klein- und Befestigungsteile.
Menge: 1,000 St

**2.5.0300 Messung Leitfähigkeit Stahlkonstruktion**
Messung Leitfähigkeit Stahlkonstruktion

Spätestens vor der Abnahme ist die Leitfähigkeit der hier in diesem
Untertitel 2.5

verbauten Stahlkonstruktionen zu messen und zu protokollieren. Das Protokoll ist dem AG zur Abnahme vorzulegen.
Menge: 1,000 psch

**2.5.0310 Gerüste, Transport- und Hebezeuge**
Gerüste, Transport- und Hebezeuge

Hier zu kalkulieren: Zur Montage erforderliche Hilfskonstruktionen, Transport- und Hebezeuge, die für die Arbeiten des AN für die in diesem Titel

2.8 Technikeinhausung, Dach Technikzentrale

notwendigen Montagearbeiten erforderlich werden.

Fassadengerüste an den Gebäudeaussenseiten werden bauseitig durch den AG bzw. durch eine Gerüstbaufirma gestellt.

Arbeitsbühnen und Böcke im Bereich der Technikeinhausung sind jedoch vom AN mit vorzusehen und vom Bieter hier ebenso mit einzukalkulieren.

ASR und DGUV sind immer zu beachten.
Menge: 1,000 St

### 3 ARBEITEN AUF NACHWEIS

#### 3.1 Arbeiten auf Nachweis

*Hinweis: Grundbeschrieb Stundenlohnarbeiten*
Grundbeschrieb Stundenlohnarbeiten

Stundenlöhne sind vor Ausführung als Nachtrag mit Formblatt 221 prüfbar einzureichen und genehmigen zu lassen, sofern diese nicht im LV geregelt sind.
Regiearbeiten sind grundsätzlich mind. 2 Tage vor Ausführung schriftlich per Mail an die Objektüberwachung mit Angabe einer Zeitschätzung und Material(kosten)schätzung anzuzeigen.

Aufsichtspersonen werden nicht gesondert vergütet.

Regieberichte sind täglich zu führen und müssen zum Ende jeder Woche per E-Mail an die Objektüberwachung gesendet werden. Die Objektüberwachung prüft nur, ob angefallene Stunden und Material tatsächlich angefallen, vorbehaltlich einer Abrechnung durch eine bestehende LV-Position.

Falls Regieberichte eingereicht werden, die älter als zwei Wochen nach Anfallsdatum sind, werden diese unabhängig der tatsächlichen Ausführung nicht mehr anerkannt.

--

**3.1.0010 Vorarbeiter**
Menge: 40,000 h

**3.1.0020 Facharbeiter**
Menge: 40,000 h

**3.1.0030 Helfer**
Menge: 40,000 h

**3.1.0040 Anfahrtspauschale für gesonderte Anfahrt**
Anfahrtspauschale für gesonderte Anfahrt

Anfahrtspauschale für gesonderte Anfahrt des gesamten Montage-Trupps, Abrechnung 1 St. je angefordertem Arbeitseinsatz, auch bei mehrtägigen Einsätzen wird die Pauschale nur einmal gewährt.

Diese Position kommt nur bei ausdrücklicher Anordnung der örtlichen Objektüberwachung zur Ausführung - außerhalb der Hauptleistungen.
Menge: 4,000 St
